# Druckerhöhungsstation Allmosen
Angebotsaufforderung (GAEB DA XML 3.2, DA83)
Projekt: PB048008
Währung: EUR
Vergabeart: Verhandlungsverfahren
Auftraggeber: Zweckverband, Wasserverband Lausitz, Am Stadthafen 1, 01968 Senftenberg, NL, Telefon 03573 803 0, E-Mail info@wasserverband-lausitz.de; DV-Nummer: PB048-00; Vergabenummer: PB048-00
Erstellt mit: BECHMANN AVA 2022.140/ GXML Toolbox V3.3 R20210630, BECHMANN AVA 2022.140, 13.03.2026

## PB048-0082 Los 2: Maschinentechnische und elektrotechn. Ausrüstungen
Datum: 13.03.2026

### Bereich 01 Baustelleneinrichtung

*Hinweis: Vorbemerkung Allgemein*
Vorbemerkung  Allgemein
Der Auftraggeber hat sich über die örtlichen Verhältnisse des Bauvorhabens zu informieren. Nachforderungen aus Unkenntnis der örtlichen Verhältnisse werden nicht anerkannt.
Mit der Angebotsabgabe versichert der Bieter, dass er sich mit den örtlichen Gegebenheiten der Baustelle (Beschaffenheit, Lage der Versorgungsanschlüsse
u. a.) vertraut gemacht und diese bei der Preisbildung berücksichtigt hat. Er versichert weiterhin, dass keine Zweifel über die in der Leistungsbeschreibung ausgeführten Leistungen und Lieferungen bestehen.
Sämtliche Preise verstehen sich, soweit im Leistungsverzeichnis nichts anderes angegeben, einschließlich aller notwendigen Arbeiten und Materiallieferungen, um die Leistung ausführen zu können.
Bedarfspositionen sind in den Gesamtpreis einzurechnen, bei Alternativpositionen ist nur der Einheitspreis anzugeben.
Die Positionen des Titels  "Baustelleneinrichtung" beziehen sich auf alle folgenden Titel des Leistungsverzeichnisses.
Die Baustelleneinrichtung umfasst alle Hilfseinrichtungen die zur Durchführung der vertraglichen Leistungen des AN erforderlich sind.
Der AN hat die notwendigen Sicherheitsvorkehrungen gem. den UVV ohne besondere Vergütung zu treffen. Hierzu gehören auch alle Maßnahmen der Verkehrssicherung sowie die Beachtung aller von Verwaltung und Berufsgenossenschaft erlassenden Vorschriften zur Unfallverhütung.
Absturzsicherungen für Arbeiten an allen freien Kanten über 2,00 m Höhe während der Bauphase sind generell  vorzusehen und einzukalkulieren.
Grundsätzlich hat der AN für Zufahrten und Lagerplätze selbst zu sorgen. Sie sind nach Abschluss der Arbeiten in den ursprünglichen zustand zu versetzen. Auftretende Verschmutzungen der öffentlichen Verkehrsflächen während der Bauphase sind laufend selbstständig zu beseitigen.
Die Aufwendungen für Vorsorge und Schutzmaßnahmen bei Ausführung aller im Leistungsverzeichnis beschriebenen Leistungen bei Außentemperaturen unter 5°C einschl. erforderlicher Einhausungen und Nachbehandlung von Beton usw. sind in die Einheitspreise einzukalkulieren.
Trinkwasser und Strom (max. 32 A / 400 V) sind auf der Baustelle vorhanden. Der Bezug ist mit dem Auftraggeber selbstständig vertraglich zu regeln. Ist der zur Verfügung gestellte Stromanschluss nicht ausreichend ist durch den AN selbstständig mit dem zuständigem EVU die Stromversorgung zu klären.
Der Auftragnehmer hat bei der Ausführung der Arbeiten die zutreffenden gesetzlichen und behördlichen Vorschriften und Sicherheitsbestimmungen in den derzeit gültigen Fassungen zu befolgen.
Es ist dem Auftragnehmer verboten, in irgendeiner Form in den Anlagenbetrieb einzugreifen, es sei denn, mit Zustimmung des Auftraggebers. Desgleichen sind sämtliche Bauteile und Aggregate vor unsachgemäßer Behandlung und Beschädigung zu schützen. Bei Nichteinhaltung dieser Forderungen gehen sämtliche Auswirkungen (Reparaturen, Auswechselungen etc.) sowie daraus resultierende Kosten zu Lasten des Auftragnehmers.
Die Freischaltung von Anlagen erfolgt grundsätzlich durch den AG.
Erforderliche Demontagearbeiten sind daher rechtzeitig mit dem AG abzustimmen.

#### Abschnitt 01.01 Vorbereitung/Einrichtung

**01.01.1 Einrichten der Baustelle, räumen**
Einrichten der Baustelle umfassend:
a)  Anfuhr, Abladen und Aufbauen aller zur vertragsgemäßen Durchführung der im LV angegebenen Bauleistungen erforderlichen Baugeräte, Baracken, Container sowie sanitären Einrichtungen. Die Baustellenzufahrt erfolgt über eine neu zu errichtende Grundstückszufahrt (separate Vergütung). Für eine zweckmäßige und ausreichende Sicherung vorhandener und bestehenbleibender Anlagenteile, Bauwerke, Bäume, Freileitungen mit deren Masten und sonstiger Einrichtungen trägt der AN die Verantwortung.
b)  Das Einrichten der Lager- und Arbeitsflächen auf dem Baufeld ist in den E.P einzurechnen.
c)  Baustrom (Anschluss max. 32 A / 400 V) kann dem Auftragnehmer zur Verfügung gestellt werden. Sind 32 A / 400 V nicht ausreichend ist der weitere Bedarf direkt einschl. Messung und Abrechnung mit dem EVU zu vereinbaren.
Die Beheizung der Baubaracken, sanitären Einrichtungen etc. erfolgt durch den Auftragnehmer und ist mit einzukalkulieren. Einrichten eines Baustellenanschlusses und Verteilung des gesamten Baustroms ist Sache des Auftragnehmers, wie auch das Einholen von Genehmigungen und Vereinbaren des Abrechnungsmodus mit dem Auftraggeber und bei Bedarf mit dem Energieversorgungsunternehmen. Es ist sicherzustellen, daß Nachfolgeunternehmer jederzeit bis zur Beendigung der Gesamtmaßnahme Strom entnehmen können.
d)  Trinkwasser ist auf der Baustelle nicht vorhanden. Es ist eine provisorische Leitung zur verlegen (separate Vergütung). Bezug, Messung und Abrechnung sind mit dem Auftraggeber vertraglich zu regeln. Die Entnahme und die Verteilung auf der Baustelle sind Angelegenheit des Auftragnehmers. Es ist zu beachten, daß die Belange des Klärbetriebs in jedem Fall vorrangig sind. ein Trinkwasseranschluß ist derzeit nicht vorhanden. der Anschluß an das öffentliche Netz erfolgt erst im Zuge der Baumaßnahme, ebenso sind keine sanitären Einrichtungen im Baufeld vorhanden. Für das Aufstellen sanitärer Einrichtungen, der Entsorgung der Toiletten, die periodische Müll- und Sperrmüllberäumung usw. ist der Auftragnehmer verantwortlich.
e)  Antransport, betriebsfertiges Aufstellen und Vorhalten der benötigten Maschinen, Werkzeuge, Geräte, Sicherungseinrichtungen, Betriebsmittel, usw. Die Kosten für das Betreiben und Unterhalten der Geräte, Anlagen und Einrichtungen, einschl. Mieten, Pachten und Gebühren sind nicht in dieser Position, sondern in die Einheitspreise der betreffenden Teilleistungen einzurechnen.
Als Baufahrzeuge und Baumaschinen sind lärmgedämpfte Maschinen und Aggregate einzusetzen.
f)  Bereitstellung von verschließbaren Raumzellen für die Sicherstellung von angelieferten Einbauteilen (z.B. Einmauerrohre u.a.). Es handelt sich hierbei um Einbauteile, die von Maschinenbau- bzw. Elektrofirmen angeliefert und vom Auftragnehmer eingebaut werden.
g)  Räumen der Baustelle von allen Baracken, Baugeräten usw. einschl. Abbruch und Abfuhr der Fundamente, Beseitigung aller Versorgungsanschlüsse, erstellten Provisorien u.a. Flächen, soweit erforderlich, in den ursprünglichen Zustand versetzen.
Die geforderte Vergütung für diese Position wird wie folgt eingeteilt:
- 30 % bei Einrichtung der Baustelle
- 10 % nach Baufortschritt, jedoch bis insgesamt
  max. 80 % in der Summe,
- 20 % bei Räumen der Baustelle, sowie Einreichen der Schlußrechnung
Menge: 1,000 St

**01.01.2 Vorhalten der Baustelleneinrichtung**
Vorhalten der Baustelleneinrichtung für die Leistung des Auftragnehmers über die gesamte Bauzeit.
Menge: 75,000 Wo

#### Abschnitt 01.02 Übergreifende Leistungen

**01.02.1 Termin- und Finanzierungsplan, Feinablaufplan**
Erstellung eines Termin- und Finanzierungsplanes als Feinablaufplan mit einer Aufgliederung in die wesentlichen durchzuführenden Leistungen in Abstimmung mit dem AN
Los 1: Bauarbeiten, nach Wahl des AN, als Balkenplan.
Der Termin- und Finanzierungsplan ist entsprechend dem Bauablauf und den nach Angaben des AG fortzuschreiben.
Ablieferung in 2-facher Ausfertigung.
Dateiformat:  MS Project
Vorlagetermin:
14 Tage nach Bauanlaufberatung.
Der Finanzierungsplan hat folgende Randbedingungen zu berücksichtigen:
- Realisierung und Inbetriebnahme der Anlage gemäß
  beiliegenden Bauablaufplan
- Rechnungslegung gemäß abzustimmenden
  Finanzierungsplan.
Menge: 1,000 St

**01.02.2 Gefährdungsanalyse**
Gefährdungsanalyse für die vom Auftragnehmer
auszuführenden Leistungen unter Berücksichtigung der
einschlägigen gesetzlichen Vorschriften, Normen
Regelwerke erstellen und dem Auftraggeber bzw. dessen
Bauüberwachung zur Prüfung und Freigabe übergeben.
Sofern die Gefährdungsanalyse mangelhaft oder
unvollständig ist und nicht freigegeben werden kann,
hat der AN kostenfrei nachzubessern.
Die Freigabe der Gefährdungsanalyse durch den AG ist
Voraussetzung für den Beginn der Demontage- und
Montagearbeiten.
Menge: 1,000 psch

**01.02.3 Koordinierungsaufwand mit Los 1**
Koordinierung mit Los 1: Bauarbeiten
Vergütet werden alle Aufwendungen für die durchzuführenden Abstimmungen, Abrechnungen, die Koordinierung des Bauablaufs und Durchführung mit den erforderlichen und geplanten Maßnahmen während der gesamten Bauzeit.
Die Abrechnung der Pauschalen erfolgt nur bei Nachweis
einer erfolgreicher Koordinierung der am Bau beteiligten Unternehmer des Auftragnehmers.
Die Pauschale wird in Teilbeträgen abgerechnet.
Der Gesamtkoordinierung umfasst alle Leistungen, die
zur Erfüllung der Koordinierungsleistungen als federführendes Unternehmen erforderlich sind.
Dies betrifft im Wesentlichen:
- die Erstellung und Kontrolle des koordinierten
  Bauablaufplanes /Bauzeitenplanes sowie alle hieraus
  abzuleitenden Maßnahmen und Abstimmung mit der
  Bauleitung des AG,
- die Erstellung und Kontrolle des Baustelleneinrichtungsplanes
  sowie alle hieraus abzuleitenden Maßnahmen,
- die Federführung bei der Erstellung koordinierter
  Bestandsunterlagen - einschließlich Qualitäts-
  und Terminkontrolle, die zu einer sachgerechten
  Herstellung dieser Unterlagen (koordinierter
  Bestandslageplan, Bestandslängsschnitte sowie
  Bau- und Ausrüstungszeichnungen im Gebäude)
  durch die AN der Lose führen und
- die Mitwirkung bei der Koordinierung der
  Baustromversorgung durch den AN des Loses 1
  und dessen Abrechnung gegenüber dem EVU
  Einzelaktivitäten, wie die Fortschreibung des
  Bauzeitenplanes, sind ebenfalls Bestandteil des
  Leistungsgegenstandes.
Bei Verzug des Bauablaufes werden die von den AN der
Lose abgestimmten Maßnahmen zur Einhaltung des
Bauablaufs dem AG vorgeschlagen und eine
Fortschreibung vorgenommen.
Der Leistungsgegenstand beinhaltet die regelmäßige
Teilnahme an den wöchentlichen Bauberatungen.
Weiterhin beinhaltet dieser Leistungsgegenstand die
notwendige Koordinierung der Änderungen bzw.
Anpassungen der Bau-, Montage- und Werkstattzeichnungen
oder sonstiger Unterlagen und die Prüfung dieser
Unterlagen vor Übergabe an den AG auf Plausibilität.
Der Leistungsgegenstand erstreckt sich über die gesamte
Bauzeit und endet mit der Abnahme der kompletten
Leistungen aller beteiligten Unternehmen.
Menge: 1,000 psch

**01.02.4 Koordinierungsaufwand mit Los 3**
Koordinierung mit Los 3: PV-Anlage
Vergütet werden alle Aufwendungen für die durchzuführenden Abstimmungen, Abrechnungen, die Koordinierung des Bauablaufs und Durchführung mit den erforderlichen und geplanten Maßnahmen während der gesamten Bauzeit.
Die Abrechnung der Pauschalen erfolgt nur bei Nachweis
einer erfolgreicher Koordinierung der am Bau beteiligten Unternehmer des Auftragnehmers.
Die Pauschale wird in Teilbeträgen abgerechnet.
Der Gesamtkoordinierung umfasst alle Leistungen, die
zur Erfüllung der Koordinierungsleistungen als federführendes Unternehmen erforderlich sind.
Dies betrifft im Wesentlichen:
- die Erstellung und Kontrolle des koordinierten
  Bauablaufplanes /Bauzeitenplanes sowie alle hieraus
  abzuleitenden Maßnahmen und Abstimmung mit der
  Bauleitung des AG,
- die Erstellung und Kontrolle des Baustelleneinrichtungsplanes
  sowie alle hieraus abzuleitenden Maßnahmen,
- die Federführung bei der Erstellung koordinierter
  Bestandsunterlagen - einschließlich Qualitäts-
  und Terminkontrolle, die zu einer sachgerechten
  Herstellung dieser Unterlagen (koordinierter
  Bestandslageplan, Bestandslängsschnitte sowie
  Bau- und Ausrüstungszeichnungen im Gebäude)
  durch die AN der Lose führen und
Bei Verzug des Bauablaufes werden die von den AN der
Lose abgestimmten Maßnahmen zur Einhaltung des
Bauablaufs dem AG vorgeschlagen und eine
Fortschreibung vorgenommen.
Der Leistungsgegenstand beinhaltet die regelmäßige
Teilnahme an den wöchentlichen Bauberatungen.
Weiterhin beinhaltet dieser Leistungsgegenstand die
notwendige Koordinierung der Änderungen bzw.
Anpassungen der Bau-, Montage- und Werkstattzeichnungen
oder sonstiger Unterlagen und die Prüfung dieser
Unterlagen vor Übergabe an den AG auf Plausibilität.
Der Leistungsgegenstand erstreckt sich über die gesamte
Bauzeit und endet mit der Abnahme der kompletten
Leistungen aller beteiligten Unternehmen.
Menge: 1,000 psch

**01.02.5 Rohrhalterungsprojekt**
Erstellung eines Rohrhalterungsprojektes für alle
Rohrleitungen einschl. der zugehörigen Armaturen mit
folgendem Inhalt:
- Festlegung aller Befestigungspunkte nach statischen
  Erfordernissen und unter Berücksichtigung der
  örtlichen Einbaubedingungen
- Werkstattplanung und Konstruktionszeichnungen
  aller Befestigungen einschl. Stützkonstruktionen,
  Abstrebungen, Aussteifungen, Verbindungs- und
  Verankerungsmittel
- Aufstellen der statischen Berechnungen und
  Nachweise entsprechend des Leistungsbildes der
  Leistungsphase 5 Ausführungsplanung nach
  § 51 HOAI 2013 in Verbindung mit Anlage 13.1
  der HOAI 2013 -Tragwerksplanung für die
  Rohrbefestigungen einschl. Stützkonstruktionen,
  Abstrebungen, Aussteifungen, Verbindungs- und
  Verankerungsmittel gemäß den statischen und
  dynamischen Beanspruchungen
Für rechnerische Nachweise legt der AN eine geprüfte
Statik vor.
Alle Kräfte und Momente aus statischer und dynamischer
Beanspruchung müssen durch die vorgesehenen
Befestigungs- und Unterstützungskonstruktionen
aufgenommen werden.
Rohrleitungen sind spannungsfrei an alle Apparate,
Geräte und Maschinen anzuschließen und dürfen keine
Kräfte und Momente auf Wanddurchführungen übertragen.
Bauseitig vorhandene bzw. geplante Montageschienen in
Wänden und Decken sind für die Montage der
Rohrbefestigungen zu verwenden.
Das Rohrhalterungsprojekt einschl. der geprüften Statik
ist mit der Werkplanung 2-fach in Papier und 1x digital
auf CD an den AG zu übergeben.
Falls nicht anders vereinbart, ist folgendes
Datenformat festgelegt:
- Text:  WinWord
- Tabellen:  Excel
- Zeichnungen:  dxf-Datei und dwg.-Datei.
Menge: 1,000 psch

*Hinweis: Beschilderung*
Vorbemerkungen Beschilderung
Beschriftung und Kennzeichnung aller montierten Maschinen, Armaturen, Rohrleitungen etc. nach DIN 4068 und Angaben des AG mit farbigen Banderolen, Fließpfeilen, Textschildern in ausreichender Anzahl und Größe aus Resopal, Schrift eingraviert, einschl. aller Befestigungsmaterialien, Anschlüsse
und Nebenleistungen.

**01.02.6 Beschilderungsunterlagen**
Erstellen des Beschilderung- und Kennzeichnungsprojektes für die gesamten Ausrüstungen des Liefer- und Leistungsumfanges der anlagentechnischen Ausrüstung im Wesentlichen bestehend aus:
- Koordinierung maschinentechnische Ausrüstungen mit
  elektrotechnischen Ausrüstungen zur einheitlichen
  Bezeichnung der Geräte
- Aufstellen von Listen zur Kennzeichnung mit eindeutiger
  Zuordnung zu den Anlagenteilen
- Auswahl von Größe und Farbe der einzelnen Schilder
- Beachtung der vorgegeben MSR Stellen Codierung des AG
- Verwendung von gedruckten Textleisten
- Klärung der einzelnen Bezeichnungen, Abkürzungen etc.
  mit dem AG
- Mustervorlagen für die einzelnen Typschilder
- Verwendung von Computerschriften.
Alle o.g. Unterlagen in 2-facher Ausfertigung Beschilderungsprojekt ist vor Ausführung zur Bestätigung beim AG vorzulegen.
Menge: 1,000 psch

**01.02.7 Schilder - Innenbereich**
Beschilderung im Innenbereich ausgeführt als Nutenschilder zum Einlegen von 3 Stück Textleisten in Computerschrift oder Gravurausführung geeignet für Metallschweißhalter oder Metallspannhalter.
1. Zeile mit Klartext
2. Zeile mit MSR Codierung
3. Zeile derzeit Reserve
Größe:  100 x 50 mm
Klarsichtabdeckung Farbe entsprechend Medium nach
Beschilderungsprojekt bzw. Wahl des AG liefern und montieren incl. Halterung ausgeführt als Metallspannhalter zur Montage der Nutenschilder liefern und montieren.
Menge: 4,000 St

**01.02.8 Schilder - Aussenbereich**
wie Position zuvor, jedoch für Einsatz im Außenbereich
aus Kunststoff mit gravierter Schrift
1. Zeile mit Klartext
2. Zeile mit MSR Codierung
3. Zeile derzeit Reserve
Größe:  100 x 50 mm
Farbe entsprechend Medium nach Beschilderungsprojekt
bzw. Wahl des AG liefern und montieren incl. Halterung ausgeführt als Metallspannhalter zur Montage der Nutenschilder liefern und montieren.
Menge: 8,000 St

**01.02.9 Rohrkennzeichnung**
Rohrleitungskennzeichnung gemäß § 23 der
Gefahrenstoffverordnung unter Einhaltung und Beachtung
der DIN 2403.
Selbstklebendes Einzelschild in Pfeilform mit in der
Rohrgröße angepassten Pfeilgröße.
Schildinhalt :  Durchflußmedium und Fließrichtung
Material :  Hochwertige Polyesterfolie, lichtecht mit
  Schutzlaminat
liefern und in Absprache mit AG anbringen.
Menge: 10,000 St

**01.02.10 Rettungs-und Warnschilder nach BGV A8**
Hinweisschilder entsprechend der in Sachsen gültigen
BGV bzw. BGV A8, VBG 125, ASR A 1.3, DIN 67 510 lang
nachleuchtend.
Hochwertiges genormtes Rettungszeichen für die Kennzeichnung von Flucht- und Rettungswegen gemäß den gesetzlichen Bestimmungen.
Schildinhalt : je nach örtlichen Gegebenheiten
nach vorheriger Absprache mit dem AG.
Material : Hochwertiger Siebdruck, lichtecht mit
  Schutzlaminat
liefern und nach Absprache mit AG anbringen.
Menge: 5,000 St

**01.02.11 Prüfung nach Abschnitt 2 § 14 BetrSichV**
Vor Erstinbetriebnahme und Beginn Probebetrieb
hat eine technische Erstprüfung
gemäß Betriebssicherheitsverordnung Abschnitt 2  §14, hinsichtlich Montage, Installation, Aufstellungsbedingungen und  sicherer Funktion, durch eine zur Prüfung befähigten Person zu erfolgen.
Diese Abnahme ist zu beauftragen. Das Abnahmeprotokoll ist zweifach für die Vordokumentation zu übergeben und dreifach der Gesamtdokumentation beizulegen.
Die beanstandeten Mängel sind vor Beginn der Erstinbetriebnahme zu beheben und deren Abstellung
ist schriftlich anzuzeigen.
Die festgestellten Mängel sind auf Kosten des  AN
zu beheben. Durch eine Nachprüfung, die zu Lasten
des AN geht, ist die ordnungsgemäße Beseitigung
der beanstandeten Mängel nachzuweisen.
Menge: 1,000 psch

*Hinweis: Technische Dokumentation*
Vorbemerkungen zur Technischen Dokumentation
Die technische Dokumentation umfasst die zu liefernden Listen, Beschreibungen, Berechnungen und Zeichnungen von den nach Auftragserteilung zu liefernden Unterlagen bis zu den Bestandsunterlagen.
Die technische Dokumentation wird wie folgt
unterschieden:
- Unterlagen nach Auftragserteilung
  (bis Montagebeginn)
- Unterlagen zur Prüfung nach BetrSichV
- Bestandsunterlagen
- Instandhaltungsunterlagen.
Für die Zusammenstellung von Unterlagen und Zeichnungen bestehen folgende Anforderungen:
Die Übergabe der einzelnen technischen Dokumentationen hat als Ausfertigung in Mappen geordnet mit beschrifteten Trennblättern zu erfolgen. Das Inhaltsverzeichnis der technischen Dokumentation ist im Vorfeld der Ausfertigung mit dem AG bzw. seinem Beauftragten abzustimmen. Zeichnungen und Pläne sind als Farbplot bzw. Farbkopien zu übergeben. Zusätzlich sind alle Pläne jeweils 1 x digital im dxf- und
dwg-Format auf CD zu übergeben. Eine durchgehende Anwendung der CAD-Technik (mindestens Autocad 2000) einschließlich der Strukturierung in Layer nach Medien und eine Trennung nach Gewerken wird verlangt.
Alle Unterlagen sind im DIN-Format, vorzugsweise in den Formaten A3 und A4 nach Baugruppen zusammenzufassen. Die Zeichnungsnummern und -größen (max. A0) sind mit dem AG bzw. seinem Beauftragten abzustimmen. Heftlöcher sind mit stabiler Lochverstärkung zu versehen. Alle Zeichnungen sind rechts unten mit dem Zeichnungskopf (A4-Format) des AG mit Feld für Zeichnungsstempel,
Genehmigungs- und Änderungsvermerke zu versehen. Darüber ist der Zeichnungskopf des AN anzuordnen. Die Unterlagen und Zeichnungen sind unter Einhaltung der Vorgaben des AG hierarchisch und nach den Gesichtspunkten einer rationellen Bearbeitung aufzubauen und zusammenzufassen (Qualitätsmappe).
Für das Layout der Bestands- und Instandhaltungsdokumentation ist folgendes zu beachten:
- Gute Papierqualität, d.h. hinreichend zerreißfest und steif, schmutzabweisend,
  nicht glänzend, nicht vergilbend
- Text und Abbildungen kopierfähig und auch bei ungünstigen Lichtverhältnissen gut
  lesbar
- Titel, Überschriften und Wegführung müssen deutlich und zielgerichtet erfasst
  werden können (ggf. farblich absetzen)
- Sicherheitshinweise sind mit vorgeschriebener bzw. geeigneter Symbolik
  hervorzuheben
- wasserfeste Druckfarbe
- jede aufgeschlagene Seite soll eben liegen
- jede Seite muss durch entsprechende Nummerierung eindeutig zugeordnet werden
  können
- Abbildungen/Zeichnungen und erläuternder Text sollen immer gleichzeitig
  einsehbar sein (ggf. ausklappbare Zeichnungen, Tabellenblätter etc.)
- Schaltschemata und nur von Fachspezialisten zu nutzende Dokumentationsteile
  sollen herausnehmbar sein
Alle Dokumente einer technischen Dokumentation sind als Qualitätsmappe, in digitaler Form  pdf-Format auf CD, sowie zusätzlich auf CD in folgenden Datenformaten:
Text:  WinWord
Tabellen:  Excel
Zeichnungen:  dxf-Datei und dwg-Datei
E-und MSR-Technik:  E-Plan P8.

**01.02.12 Werkplanung**
Unterlagen nach Auftragserteilung
- Werkplanung -
Der AN erhält mit Auftragserteilung die Ausführungsplanung. Pläne und Zeichnungen der Ausführungsplanung werden vom AG jeweils in Papierformat auch digital (Zeichnungen im dwg-Format) bereitgestellt.
Der Auftragnehmer muss vor Fertigungsbeginn detaillierte, überarbeitete Fertigungs- bzw. Werkstattpläne und ggf. erforderliche Berechnungen dem AG bzw. seinem Beauftragten zur Genehmigung bzw. Freigabe vorlegen. Diese Unterlagen sind 8 Wochen nach Auftragserteilung in jeweils 2-facher Ausfertigung vorzulegen
Diese Unterlagen müssen beinhalten:
- Einbaupläne, die eine detaillierte Kenntnis über
  die Anordnung aller Anlagenkomponenten
  vermitteln
- auf den Lieferumfang bezogene, überarbeitete
  Ausführungs- bzw. Aufstellungspläne mit den
  erforderlichen Ansichten und Schnitten M 1:50,
  Details 1:25 mit Angaben zu Darstellung des
  gesamten Lieferumfanges
  Anlagenkennzeichnung
  Platzbedarf (auch für Wartung/Reparatur)
  Angaben über Art, Lage und Größe von
  Medienanschlüssen
- Werkstattzeichnungen (wo anwendbar)
- Rohrleitungspläne
- Stücklisten von Apparaten/Aggregaten,
  Rohrleitungen, Armaturen und Messstellen
- Berechnungen (soweit erforderlich), wie z.B.:
- verfahrenstechnische Berechnungen
- statische Berechnungen
- Rohrnetzberechnungen
- Bemessung von Aggregaten (Maschinenauslegung, angepasst an Einbausituation)
- Bauleitangaben, wie z.B.
- Technische Vorgaben für Bauteile
- Lastenangaben nach Lage und Größe
- Sonderkonstruktionen von Fundamenten
  aus Sicht des AN
- Angaben zu bauseitig vorgesehenen
  Bühnen, Podesten und ähnlichen
  Einrichtungen, die für Betrieb und Wartung
  erforderlich sind
- Grundlagen für Elektroplanung
  Die Grundlagen der Elektroplanung sind im
  Titel- EMSR-Leistungen ausgeschrieben.
  Entsprechende Koordinierungsleistungen mit
  dem Gewerk EMSR-Technik sind
  einzukalkulieren.
- Montageterminplan auf Grundlage des
  Rahmenterminplanes mit Ausweisung der
  Einzelbaumaßnahmen und Angabe von
  Stillstandszeiten.
Falls nicht anders vereinbart, ist folgendes
Datenformat festgelegt:
- Text:  WinWord
- Tabellen:  Excel
- Zeichnungen:  dxf-Datei und dwg.-Datei
- E-und MSR-Technik:  EPlan P8
- Terminpläne:  MS-Projekt
Beabsichtigte Abweichungen von den Ausführungsplänen
und/oder dem Leistungsverzeichnis sind vom AN in den
überarbeiteten Planunterlagen besonders zu kennzeichnen
und zur Prüfung vorzulegen. Abweichungen, die nicht
besonders gekennzeichnet sind, können auch nach
erfolgter Genehmigung der Werkstattpläne eine Ablehnung
zur Folge haben. Die vom AG bzw. seinem Beauftragten
erteilten Genehmigungen im Zusammenhang mit
vorgenannten Unterlagen entbinden den AN nicht von
seiner Verantwortung für die richtige Auslegung und
einwandfreie Funktionsfähigkeit der Anlage.
Spätestens 2 Wochen vor dem festgelegten Montagebeginn
sind vorgenannte Unterlagen auf Grundlage der
auftraggeberseitigen Prüfbemerkungen zu überarbeiten,
fortzuschreiben und zu präzisieren.
Menge: 1,000 psch

**01.02.13 AKZ-System**
Anlagenkennzeichnungssystem (AKZ) nach Vorgabe des AG in alle Pläne, R+I-Schemata, Antriebs- und Messstellenlisten und Wartungs- und Betriebslisten einarbeiten Die AKZ- Kennungen bestehen im Wesentlichen aus Buchstaben und Zahlenkombinationen gemäß DIN 2429, DIN 28004 Teil 1 - 4 sowie DIN 19227 Teil.
Die Abstimmung mit dem AG hat unmittelbar nach der Auftragserteilung zu erfolgen.
Menge: 1,000 psch

**01.02.14 Betriebsanweisung**
Erstellung einer Betriebsanweisung für die fertig erstellten Anlagen zur Trinkwasserspeicherung und -förderung:
- 3-fach in Papierform
- in digitaler Form (pdf-Datei) auf CD.
Die Betriebsanweisung ist in deutscher Sprache und
verständlich zu verfassen und muß mind. enthalten:
- Anlagen- und Funktionsbeschreibung
  Allgemeine Anlagenbeschreibung
  Kurzdarstellung der Verfahrenstechnik
  Verfahrens- und Funktionsbeschreibung der einzelnen
  Anlagenteile
- Betrieb der Anlage
  Normalbetrieb
  Besondere Betriebszustände
  Betriebsstörungen
- Instandhaltung der Anlagen
  Organisation der Instandhaltung
  Inspektion
  Wartung
  Instandsetzung
- Abfallentsorgung
- Betriebüberwachung
  Kontrollen
  Probenahmen
  Prüfungen, Messungen und Analysen
- Betriebsverwaltung
  Berichtswesen und dokumentation
  Materialwirtschaft
- Wirtschaftliche Betriebsführung.
Falls nicht anders vereinbart, ist folgendes
Datenformat festgelegt:
- Text:  WinWord
- Tabellen:  Excel
- Zeichnungen:  dxf-Datei und dwg-Datei
- E-und MSR-Technik:  EPlan P8
sowie zusätzlich als pdf-Datei.
Vorlagetermin: 2 Wochen vor Abnahme
Eine Abnahme der fertiggestellten Leistungen erfolgt
nur nach Vorlage der Dokumentation!
Menge: 1,000 psch

**01.02.15 Bestandsdokumentation**
Erstellung der Bestandsdokumentation
Erstellung einer Gesamtdokumentation  vollständig in deutscher Sprache für die fertig erstellte Gesamtanlage, gemäß Vorgaben des AG,
- 3-fach in Papierform mit Inhaltsverzeichnis versehen, in
  Ordnern abgeheftet, die Zeichnungen mit Heftrandverstärkern
- in digitaler Form (pdf-Datei) auf CD.
Alle im Einfahr-, Test- und Probebetrieb vorgenommenen
Änderungen bzw. Ergänzungen sind in die Dokumentation
einzuarbeiten.
Die Anlagendokumentation ist in deutscher Sprache und
verständlich zu verfassen und muß mind. enthalten:
Allgemein:
- Aufstellung der Firmen, die an der Maßnahme beteiligt waren
- VOB-Abnahmeprotokoll
- Abnahmeprotokoll zur Rückgabe zeitweilig genutzter Flächen
- ggf. Entsorgungsnachweis von schädlichen oder
  kontaminierten Ausbaumaterialien
- Erklärung zur projekt- und fachgerechten Ausführung
- einzuholende Genehmigungen (z.B. Erlaubnisschein für
  Erdarbeiten aller betroffenen Versorgungsträger)
- Fotodokumentation Bauablauf
- Beweissicherung
- Gewährleistungsbürgschaften
- Bautagesberichte/Bautagebuch
- Bauleitererklärungen
- Baugenehmigungen.
Teil Maschinentechnische Ausrüstung:
- Liefernachweise, Werksatteste und Werkstoffnachweise für
  alle verbauten Materialien (Rohre, Formstücke), Armaturen
  und Aggregate
- Zertifikate
- Entsorgungsnachweis der alten maschinentechnischen
  Ausrüstung
- Kennlinienblätter aller Aggregate, Rohrleitungen und
  Messgeräte
- Pumpenkennlinien und zutreffende Betriebspunkte
  (Angabe des zulässigen Dauerbetriebsbereiches)
- Ersatzteildokumentation unter Angabe der
  Verschleißteile
- Reparaturhandbücher
- Materialzusammenstellung
- Einmessskizzen der Formstücke, Leitungen
- Formstückskizzen von Knotenpunkten
- Nachweis der ausgeführten Beschichtungsarbeiten
- Protokolle zu Werksprobeläufen und
  Werksabnahmen
- Optional Informationsangebote zur Wartung der
  Ausrüstungen während der Gewährleistungszeit.
- Prüfprotokolle für Beschichtungen
- alle erforderlichen Nachweise und Prüfprotokolle für
  Schweißnähte
- Prüfzeugnis für Rohrleitungen sowie Beständigkeitsnachweis
  gegenüber dem vorliegenden Medium einschließlich der
  dosierten Chemikalien
- Armaturen- und Formstücklisten
- Betriebs-, Bedienungs- und Wartungsanweisungen
- Protokoll zu Spülung der Rohrleitungen,
- Bautagesberichte / Bautagebuch
- Übergabe- /Abnahmeprotokoll
- Strangblätter bzw. Knotenpunktskizzen.
- Montage- und Werkstattplanung
- Anlagenschemata
- Kopien der vorgeschriebenen Prüf- und Herstellerbescheinigungen
- Aufstellungspläne mit dem vollständigen Liefer- und
  Leistungsumfang aller Anlagenteile
- Protokolle/Nachweise der Dichtheitsprüfungen der
  Rohrleitungen
- Protokoll über die Einweisung des Wartungs- und
  Bedienungspersonals
- Materialnachweise
- Bedienungsanleitungen für den Betrieb der
  errichteten Anlagen
- Bedien- und Wartungsanleitungen für die
  eingesetzten Aggregate bzw. Geräte
- aktuelle technische Unterlagen der montierten
  maschinen- und deren elektrotechnischen
  Ausrüstung der Bauwerke inkl. eingetragener
  Parameter (z.B. Schaltpunkte der Pumpen)
  ausschließlich für die tatsächlich eingesetzten
  Ausrüstungskomponenten, Schaltungsunterlagen
  zusätzlich auf CD.
Teil Elt/MSR:
Die Bestandsunterlagen sind im Inhaltsverzeichnis
dieser Gesamtdokumentation einzuordnen.
Die gesamten Dokumentationen, Wartungspläne,
Bedienanleitungen, Herstellerdokumente, Lieferscheine
etc. sind ausschließlich in deutscher Sprache zu
übergeben!
Dokumentation der elektrotechnischen Anlage im System E-Plan bestehend aus:
  - Übersichtsschaltpläne, Installationspläne
  - vollständige Stromlaufpläne DIN A 4
  - Klemmenpläne DIN A 4
  - Aufbaupläne von Schaltschränken/Befehlsstellen
  (M1:10)
  - Materialstücklisten, getrennt nach Anlagen und
  Schaltschränke
  - Struktur Prozessleitsystem
- Programminhalte (Belegung) der I/O-Baugruppen,
  insbesondere die Programmstrukturen, alle
  Funktionspläne, Anweisungslisten, e/A-Listen etc.
- aktuelle Kopien aller im PLS abgelegten Software,
  einschl. Kommentare auf CD
- Kabellagepläne, Kabellisten, ggf. Kabelzertifikate
- Erdungspläne, Potentialausgleichspläne
- Prüfprotokolle zur Elektroinstallation und
  Schutzeinrichtungen (aktuell, original) einschl.
  Errichtererklärung und Nachweise der Erstprüfung
Alle für den AG gefertigten Unterlagen sind
urheberrechtlich als dessen Eigentum geschützt. Eine
weitere Veräußerung ist unzulässig.
Die Schnittstellen in der Anlagendokumentation sind
abzustimmen und eindeutig darzustellen.
Falls nicht anders vereinbart, ist folgendes
Datenformat festgelegt:
- Text:  WinWord
- Tabellen:  Excel
- Zeichnungen:  dxf-Datei und dwg-Datei
- E-und MSR-Technik:  EPlan P8
sowie zusätzlich als pdf-Datei.
Vorlagetermin: 2 Wochen vor Abnahme
Kosten, die dem AG entstehen, falls sich der
Gesamtbestand in Lage und Höhe nicht konform mit der
rechtsverbindlichen Deklarierung der übergebenen
Dokumentationen befindet, gehen zu Lasten des AN.
Eine entsprechende vertragliche Sicherung mit den
Beteiligten obliegt dem AN.
Eine Abnahme der fertiggestellten Leistungen erfolgt
nur nach Vorlage der Dokumentation!
Menge: 1,000 psch

**01.02.16 Wartungspläne, Betriebsmittel-, Verschleiß- und Ersatzteillisten**
Wartungspläne, Betriebsmittel-, Verschleiß- und
Ersatzteillisten
Ergänzend zur vorgenannten Position sind folgende
Unterlagen geordnet nach Teilobjekten
zusammenzustellen:
- Wartungspläne
- Betriebsmittellisten
- Verschleiß- und Ersatzteillisten
Die Wartungsmaßnahmen und -zyklen sowie die dazu
benötigten Schmierstoffe und Verschleißteile sind für
alle Maschinen, Geräte und Instrumente geordnet nach
den Teilobjekten der Faulungsanlage in einem
gemeinsamen Wartungsplan, nach Baugruppen getrennt,
aufzulisten. Darüber hinaus sind zur Aufrechterhaltung
einer ständigen Anlagenverfügbarkeit alle zur
Lagerhaltung notwendigen Verschleiß- und Ersatzteile,
geordnet nach Teilobjekten sowie nach Baugruppen
getrennt, in einer Verschleiß- und Ersatzteilliste zu
erfassen.
Aus den Wartungsvorschriften der Hersteller von
Anlagenkomponenten sind für jedes Aggregat folgende
Angaben auf gesonderten Listen der
Instandhaltungsdokumentation beizufügen:
- Ölmenge, -qualität und -wechselzyklus
- Schmiermittelmenge und -qualität sowie
  Schmierzyklus
- Wartungsintervall und -umfang (Wartungsplan)
- Verschleißteilliste mit Angabe des jährlichen
  Verschleißteilbedarfes
  (Verschleiß- und Ersatzteilliste)
- Liste der Spezialwerkzeuge
Falls nicht anders vereinbart, ist folgendes
Datenformat festgelegt:
- Text:  WinWord
- Tabellen:  Excel
- Zeichnungen:  dxf-Datei und dwg-Datei
- E-und MSR-Technik:  EPlan P8
sowie zusätzlich als pdf-Datei.
Vorlagetermin:
Nach Freigabe der gesamten Werkplanung,
spätestens jedoch zwei Wochen vor Leistungsfeststellung.
Menge: 1,000 psch

#### Abschnitt 01.03 Stundenlohnarbeiten

*Hinweis: Stundenlohnarbeiten*
Stundenlohnarbeiten
Stundenlohnarbeiten dürfen nur auf besondere Anordnung des Auftraggebers durchgeführt werden. Bei Stundenlohnarbeiten gelten die vereinbarten
Verrechnungssätze für die gesamte Bauzeit unabhängig von der Anzahl der geleisteten Stunden. Der Nachweis erfolgt über Stundenlohnzettel.
Stundenlohnarbeiten für Arbeitskräfte
In die Stundensätze sind alle Aufwendungen wie Lohnkosten, Sozialkosten, Lohnnebenkosten, Allgemeine Geschäftskosten, Wagnis und Gewinn und gegebenenfalls Baustellengemeinkosten einzurechnen.
Nicht einzurechnen sind Zuschläge für vom AG angeordnete Überstunden, Nacht-, Sonntags- und Feiertagsarbeiten. Diese werden gesondert vergütet.

**01.03.1 Stundensatz Richtmeister/Obermonteur Anlagentechnik**
*** Stundenlohnarbeiten
Verrechnungssatz für
Richtmeister/Obermonteur Anlagentechnik
Menge: 16,000 h

**01.03.2 Stundensatz Monteur/Mechaniker Anlagentechnik**
*** Stundenlohnarbeiten
Verrechnungssatz für
Monteur/Mechaniker Anlagentechnik
Menge: 40,000 h

**01.03.3 Stundensatz Helfer Anlagentechnik**
*** Stundenlohnarbeiten
Verrechnungssatz für
Helfer Anlagentechnik
Menge: 40,000 h

**01.03.4 Stundensatz A-oder E-Schweißer**
*** Stundenlohnarbeiten
Verrechnungssatz für
A-oder E-Schweißer
mit Schweißerzeugnis/-zulassung
Menge: 8,000 h

**01.03.5 Stundensatz Elektroschweißgerät**
*** Stundenlohnarbeiten
Verrechnungssatz für
Elektroschweißgerät mit Schweißhilfsstoffen und
Formiergas
Menge: 8,000 h

**01.03.6 Stundensatz Autogenschweißgerät**
*** Stundenlohnarbeiten
Verrechnungssatz für
Autogenschweißgerät mit Schweißgasgestellung
Menge: 8,000 h

### Bereich 02 Maschinentechnische Ausrüstungen

#### Abschnitt 02.01 Pumpen und Aggregate

**02.01.1 Niederdruckkreiselpumpen**
Niederdruckkreiselpumpe nach EN 733, Trinkwasserausführung, bestehend aus:
- Pumpe
- Kupplung
- Kupplungsschutz
- Grundplatte
- Motor
Betriebsbedingungen:
- Förderstrom  125 m3/h
- Min. zul. Förderstrom  26,16 m3/h
- Förderhöhe:  48,00 m
- Förderhöhe im Nullpunkt  50,57 m
- Wirkungsgrad Pumpe  80 %
- NPSH erforderlich  4,06 m
- max. aufgenommene Leistung
  im Betriebspunkt  20,4 kW
- max. aufgenommene
  Leistung/Kurve  28,3 kW
- Pumpendrehzahl  2.528 1/min
- Austrittsdruck max.  4,95 bar
Pumpenausführung:
Lieferung und Montage Pumpe. Kupplung, Kupplungsschutz, Grundplatte und Motor
- Pumpennorm  EN 733
- Ausführung  Trinkwasser
- Wellenachse  horizontal
- Pumpenbauart  Grundplattenmontage
- Pumpensystemausführung  Einzelanlage
- Ausfährung medienberührter  frei von lackbenetzungssörend.
  Teile  Substanzen
- Pumpendrehrichtung  links
- Laufraddurchmesser  219 mm
- Laufradform  radial geschlossen Mehrkanal
- freier Durchgang  15,2 mm
- Muttersicherung für Laufrad^  nein
- Rotationsbremse  nein
- Netzspannung  400 V
- Netzfrequenz  50 Hz
- Mindestwirkungsgradindex  0,7
- min. zul. Mediumtemperatur  0 °C
- max. zul. Mediumtemperatur  60 °C
- Anzahl Stufen, einströmig  1
- Spaltringform saugseitig  glatt
- Spaltringform, druckseitig  glatt
- Einbauraum Gehäusedeckel  konisch (A-Deckel)
- Lagerträgergröße  35
- Bauform Lagerträger  Lagerträger
- Lagerart Pumpenseite  Wälzlager
- Lagerart Motorseite  Wälzlager
- Schmierart  Fettschmierung
- Lagerdichtung Pumpe  V-Ring
- Richtlinie Pumpe  CE
Anschlüsse
- Nennweite Saugstutzen  DN 100
- Nenndruck Saugstutzen  PN 16
- Saugstutzenstellung  axial
- Saugstutzenausführung nach  EN1092-2
- Saugflansch gebohrt nach  EN1092-2
- Dichtleistenform Eintritt  Dichtleiste (B, RF)
- Dichtleistenform Austritt  Dichtleiste (B, RF)
- Nennweite Druckstutzen  DN 80
- Nenndruck Druckstutzen  PN 16
- Druckstutzenstellung  0 Grad
- Druckstutzenausführung  EN1092-2
- Druckflansch gebohrt nach  EN1092-2
Hilfsanschlüsse
- Förderflüssigkeit, Entleerung  G 3/8
  gebohrt und verschlossen
- Förderflüssigkeit Auffüllen
  und entlüften  G 3/8
  gebohrt und verschlossen
- Leckageflüssigkeit Ablass  G 17"
  gebohrt
Wellendichtung
- Wellendichtungsausführung  EGLRD A-Deckel
- Fahrweise der
  Gleitringdichtung  API-Plan 03
- Dichtungscode  Code 11
- Wellendichtungshersteller  KSB
- Gleitrichtungstyp  1
- Werkstoff  BQ1EGG-WA
Werkstoffe
- Spiralgehäuse  EN-GJL-250/A48 CL 35B
- Gehäusedeckel  EN-GJL-250/A48 CL 35B
- Welle  C45+N
- Laufrad  CC480K DW
- Spaltringe  JL/Gusseisen
  Lamellengrafit
- Wellenschutzhülse  CRNIMO ST INT
- Lagerträger  EN-GJL-250/A48 CL 35B
- Dichtung Druckdeckel  DPAF DW001
- Schrauben
  Strömungsgehäuse  8.8
- Verschlussschraube
  Stömungsgehäuse  ST
- Dichtung
  Verschlussschraube  A4/AISI 316
- Mutter Laufradbefestigung  CRNIMO ST INT
- Passfeder  1.4571+C/A276 TP 316
  COND B.
Antrieb
- Elektromotor  ja
- Antzriebskonzept  mit E-Antrieb
- Antriebsnorm mechanisch  IEC
- Antriebsnorn elektrisch  IEC
- Motorlager isoliert  nein
- Motorhersteller  KSB
- Motorbauform  IM B3
- Motorbaugröße  200L
- Effizienzklasse  IE4 (Super Premium)
- Motorgehäusewerkstoff  JL/Gusseisen
  Lamellengrafit
- Schutzart Motor  IP55
- thermische Klasse  155 (F) nach IEC 60085
- Motortemperaturfühler  3 Kaltleiter
- Klemmkastenstellung  360° auf die Motorwelle
  gesehen
- Frequenzumrichterbetrieb  ja
- Schalldruckpegel Motor  72 dBa
- Baureihe Motorhersteller  SuPremE C1
- Bemessungsdrehzahl  3.000 1/min
- Motorpolzahl  4
- Bemessungsleistung  30 kW
- Motorleistungsgrenze  23,1 %
- Bemessungsspannung  400 V
- Motorwicklung  - / 400 V
- Bemessungsfrequenz  100 Hz
- Motorschaltart  Stern
- Bemessungsstrom  67 A
- cos phi bei 4/4 Last  0,72
- Wirkungsgrad bei 4/4 Last  93,7 %
- Motor-Servicefaktor  1
- Richtlinie Antrieb  CE
Kupplung
- Kupplungshersteller  KTR
- Kupplungstyp  Rotex ZS-DKM-SH
- Kupplungsnenngröße  42
- Ausbaustücklänge  140 mm
-. Kupplungsschutztyp  leicht (ZN79)
- Kupplungsschutznenngröße  A148
- Werkstoff Kupplungsschutz  ST+Z
Grundplatte
- Grundplattentyp  Abkantplatte/U-Profil
- Grundplattengröße  8A
Anstrich Aggregat
- Oberflächenvorbereitung  frei von Schmutz, Fett, Rost
- Grundbeschichtung  Hydro-Tauchgrundierung,
  wasserverdünnbar
- Schichtdicke
  Grundbeschichtung  60 müm
- Qualität Deckbeschichtung  Acrylat-Dispersion wasserv.
- Schichtdicke
  Deckbeschichtung  40 müm
- Farbton Deckbeschichtung  RAL 5002 Ultramarinblau
Gewicht netto:
- Gesamtgewicht Pumpe  75,4 kg
- Gesamtgewicht Aufstellteile  106,6 kg
- Gesamtgewicht Kupplung  6,1 kg
- Gesamtgew. Berührungsschutz  0,8 kg
- Gesamtgewicht Antrieb  246 kg
- Gesamtgewicht Aggregat  434,9 kg
incl. Typenschild Duplikat
liefern und fachgerecht montieren incl. aller Befestigungsmaterialien und Nebenleistungen.

Angebotenes Fabrikat: '...............................................'
(Bieterangabe)
Menge: 5,000 St

**02.01.2 Aufpreis RAL-Farbgebung nach Wunsch AG**
Aufpreis zur vorherigen Position für Farbgebung von Pumpe und Motor (unterschiedlich) gemäß RAL nach Sonderwunsch des AG.
Menge: 5,000 St

**02.01.3 Gummi-Kompensator DN 80**
Gummi-Kompensator DN 80, PN 10
flachgewellter Gummibalg mit Trägereinlagen und
angeformten Dichtwulst mit Kernring, selbstdichtend,
mit beidseitigen, drehbaren Flanschen PN 10
aus Edelstahl Wst. 1.4404 mit Trinkwasserzulassung
einsetzbar zur allseitigen Bewegungsaufnahme, Schwingungs- und Geräuschdämmung.
Im Rahmen der Werksplanung ist vom Ausrüster zu prüfen,
ob der Einbau des Kompensators erforderlich ist.
Danach ist in Abstimmung mit dem AG zu entscheiden.
Menge: 5,000 St

**02.01.4 Gummi-Kompensator DN 100**
Gummi-Kompensator DN 100, PN 10
flachgewellter Gummibalg mit Trägereinlagen und
angeformten Dichtwulst mit Kernring, selbstdichtend,
mit beidseitigen, drehbaren Flanschen PN 10
aus Edelstahl Wst. 1.4404 mit Trinkwasserzulassung
einsetzbar zur allseitigen Bewegungsaufnahme, Schwingungs- und Geräuschdämmung.
Im Rahmen der Werksplanung ist vom Ausrüster zu prüfen,
ob der Einbau des Kompensators erforderlich ist.
Danach ist in Abstimmung mit dem AG zu entscheiden.
Menge: 5,000 St

**02.01.5 Kellerentwässerungspumpe liefern und montieren**
Kellerentwässerungspumpe
mit Schwimmerschalter
Tragbare Kellerentwässerungspumpe  mit angebautem Schwimmerschalter, 20 m Kabel und angegossenem Schutzkontaktstecker, Wärmeschutzschaltung und integrierter Rückschlagklappe

Technische Daten:
- Motorleistung (P2):  1,1 kW/ 230 V
- Drehzahl:  ca. 2900 UpM
- Nennstrom:  6,7 A
- Schutzart:  IP 68
- Isolationsklasse:  F
- Fördermenge:  50…450 l/ min
- max. Förderhöhe:  14,0…2,0 m
- Anschluss:  2 "
Material:
- Welle:  Edelstahl
- Pumpengehäuse:  Grauguss
- Motorgehäuse:  Edelstahl
- Vortex-Laufrad:  Edelstahl
- Stehfuß:  Edelstahl
Gewicht:  16,3 kg
für Pumpensumpf:  800 x 800 x 900 mm
liefern und fachgerecht montieren incl. aller erforderlichen Befestigungsmaterialien und Nebenarbeiten.
Menge: 2,000 St

**02.01.6 Luftfiltereinheit für DN 400**
Luftfiltereinheit beidseitig mit Anschlussstutzen DN 400, passend zur Luftleitung ausgestattet mit je
- einem Vor- und Schwebstofffilter
- zwei Kondensatwasserabläufen 1/2" aus Edelstahl vor und
  nach dem Filterpaket
- einem eingebautem Kugelhahn
- einschl. erforderlicher Wandkonsolen.
Luftfiltereinheit bestehend aus:
- Vorfilter der Filterklasse ISO ePM10 75% nach EN ISO 16898
- Luftfiltereinheit
- nachgeschalteter Schwebstofffilter der Filterklasse H13 mit
  einem Abscheidegrad von mind. 99,99 % nach DIN EN 1822.
- beide Filter aus keimtötendem Material zur Vermeidung einer
  hygienischen Belastung des Trinkwassers bei hoher Beladung
  und Luftfeuchtigkeit.
Überwachung der Filterverschmutzung durch einen Druckmessumformer muit Display. Der Druck wird vor und nach dem Filter erfasst, die Druckdifferenz vierstellig auf das Display übertragen. Zusätzlich ist der Differenzdruck mittels Analogwert 0 bis 10 V, 4 bis 20 mA bereit zu stellen.
- Standardmessbereich:  0 bis 1000 Pa, voreingestellt
  auf 500 Pa bereitgestellt
- Versorgungsspannung:  24 V AC/DC
- Linearität:  + 1,5 %
- Temperatur-Drift:  0,1 % pro K
- Kabelverschraubung:  M 12
- Schutzart:  IP 65
- Relaisausgang:  potentialfreier Wechselkontakt
- mit Anschluss an Fernwirk- und Alarmanlage.
Maße Luftfilterkasten:  L x B x H
  785 x 640 x 725 mm
Werkstoff:  1.4307 (304L)
Max. Durchsatz:  720 m3/h
Druckmessumformer:  PT-LE
Kondenswasserablauf:  Kugelhahn
Luftfiltereinheit:  mit eingebauter Aktivkohle
liefern und fachgerecht montieren.

Angebotenes Fabrikat: '...............................................'
(Bieterangabe)
Menge: 2,000 St

**02.01.7 Luftentfeuchter liefern und aufstellen**
Luftentfeuchter für Entfeuchtung der Raumluft mit folgenden Eigenschaften:
Entfeuchtungsleistung (bei 20°C, 60% rF): 21 kg/d
Mobile Aggregate
Betrieb mit Kondensatbehälter oder Schlauchanschluss möglich
Umweltfreundliches Kältemittel (gwp ? 150)
Robuste Konstruktion
Integrierter RH/T-Sensor
Automatisches Abtausystem
Servicefreundlicher Aufbau.
Liefern und aufstellen.
Menge: 2,000 St

#### Abschnitt 02.02 Armaturen

*Hinweis: Zulaufleitung*

**02.02.1 Ringkolbenventil DN 250 mit Elektroantrieb**
Ringkolbenventil zur Mengenregulierung
mit Trinkwasserzulassung
Nennweite;  DN 250
Druckstufe:  PN 16
Einteiliges Gehäuse, Baulänge gemäß EN 558 Reihe 15
Gehäuse:  EN GJS 500/7
Kolben:  Edelstahl 1.4301
Welle:  Edelstahl 1.4028
Kolbenführung:  Messing
Sitzring:  Edelstahl 1.4301
Bolzen INT/EXT:  Edelstahl 1,.4301
Sitzdichtung:  Polyurethan (TPU95A)
Beschichtung  EKB Pulver 250 müm
Farbe  RAL 5005
komplett mit AUMA Schwenkgetriben
Ausführung RR - Eingangswelle rechtsdrehend
Eingangswelle D 0 20 mm
Eingangsflansch F10 nach EN ISO 5208
inklusive Antikavitationszylinder
Drehantrieb
Armaturenanschluss nach EN ISO 5210
Netzspannung
Standardspannung  Drehstorm 400 V bei 50 Hz
Isolierstffklasse:  F
Thermoschalter:  3
Kurzzeitbetrieb  S2-15 min
Klasse  A und B nach EN 15714-2
Schutzart  IP 68 nach EN 60529
Umgebungstemperatur  -30°C bis +70°C
Korrosionsschutz  KS
Farbe  silbergrau (Ähnlich RAL 7037)
mit
- 1 Stück Wegschalter für Endlagen AUF / ZU
- 1 Stück Drehmomentschalter für Schließ- und
  Öffnungsrichtung
- Blinkgeber zur Laufanzeige
- Heizung
- Anschlussplan TPA 00R1AA-101-000
- Handrad für manuelle Betätigung
- AUMA Rundsteckverbinder mit Schraubanschluss
- Betriebsanleitung in deutscher Sprache
liefern und fachgerecht montieren.

Angebotenes Fabrikat: '...............................................'
(Bieterangabe)
Menge: 1,000 St

**02.02.2 Schmutzfänger DN 100**
Schmutzfänger in Y-Form für den Einbau zwischen 2 Flanschen, Fließrichtung durch Pfeil am Gehäuse gekennzeichnet, Flansche nach EN 1092-2, Baulänge: Grundreihe 1 nach DIN EN 558-1.
Material:
Gehäuse und Deckel: GJS-400, Korrosionsschutz durch Epoxidharz-Pulverbeschichtung innen und außen gemäß Gütesicherung RAL-GZ 662 der Gütegemeinschaft Schwerer Korrosionsschutz - GSK unter Berücksichtigung der DIN 3476 (P) und DIN 30677-2 (Schichtdicke: min. 0,25 µm, Porenfreiheit bei 3 kV, Haftung innen und außen min. 12 N/mm2 nach Heißwasserlagerung, Nachweis der Trinkwassertauglichkeit, Fremdüberwachung durch neutrales Prüfinstitut)
Filtersieb, Schrauben, Muttern, Unterlegscheiben: nichtrostender Stahl
Medium: Trinkwasser
DN 250
Druckstufe: PN 10
Sieb-Maschenweite: 0,6 x 0,6 mm
liefern und fachgerecht montieren.
Menge: 1,000 St

**02.02.3 Klappe DN 200, Handantrieb**
Absperrklappe mit DVGW Trinkwasserzulassung
Zwischenflanschgehäuse
passend zwischen Flansche nach EN 1092-1, PN 10/16
oder ASME Cl. 150
Nennweite  DN 200
max. Betriebsdruck  10 bar
Medium  Trinkwasser
Baulänge:  Grundreihe 20 nach DIN EN 558-1
Leckrate:  A gemäß EN 12266-1
Temperaturbereich:  -20 °C bis +90 °C
Material
- Gehäuse  Sphäroguss GGG40 mit GSK
  Beschichtung in RAL 5015,
  mind. 250 müm
- Scheibe:  Edelstahl 1.4408 (CF8M)
- Manschette:  EPDM (DVGW Trínkwasser)
- Welle  Edelstahl 1.4021
Bedienungsart:
- mit Handrad
liefern und fachgerecht montieren.
Menge: 1,000 St

**02.02.4 Klappe DN 250, Handantrieb**
Absperrklappe weichdichtend mit druckproportionalem Dichtsystem und beidseiitg zugfeste Losflansche nach EN 1092-2 für den waagerechten Einbau zwischen 2 Festflanschen für Trinkwasserversorgung
Nennweite  DN 250
max. Betriebsdruck  16 bar
Medium  Trinkwasser
Baulänge:  Grundreihe 14 nach DIN EN 558-1
Technische Merkmale:
- druckproportionales Dichtsystem im Klappengehäuse
- exzentrische Klappenscheibenlagerung
- spannungsfreie Lagerung der Sitzdichtung in Offenstellung
- einfachern Einbau durc h Losflansch-System
- einfache Lagerhaltung durch Tauschmöglichkeit der
  Losflansche
- Flachdichtungen bereits in den Konus-Dichtungen enthalten
- selbsthemmendes Schneckenradgetriebe mit
  Stellungsanzeige
- ausblassichere Wellen- und Buchsenbefestigung nach
  EN 593
- DVGW-Zertifizierung nach W 363
- wartungsfrei
Technische Daten
- Gehäuse/Flnasdch  GJS 400, Epoxy-Pulver-
  beschichtung
- Klappenscheibe und
  Welle  nichtrostener Stahl
- Sitzdichtung  EPDM / armiert mit einem Ring aus
  nichtrostendem Stahl
- Konusdichtung zu
  Losflansch  EPDM gemäß DVGW W 270
- Haltering  POM
Bedienungsart:
- mit Handrad
liefern und fachgerecht montieren.

Angebotenes Fabrikat: '...............................................'
(Bieterangabe)
Menge: 2,000 St

**02.02.5 Klappe DN 250 mit Elektroantrieb**
Absperrklappe mit Elektro-Antrieb
mit DVGW Trinkwasserzulassung
Zwischenflanschgehäuse (WAFER)
passend zwischen Flansche nach EN 1092-1, PN 10/16
oder ASME Cl. 150
Nennweite  DN 150
max. Betriebsdruck  10 bar
Medium  Trinkwasser
Baulänge:  Grundreihe 20 nach DIN EN 558-1
Leckrate:  A gemäß EN 12266-1
Temperaturbereich:  -20 °C bis +90 °C
Material
- Gehäuse  Sphäroguss GGG40 mit GSK
  Beschichtung in RAL 5015,
  mind. 250 müm
- Scheibe:  Edelstahl 1.4408 (CF8M)
- Manschette:  EPDM (DVGW Trínkwasser)
- Welle  Edelstahl 1.4021
Bedienungsart:
- mit Elektro-Antrieb
liefern und fachgerecht montieren.
Antrieb:
U/min = 8, 400 V/50HZ, 3 PH
Armaturenanschluss:  nach EN ISO 5210 oder 3210
Netztspannung
Standardspannung:  Drehstrom
Spannung /Frequenz:  230 (1Ph) oder 400 V (3 Ph)
  bei 50 Hz
Motor
Drehstrommaotor, Isolierstoffklasse F, 3 Thermoschalter
Betriebsart:
Kurzzeitbetrieb S2 - 15 min
Klasse A und B nach EN 15714-2
- je 1 Stück Wegeschalter für Endlagen AUF/ZU
- je 1 Stück Drehmiómentschalter für Schließ- und
  Öffnungsrichtung
- Blinkgeber zur Laufanzeige
- Heizung.
Anschlussplan:  TPA 00R1AA-101-000
Schutzart:  IP68 nach EN 60529
Umgebungstemperatur:  -30 °C bis +70 °C
Korrosionsschutz:  KS
Farbe:  silbergrau
  (ähnlich RAL 7037)
Handrad:  Handrad für manuelle Betätigung
Elektroanschluss:  Rundsteckverbinder mit
  Schraubanschluss
Bedienungsanleitung:  deutsch
liefernm fachgerecht montieren und einstellen.

Angebotenes Fabrikat: '...............................................'
(Bieterangabe)
Menge: 2,000 St

**02.02.6 Rückflussverhinderer DN 250**
Rückschlagklappe
weichdichtende mit Hebel und Gewicht
für Trinkwasser bis 50°C
DN 250, PN 10
Ausführung:  DIN EN 12334
Flansche nach:  DIN EN 1092, PN 10
Nenndruck:  PN 10
Baulänge:  DIN EN 558-1, Grundreihe 48
Arbeitstemperatur:  bis max. 60°C
Einbaulage:  Rohrleitung waagerecht
Hebel und Gewicht
in Durchflussrichtung  rechts
Hebel und Gewicht aus EN GJS-400-15
Werkstoffe:
Gehäuse, Deckel, Klappenscheibe, Klappenhebel aus Gusseisen GGG40 (EN-GJS- 400-15
Klappenwelle Edelstahl 1.4021
Dichtsitze (Gehäuse, Klappenscheibe) Edelstahl / EPDM
Wellendichtung Bronze / O Ringe EPDM
Deckeldichtung EPDM
Schrauben, Muttern aus Edelstahl A2
Oberflächenschutz durch Epoxidharz
Pulverbeschichtung RAL 5015
Schichtstärke > 250 müm
mit Abnahmeprüfzeugnis 3.1 nach DIN EN 10204
Nachweis der Trinkwassertauglichkeit
liefern und fachgerecht montieren.

Angebotenes Fabrikat: '...............................................'
(Bieterangabe)
Menge: 2,000 St

**02.02.7 Be- und Entlüftungsventil DN 50**
Be- und Entlüftungsventil für Trinkwasser, mit Innengewinde für den Einbau in Schächten und Anlagen, zweistufig, automatisch arbeitendes Be- und Entlüftungsventil zum Befüllen und Entleeren und für betriebliches Be- und Entlüften, max. Entlüftungsleistung 192 m3/h, Entlüftungsquerschnitt 960 mm2 bzw. 2 mm2, optional nur Entlüftung/nur Belüftung.
Material:
Gehäuse und Anschlusswinkel: POM
Schwimmer: POM
Ventildichtung: EPDM
UV-Schutzkappe: PE
Medium: Trinkwasser
Betriebsbereich: 1 - 16 bar
Abgang: Innengewinde DN 50
PN 10/16
Inklusive Einschweißstutzen für Hauptleitung
DN 250 und Kugelhahn sowie sonstiges Kleinmaterial jeweils in WS 1.4404 / DN 50
liefern und fachgerecht montieren.
Menge: 1,000 St

**02.02.8 Paß- und Ausbaustück DN 250**
Pass- und Ausbaustück, feststellbar zur Schaffung von Ein- und Ausbauspielraum, zum Ausgleich von Montagedifferenzen und zum direkten Anflanschen von Zwischenflanscharmaturen
mit einer nicht durchgehenden Gewindestange in jeder zweiten
Flanschbohrung.
Nenndurchmesser:  DN 250
Verstellbarkeit e:  +/- 25 mm
Flansche:  PN 10/16
Material:  1.4404
liefern und fachgerecht montieren.
Menge: 1,000 St

*Hinweis: Druckerhöhungsanlage*

**02.02.9 Klappe DN 150, Handantrieb**
Absperrklappe mit DVGW Trinkwasserzulassung
Zwischenflanschgehäuse
passend zwischen Flansche nach EN 1092-1, PN 10/16
oder ASME Cl. 150
Nennweite  DN 150
max. Betriebsdruck  10 bar
Medium  Trinkwasser
Baulänge:  Grundreihe 20 nach DIN EN 558-1
Leckrate:  A gemäß EN 12266-1
Temperaturbereich:  -20 °C bis +90 °C
Material
- Gehäuse  Sphäroguss GGG40 mit GSK
  Beschichtung in RAL 5015,
  mind. 250 müm
- Scheibe:  Edelstahl 1.4408 (CF8M)
- Manschette:  EPDM (DVGW Trínkwasser)
- Welle  Edelstahl 1.4021
Bedienungsart:
- mit Handrad
liefern und fachgerecht montieren.
Menge: 5,000 St

**02.02.10 Klappe DN 200, Handantrieb**
Absperrklappe mit DVGW Trinkwasserzulassung
Zwischenflanschgehäuse
passend zwischen Flansche nach EN 1092-1, PN 10/16
oder ASME Cl. 150
Nennweite  DN 200
max. Betriebsdruck  10 bar
Medium  Trinkwasser
Baulänge:  Grundreihe 20 nach DIN EN 558-1
Leckrate:  A gemäß EN 12266-1
Temperaturbereich:  -20 °C bis +90 °C
Material
- Gehäuse  Sphäroguss GGG40 mit GSK
  Beschichtung in RAL 5015,
  mind. 250 müm
- Scheibe:  Edelstahl 1.4408 (CF8M)
- Manschette:  EPDM (DVGW Trínkwasser)
- Welle  Edelstahl 1.4021
Bedienungsart:
- mit Handrad
liefern und fachgerecht montieren.
Menge: 5,000 St

**02.02.11 Rückflussverhinderer DN 150**
Rückschlagklappe
weichdichtende mit Hebel und Gewicht
für Trinkwasser bis 50°C
DN 150, PN 10
Ausführung:  DIN EN 12334
Flansche nach:  DIN EN 1092, PN 10
Nenndruck:  PN 10
Baulänge:  DIN EN 558-1, Grundreihe 48
Arbeitstemperatur:  bis max. 60°C
Einbaulage:  Rohrleitung waagerecht
Hebel und Gewicht
in Durchflussrichtung  rechts
Hebel und Gewicht aus EN GJS-400-15
Werkstoffe:
Gehäuse, Deckel, Klappenscheibe, Klappenhebel aus Gusseisen GGG40 (EN-GJS- 400-15
Klappenwelle Edelstahl 1.4021
Dichtsitze (Gehäuse, Klappenscheibe) Edelstahl / EPDM
Wellendichtung Bronze / O Ringe EPDM
Deckeldichtung EPDM
Schrauben, Muttern aus Edelstahl A2
Oberflächenschutz durch Epoxidharz
Pulverbeschichtung RAL 5015
Schichtstärke > 250 müm
mit Abnahmeprüfzeugnis 3.1 nach DIN EN 10204
Nachweis der Trinkwassertauglichkeit
liefern und fachgerecht montieren.
Menge: 5,000 St

*Hinweis: Abschlagsleitung*

**02.02.12 Druckhalte- / Sicherheitsventil**
Druckhakte- und Sicherheitsventil
Baulänge:  350 mm
Anschluss:  DN 100

max. Durchfluss: 125 m3/h
für den Ansprechfall kurzfristig zulässig
Haltedruck:  6,5 bar (einstellbar zw. 2 - 12 bar)
Vordruck:  4,5 - 5,5 bar
Nachdruck:  0 - 0,5 bar
Mindestdruckdifferenz zw. Vor- u. Nachdruck: 1 bar

Bestehend aus Basisventil (EN GJS 400 / EWS),
Steuerleitung, Steuerventil und optischem Stellungsanzeiger (nichtrostender Stahl) und Manometer für Eingangsdruck.
liefern und fachgerecht montieren.

Angebotenes Fabrikat: '...............................................'
(Bieterangabe)
Menge: 1,000 St

**02.02.13 Klappe DN 100, Handantrieb**
Absperrklappe mit DVGW Trinkwasserzulassung
Zwischenflanschgehäuse
passend zwischen Flansche nach EN 1092-1, PN 10/16
oder ASME Cl. 150
Nennweite  DN 100
max. Betriebsdruck  10 bar
Medium  Trinkwasser
Baulänge:  Grundreihe 20 nach DIN EN 558-1
Leckrate:  A gemäß EN 12266-1
Temperaturbereich:  -20 °C bis +90 °C
Material
- Gehäuse  Sphäroguss GGG40 mit GSK
  Beschichtung in RAL 5015,
  mind. 250 müm
- Scheibe:  Edelstahl 1.4408 (CF8M)
- Manschette:  EPDM (DVGW Trínkwasser)
- Welle  Edelstahl 1.4021
Bedienungsart:
- mit Handrad
liefern und fachgerecht montieren.
Menge: 2,000 St

**02.02.14 Schmutzfänger DN 100**
Schmutzfänger mit seitlichem Deckel für den horizontalen Einbau zwischen 2 Flanschen, Fließrichtung durch Pfeil am Gehäuse gekennzeichnet, Flansche nach EN 1092-2, Baulänge: Grundreihe 1 nach DIN EN 558-1.
Material:
Gehäuse und Deckel: GJS-400, Korrosionsschutz durch Epoxidharz-Pulverbeschichtung innen und außen gemäß Gütesicherung RAL-GZ 662 der Gütegemeinschaft Schwerer Korrosionsschutz - GSK unter Berücksichtigung der DIN 3476 (P) und DIN 30677-2 (Schichtdicke: min. 0,25 µm, Porenfreiheit bei 3 kV, Haftung innen und außen min. 12 N/mm2 nach Heißwasserlagerung, Nachweis der Trinkwassertauglichkeit, Fremdüberwachung durch neutrales Prüfinstitut)
Filtersieb, Schrauben, Muttern, Unterlegscheiben: nichtrostender Stahl
Medium: Trinkwasser
DN 100
Druckstufe: PN 10/16
Sieb-Maschenweite: 0,5 x 0,5 mm
liefern und fachgerecht montieren.
Menge: 1,000 St

**02.02.15 Paß- und Ausbaustück DN 100**
Pass- und Ausbaustück, feststellbar zur Schaffung von Ein- und Ausbauspielraum, zum Ausgleich von Montagedifferenzen und zum direkten Anflanschen von Zwischenflanscharmaturen
mit einer nicht durchgehenden Gewindestange in jeder zweiten
Flanschbohrung.
Nenndurchmesser:  DN 100
Verstellbarkeit e:  +/- 25 mm
Flansche:  PN 10/16
Material:  1.4404
liefern und fachgerecht montieren.
Menge: 1,000 St

*Hinweis: Entnahmeleitung*

**02.02.16 Klappe DN 300 mit Elektroantrieb**
Absperrklappe mit Elektro-Antrieb
weichdichtend mit druckproportionalem Dichtsystem und beidseiitg zugfeste Losflansche nach EN 1092-2 für den waagerechten Einbau zwischen 2 Festflanschen für Trinkwasserversorgung
Nennweite  DN 300
max. Betriebsdruck  16 bar
Medium  Trinkwasser
Baulänge:  Grundreihe 14 nach DIN EN 558-1
Technische Merkmale:
- druckproportionales Dichtsystem im Klappengehäuse
- exzentrische Klappenscheibenlagerung
- spannungsfreie Lagerung der Sitzdichtung in Offenstellung
- einfachern Einbau durc h Losflansch-System
- einfache Lagerhaltung durch Tauschmöglichkeit der
  Losflansche
- Flachdichtungen bereits in den Konus-Dichtungen enthalten
- selbsthemmendes Schneckenradgetriebe mit
  Stellungsanzeige
- ausblassichere Wellen- und Buchsenbefestigung nach
  EN 593
- DVGW-Zertifizierung nach W 363
- wartungsfrei
Technische Daten
- Gehäuse/Flansch  GJS 400, Epoxy-Pulver-
  beschichtung
- Klappenscheibe und
  Welle  nichtrostener Stahl
- Sitzdichtung  EPDM / armiert mit einem Ring aus
  nichtrostendem Stahl
- Konusdichtung zu
  Losflansch  EPDM gemäß DVGW W 270
- Haltering  POM
Bedienungsart:
- mit Elektroantrieb
Antrieb:
Drehantrieb
U/min = 8, 400 V/50HZ, 3 PH
Armaturenanschluss:  nach EN ISO 5210 oder 3210
Netztspannung
Standardspannung:  Drehstrom
Spannung /Frequenz:  230 (1Ph) oder 400 V (3 Ph)
  bei 50 Hz
Motor
Elektro-Drehstrommaotor, Isolierstoffklasse F, 3 Thermoschalter
Betriebsart:
Kurzzeitbetrieb S2 - 15 min
Klasse A und B nach EN 15714-2
- je 1 Stück Wegeschalter für Endlagen AUF/ZU
- je 1 Stück Drehmiómentschalter für Schließ- und
  Öffnungsrichtung
- Blinkgeber zur Laufanzeige
- Heizung.
Anschlussplan:  TPA 00R1AA-101-000
Schutzart:  IP68 nach EN 60529
Umgebungstemperatur:  -30 °C bis +70 °C
Korrosionsschutz:  KS
Farbe:  silbergrau (ähnlich RAL 7037)
Handrad:  Handrad für manuelle Betätigung
Elektroanschluss:  AUMA-Rundsteckverbinder mit
  Schraubanschluss
Bedienungsanleitung:  deutsch
liefernm fachgerecht montieren und einstellen.

Angebotenes Fabrikat: '...............................................'
(Bieterangabe)
Menge: 2,000 St

*Hinweis: Notüberlaufleitung*

**02.02.17 Rückflussverhinderer DN 250**
Vollgummirückstauventil DN 250
Mit flexibler Dichtlippe. Befestigung an Rohrspitzende mit Spannbändern. Wartungsfrei.
liefern und fachgerecht montieren.

Angebotenes Fabrikat: '...............................................'
(Bieterangabe)
Menge: 2,000 St

*Hinweis: Entleerungsleitung*

**02.02.18 Klappe DN 150, Handantrieb**
Absperrklappe weichdichtend mit druckproportionalem Dichtsystem und beidseiitg zugfeste Losflansche nach EN 1092-2 für den waagerechten Einbau zwischen 2 Festflanschen für Trinkwasserversorgung
Nennweite  DN 150
max. Betriebsdruck  16 bar
Medium  Trinkwasser
Baulänge:  Grundreihe 14 nach DIN EN 558-1
Technische Merkmale:
- druckproportionales Dichtsystem im Klappengehäuse
- exzentrische Klappenscheibenlagerung
- spannungsfreie Lagerung der Sitzdichtung in Offenstellung
- einfachern Einbau durc h Losflansch-System
- einfache Lagerhaltung durch Tauschmöglichkeit der
  Losflansche
- Flachdichtungen bereits in den Konus-Dichtungen enthalten
- selbsthemmendes Schneckenradgetriebe mit
  Stellungsanzeige
- ausblassichere Wellen- und Buchsenbefestigung nach
  EN 593
- DVGW-Zertifizierung nach W 363
- wartungsfrei
Technische Daten
- Gehäuse/Flnasdch  GJS 400, Epoxy-Pulver-
  beschichtung
- Klappenscheibe und
  Welle  nichtrostener Stahl
- Sitzdichtung  EPDM / armiert mit einem Ring aus
  nichtrostendem Stahl
- Konusdichtung zu
  Losflansch  EPDM gemäß DVGW W 270
- Haltering  POM
Bedienungsart:
- mit Handrad
liefern und fachgerecht montieren.
Menge: 2,000 St

*Hinweis: Umfahrungsleitung*

**02.02.19 Klappe DN 300 mit Handantrieb**
Absperrklappe weichdichtend mit druckproportionalem Dichtsystem und beidseiitg zugfeste Losflansche nach EN 1092-2 für den waagerechten Einbau zwischen 2 Festflanschen für Trinkwasserversorgung
Nennweite  DN 250
max. Betriebsdruck  16 bar
Medium  Trinkwasser
Baulänge:  Grundreihe 14 nach DIN EN 558-1
Technische Merkmale:
- druckproportionales Dichtsystem im Klappengehäuse
- exzentrische Klappenscheibenlagerung
- spannungsfreie Lagerung der Sitzdichtung in Offenstellung
- einfachern Einbau durc h Losflansch-System
- einfache Lagerhaltung durch Tauschmöglichkeit der
  Losflansche
- Flachdichtungen bereits in den Konus-Dichtungen enthalten
- selbsthemmendes Schneckenradgetriebe mit
  Stellungsanzeige
- ausblassichere Wellen- und Buchsenbefestigung nach
  EN 593
- DVGW-Zertifizierung nach W 363
- wartungsfrei
Technische Daten
- Gehäuse/Flnasdch  GJS 400, Epoxy-Pulver-
  beschichtung
- Klappenscheibe und
  Welle  nichtrostener Stahl
- Sitzdichtung  EPDM / armiert mit einem Ring aus
  nichtrostendem Stahl
- Konusdichtung zu
  Losflansch  EPDM gemäß DVGW W 270
- Haltering  POM
Bedienungsart:
- mit Handrad

Angebotenes Fabrikat: '...............................................'
(Bieterangabe)
Menge: 1,000 St

*Hinweis: Anbindung Fernleitungsnetz*
Umfahrungsleitung

**02.02.20 Klappe DN 300, Handantrieb**
Absperrklappe weichdichtend mit druckproportionalem Dichtsystem und beidseiitg zugfeste Losflansche nach EN 1092-2 für den waagerechten Einbau zwischen 2 Festflanschen für Trinkwasserversorgung
Nennweite  DN 300
max. Betriebsdruck  16 bar
Medium  Trinkwasser
Baulänge:  Grundreihe 14 nach DIN EN 558-1
Technische Merkmale:
- druckproportionales Dichtsystem im Klappengehäuse
- exzentrische Klappenscheibenlagerung
- spannungsfreie Lagerung der Sitzdichtung in Offenstellung
- einfachern Einbau durc h Losflansch-System
- einfache Lagerhaltung durch Tauschmöglichkeit der
  Losflansche
- Flachdichtungen bereits in den Konus-Dichtungen enthalten
- selbsthemmendes Schneckenradgetriebe mit
  Stellungsanzeige
- ausblassichere Wellen- und Buchsenbefestigung nach
  EN 593
- DVGW-Zertifizierung nach W 363
- wartungsfrei
Technische Daten
- Gehäuse/Flnasdch  GJS 400, Epoxy-Pulver-
  beschichtung
- Klappenscheibe und
  Welle  nichtrostener Stahl
- Sitzdichtung  EPDM / armiert mit einem Ring aus
  nichtrostendem Stahl
- Konusdichtung zu
  Losflansch  EPDM gemäß DVGW W 270
- Haltering  POM
Bedienungsart:
- mit Handrad
liefern und fachgerecht montieren.

Angebotenes Fabrikat: '...............................................'
(Bieterangabe)
Menge: 1,000 St

**02.02.21 Klappe DN 250 mit Elektroantrieb**
Absperrklappe mit Elektro-Antrieb
mit DVGW Trinkwasserzulassung
Zwischenflanschgehäuse
passend zwischen Flansche nach EN 1092-1, PN 10/16
oder ASME Cl. 150
Nennweite  DN 250
max. Betriebsdruck  10 bar
Medium  Trinkwasser
Baulänge:  Grundreihe 20 nach DIN EN 558-1
Leckrate:  A gemäß EN 12266-1
Temperaturbereich:  -20 °C bis +90 °C
Material
- Gehäuse  Sphäroguss GGG40 mit GSK
  Beschichtung in RAL 5015,
  mind. 250 µm
- Scheibe:  Edelstahl 1.4408 (CF8M)
- Manschette:  EPDM (DVGW Trínkwasser)
- Welle  Edelstahl 1.4021
Bedienungsart:
- mit Elektro-Antrieb
liefern und fachgerecht montieren.
Antrieb:
Drehantrieb
U/min = 8, 400 V/50HZ, 3 PH
Armaturenanschluss:  nach EN ISO 5210 oder 3210
Netztspannung
Standardspannung:  Drehstrom
Spannung /Frequenz:  230 (1Ph) oder 400 V (3 Ph)
  bei 50 Hz
Motor
Elektro-Drehstrommaotor, Isolierstoffklasse F, 3 Thermoschalter
Betriebsart:
Kurzzeitbetrieb S2 - 15 min
Klasse A und B nach EN 15714-2
- je 1 Stück Wegeschalter für Endlagen AUF/ZU
- je 1 Stück Drehmiómentschalter für Schließ- und
  Öffnungsrichtung
- Blinkgeber zur Laufanzeige
- Heizung.
Anschlussplan:  TPA 00R1AA-101-000
Schutzart:  IP68 nach EN 60529
Umgebungstemperatur:  -30 °C bis +70 °C
Korrosionsschutz:  KS
Farbe:  silbergrau (ähnlich RAL 7037)
Handrad:  Handrad für manuelle Betätigung
Elektroanschluss:  Rundsteckverbinder mit
  Schraubanschluss
Bedienungsanleitung:  deutsch
liefernm fachgerecht montieren und einstellen.

Angebotenes Fabrikat: '...............................................'
(Bieterangabe)
Menge: 2,000 St

**02.02.22 Klappe DN 200 mit Elektroantrieb**
Absperrklappe mit Elektro-Antrieb
mit DVGW Trinkwasserzulassung
Zwischenflanschgehäuse
passend zwischen Flansche nach EN 1092-1, PN 10/16
oder ASME Cl. 150
Nennweite  DN 200
max. Betriebsdruck  10 bar
Medium  Trinkwasser
Baulänge:  Grundreihe 20 nach DIN EN 558-1
Leckrate:  A gemäß EN 12266-1
Temperaturbereich:  -20 °C bis +90 °C
Material
- Gehäuse  Sphäroguss GGG40 mit GSK
  Beschichtung in RAL 5015,
  mind. 250 µm
- Scheibe:  Edelstahl 1.4408 (CF8M)
- Manschette:  EPDM (DVGW Trínkwasser)
- Welle  Edelstahl 1.4021
Bedienungsart:
- mit Elektro-Antrieb
liefern und fachgerecht montieren.
Antrieb:
Drehantrieb
U/min = 8, 400 V/50HZ, 3 PH
Armaturenanschluss:  nach EN ISO 5210 oder 3210
Netztspannung
Standardspannung:  Drehstrom
Spannung /Frequenz:  230 (1Ph) oder 400 V (3 Ph)
  bei 50 Hz
Motor
Elektro-Drehstrommaotor, Isolierstoffklasse F, 3 Thermoschalter
Betriebsart:
Kurzzeitbetrieb S2 - 15 min
Klasse A und B nach EN 15714-2
- je 1 Stück Wegeschalter für Endlagen AUF/ZU
- je 1 Stück Drehmiómentschalter für Schließ- und
  Öffnungsrichtung
- Blinkgeber zur Laufanzeige
- Heizung.
Anschlussplan:  TPA 00R1AA-101-000
Schutzart:  IP68 nach EN 60529
Umgebungstemperatur:  -30 °C bis +70 °C
Korrosionsschutz:  KS
Farbe:  silbergrau (ähnlich RAL 7037)
Handrad:  Handrad für manuelle Betätigung
Elektroanschluss:  Rundsteckverbinder mit
  Schraubanschluss
Bedienungsanleitung:  deutsch
liefern fachgerecht montieren und einstellen.

Angebotenes Fabrikat: '...............................................'
(Bieterangabe)
Menge: 6,000 St

**02.02.23 Be- und Entlüftungsventil DN 50**
Be- und Entlüftungsventil für Trinkwasser, mit Innengewinde für den Einbau in Schächten und Anlagen, zweistufig, automatisch arbeitendes Be- und Entlüftungsventil zum Befüllen und Entleeren und für betriebliches Be- und Entlüften, max. Entlüftungsleistung 192 m3/h, Entlüftungsquerschnitt 960 mm2 bzw. 2 mm2, optional nur Entlüftung/nur Belüftung.
Material:
Gehäuse und Anschlusswinkel: POM
Schwimmer: POM
Ventildichtung: EPDM
UV-Schutzkappe: PE
Medium: Trinkwasser
Betriebsbereich: 1 - 16 bar
Abgang: Innengewinde DN 50
PN 10/16
Inklusive Einschweißstutzen für Hauptleitung
DN 300 und Kugelhahn sowie sonstiges Kleinmaterial jeweils in WS 1.4404 / DN 50
liefern und fachgerecht montieren.
Menge: 2,000 St

#### Abschnitt 02.03 Rohrleitungen und Formstücke

**02.03.1 Fahrgerüst**
Fahrgerüst nach
 - DIN 4420 "Arbeits- und Schutzgerüste" bzw.
  Zulassungsbescheid
 - DIN 4422 "Fahrbare Arbeitsbühnen"
Gerüstgruppe 3 nach DIN 4420
Belagbreite mindestens 0,60 m, Arbeitshöhe bis 8,00 m,
auf- und abbauen, umsetzen, unterhalten,
sowie  4 Wochen vorhalten.
im Bauwerksinneren auf-, abbauen, umsetzen.
Menge: 1,000 St

**02.03.2 Fahrgerüst vorhalten**
Fahrgerüst nach
 - DIN 4420 "Arbeits- und Schutzgerüste" bzw.
  Zulassungsbescheid
 - DIN 4422 "Fahrbare Arbeitsbühnen"
Gerüstgruppe 3 nach DIN 4420
Belagbreite mindestens 0,60 m, Arbeitshöhe bis 8,00 m,
im Bauwerksinneren auf-, abbauen, umsetzen.
Menge: 60,000 Std

*Hinweis: Vorbemerkungen*
Vorbemerkungen
Herstellung aller für den Betrieb der Anlage erforderlichen Rohrleitungen innerhalb der Druckerhöhungsanlage für die Trinkwasserspeicherung und -förderung, einschließlich der erforderlichen Armaturen, Form- und Übergangsstücke sowie Spülanschlüsse und Probeentnahmestellen.
Alles betriebsfertig geliefert und montiert.
Das Rohrleitungssystem beginnt oder endet jeweils mit einem Flansch an der Gebäudeinnenwand. Die Zuführung und Abführung vom Gebäude ist bauseits vorhanden.
Edelstahlleitungen WS 1.4404
Nachstehendehende Leitungen sind komplett einschließlich
allem Zubehör wie Konsolen, Hängestiele, Schellen,
Stützen, Böcke, Schrauben, Muttern, Dichtungen und
dgl. zu liefern und betriebsfertig zu montieren,
aus Edelstahl WS-Nr. 1.4404, einschließlich der
erforderlichen Fest- oder Losflansche aus Edelstahl,
PN 10, mit den zugehörigen trinkwassergeeigneten
Dichtungen (EPDM).
Achtung: Dichtungen dürfen nicht in die Rohrleitung
hineinragen !
Rohrleitungsabschnitte aus Edelstahl im
Erdbereich sind zu mit Korrosionsschutzbinden  zu schützen.
Vor Beginn der Arbeiten ist dem AG unaufgefordert
der "Kleine Eignungsnachweis für Schweißarbeiten"
für die verwendeten Stahlsorten zu übergeben.
Aufmaß nach laufenden Metern und Stück.
liefern und verlegen.
Hinweise für den Rohrleitungsbau
- Die im LV angegebenen Längen für Rohrleitungen können
  sich aus einer Anzahl von teilweise auch kurzen Teillängen
  zusammensetzen. Die Abrechnung erfolgt nach Aufmaß,
  wobei die fertig verlegten Längen abgerechnet werden. Für
  Verschnitt gibt es keine Zulage.
- Schweißungen dürfen nur durch geprüfte Schweißer die über
  ein gültiges Schweißprüfzeugnis nach DIN EN ISO 9606-1
  verfügen, durchgeführt werden.
- Qualitätsanforderung nach DVGW GW 350
- Zur Beurteilung der Schweißnahtqualität gilt die DIN EN ISO
  5817, Bewertungsgruppe D
- Segmentbögen sind nicht zugelassen.
Rohrleitungen und Formstücke aus Edelstahl
Edelstahlrohrleitungen für Druckbeanspruchungen,
geschweißt, nach DIN EN 10217-7,
Maßnorm DIN EN ISO 1127,
Außendurchmesser und Wanddicken DIN / ISO Reihe 1,
mit Werksprüfbescheinigung 3.1 nach EN 10204,
Ausführungsart W1 / W2 (gebeizt),
Toleranzklasse D2, T3.
Folgende Außendurchmesser [mm] x Wandstärken [mm] sind zu verwenden:
DN 80  88,9 x 2,3
DN 100  114,3 x 2,6
DN 125  139,7 x 2,6
DN 150  168,3 x 2,6
DN 200  219,1 x 2,9
DN 250  273,0 x 2,9
DN 300  323,9 x 2,9
DN 350  355,6 x 3,2
DN 400  406,4 x 3,2
DN 500  508,0 x 4,0
DN 600  609,6 x 5,0
Flanschverbindungen
Das Herstellen von Flanschverbindungen für:
- Flansch / Flansch
- Flansch / Vollflanscharmatur
- Flansch / Endarmatur
- Flansch / Gewindesackläöcher
- Flansch / Durchgangsbohrung / Flansch
erfolgt mit Schrauben, Muttern und Unterlegscheiben aus rodtfreiem Stahl sowie Dichtungen in jeweils passender Anzahl und Abmessung.
Zur Vermeidung von Festfressen / Kaltverschweißen sind Schrauben und Unterlagscheiben der Stahlsorte A2 - Werkstoff-Nr.: 1.4301 und
Muttern der Stahlsorte A4 - Werkstoff 1.4404 nach DIN EN ISO 3506, Festigkeitsklasse mind. 70,
vorzusehen.
Unterlagscheiben sind jeweils unter Schraubenkopf und Mutter vorzusehen. Der Schraubenüberstand an der Mutter soll zwei Gewindegänge betragen, meht als 5 mm jedoch nicht überschreiten.
Die Gewindegänge sind örtlich mit einem geeigneten Trockenschmierstoff, auch zur Verhinderung des Festfressens (Anti.Seize), zu versehen. Alternativ können spezielle Verbindungsteile mit Vorbeschichtung verwendet werden.
Es sind vorzugsweise Schrauben nach DIN 931 / ISO 4014 oder DIN 933 / ISO 4017, Muttern nach DIN 934 / ISO 4032 und Unterlegscheiben nach ISO 7089 zu verwenden.
Dichtungen
Als Dichtungen für Flansch- und andere Verbindungen sind ausschließlich Dichtungen aus EPDM zu verwenden.
Ab DN 200 sind Dichtungen mit einvulkanisierter Stahleinlage zu verwenden.
Einsatztemperatur: -25°C bis +120°C
Härte: 70 +5/-4 Shore A
Qualität: DVGW W270, Elastomerleitlinie des
UBA/KTW und ACS, DVGW-Konformitätsbestätigung Hygiene
Norm/Prüfgrundlage: DIN-EN 681-1 Typ WA/WC/70
Pressverbindersystem
Pressverbindersystem mit Rohrleitungen, Fittiings aus Edelstahl, uneingeschränkt einsetzbar für Trinkwasserinstallation und Druckluftanlagen, einschl. Zuschlag auf die Rohrleitungspositionen für Rohrschellen, Festpunkte, Befestigungsmaterial, einschl. allen Zubehörs für Rohrbefestigungen körperschallgedämmt DIN 4109.
Die Rohrleitungen sind bis einschl. DN 50 als Pressverbinder auszuführen, größere Nennweiten sind in geschweißter Ausführung mit Flanschen vorzusehen.

**02.03.3 Edelstahlrohr DN 100, Wst. 1.4404**
Rohrleitung aus Werkstoff 1.4404, Maße nach EN 10217
gemäß den v.g. Allgemeinen Ausführungsrichtlinien für
Rohrleitungsbau komplett liefern und verlegen,
Schweißnaht zur Verbindung mit Rohrleitung und
Formstücken wird gesondert vergütet.
Nennweite:  DN 100
Flanschanschlussmaß:  PN 10
Außendurchmesser/
Wandstärke  mm  114,3 x 2,6
Werkstoff  1.4404.
Menge: 6,000 m

**02.03.4 Edelstahlrohr DN 150, Wst. 1.4404**
Rohrleitung aus Werkstoff 1.4404, Maße nach EN 10217
gemäß den v.g. Allgemeinen Ausführungsrichtlinien für
Rohrleitungsbau komplett liefern und verlegen,
Schweißnaht zur Verbindung mit Rohrleitung und
Formstücken wird gesondert vergütet.
Nennweite:  DN 150
Flanschanschlussmaß:  PN 10
Außendurchmesser/
Wandstärke  mm  168,3 x 2,6
Werkstoff  1.4404.
Menge: 36,000 m

**02.03.5 Edelstahlrohr DN 200, Wst. 1.4404**
Rohrleitung aus Werkstoff 1.4404, Maße nach EN 10217
gemäß den v.g. Allgemeinen Ausführungsrichtlinien für
Rohrleitungsbau komplett liefern und verlegen,
Schweißnaht zur Verbindung mit Rohrleitung und
Formstücken wird gesondert vergütet.
Nennweite:  DN 200
Flanschanschlussmaß:  PN 10
Außendurchmesser/
Wandstärke  mm  219,1 x 2,9
Werkstoff  1.4404.
Menge: 15,000 m

**02.03.6 Edelstahlrohr DN 250, Wst. 1.4404**
Rohrleitung aus Werkstoff 1.4404, Maße nach EN 10217
gemäß den v.g. Allgemeinen Ausführungsrichtlinien für
Rohrleitungsbau komplett liefern und verlegen,
Schweißnaht zur Verbindung mit Rohrleitung und
Formstücken wird gesondert vergütet.
Nennweite:  DN 250
Flanschanschlussmaß:  PN 10
Außendurchmesser/
Wandstärke  mm  273,0 x 2,9
Werkstoff  1.4404.
Menge: 54,000 m

**02.03.7 Edelstahlrohr DN 300, Wst. 1.4404**
Rohrleitung aus Werkstoff 1.4404, Maße nach EN 10217
gemäß den v.g. Allgemeinen Ausführungsrichtlinien für
Rohrleitungsbau komplett liefern und verlegen,
Schweißnaht zur Verbindung mit Rohrleitung und
Formstücken wird gesondert vergütet.
Nennweite:  DN 300
Flanschanschlussmaß:  PN 10
Außendurchmesser/
Wandstärke  mm  323,9 x 2,9
Werkstoff  1.4404.
Menge: 30,000 m

**02.03.8 Edelstahlrohr DN 400, Wst. 1.4404**
Rohrleitung aus Werkstoff 1.4404, Maße nach EN 10217
gemäß den v.g. Allgemeinen Ausführungsrichtlinien für
Rohrleitungsbau komplett liefern und verlegen,
Schweißnaht zur Verbindung mit Rohrleitung und
Formstücken wird gesondert vergütet.
Nennweite:  DN 400
Flanschanschlussmaß:  PN 10
Außendurchmesser/
Wandstärke  mm  406,4 x 3,2
Werkstoff  1.4404.
Menge: 48,000 m

**02.03.9 Rohrbogen DN 100 über 45°, 1.4404**
Rohrbogen nach EN 10253 aus Werkstoff 1.4404 zum
Einschweißen, gemäß den v.g. Allgemeinen
Ausführungsrichtlinien für Rohrleitungsbau liefern und
betriebsbereit montieren,
Schweißnaht zur Verbindung mit Rohrleitung und
Formstücken wird gesondert vergütet.
Nennweite:  DN 100
Nenndruck:  PN 10
Winkel :  > 45°
Außendurchmesser/
Wandstärke  114,3 x 2,6 mm
Werkstoff:  1.4404
Menge: 4,000 St

**02.03.10 Rohrbogen DN 150 bis 45°, 1.4404**
Rohrbogen nach EN 10253 aus Werkstoff 1.44041 zum
Einschweißen, gemäß den v.g. Allgemeinen
Ausführungsrichtlinien für Rohrleitungsbau liefern und
betriebsbereit montieren,
Schweißnaht zur Verbindung mit Rohrleitung und
Formstücken wird gesondert vergütet.
Nennweite:  DN 150
Nenndruck:  PN 10
Winkel :  < 45°
Außendurchmesser/
Wandstärke  168,3 x 2,6 mm
Werkstoff:  1.4404
Menge: 4,000 St

**02.03.11 Rohrbogen DN 150 über 45°, 1.4404**
Rohrbogen nach EN 10253 aus Werkstoff 1.4404 zum
Einschweißen, gemäß den v.g. Allgemeinen
Ausführungsrichtlinien für Rohrleitungsbau liefern und
betriebsbereit montieren,
Schweißnaht zur Verbindung mit Rohrleitung und
Formstücken wird gesondert vergütet.
Nennweite:  DN 150
Nenndruck:  PN 10
Winkel :  > 45°
Außendurchmesser/
Wandstärke  168,3 x 2,6 mm
Werkstoff:  1.4404
Menge: 2,000 St

**02.03.12 Rohrbogen DN 200 über 45°, 1.4404**
Rohrbogen nach EN 10253 aus Werkstoff 1.4404 zum
Einschweißen, gemäß den v.g. Allgemeinen
Ausführungsrichtlinien für Rohrleitungsbau liefern und
betriebsbereit montieren,
Schweißnaht zur Verbindung mit Rohrleitung und
Formstücken wird gesondert vergütet.
Nennweite:  DN 200
Nenndruck:  PN 10
Winkel :  > 45°
Außendurchmesser/
Wandstärke  219,1 x 2,9 mm
Werkstoff:  1.4404
Menge: 6,000 St

**02.03.13 Rohrbogen DN 250 über 45°, 1.4404**
Rohrbogen nach EN 10253 aus Werkstoff 1.4404 zum
Einschweißen, gemäß den v.g. Allgemeinen
Ausführungsrichtlinien für Rohrleitungsbau liefern und
betriebsbereit montieren,
Schweißnaht zur Verbindung mit Rohrleitung und
Formstücken wird gesondert vergütet.
Nennweite:  DN 250
Nenndruck:  PN 10
Winkel :  > 45°
Außendurchmesser/
Wandstärke  273,0 x 2,9 mm
Werkstoff:  1.4404
Menge: 21,000 St

**02.03.14 Rohrbogen DN 300 über 45°, 1.4404**
Rohrbogen nach EN 10253 aus Werkstoff 1.4404 zum
Einschweißen, gemäß den v.g. Allgemeinen
Ausführungsrichtlinien für Rohrleitungsbau liefern und
betriebsbereit montieren,
Schweißnaht zur Verbindung mit Rohrleitung und
Formstücken wird gesondert vergütet.
Nennweite:  DN 300
Nenndruck:  PN 10
Winkel :  > 45°
Außendurchmesser/
Wandstärke  323,9 x 2,9 mm
Werkstoff:  1.4404
Menge: 4,000 St

**02.03.15 Rohrbogen DN 400 bis 45°, 1.4404**
Rohrbogen nach EN 10253 aus Werkstoff 1.4404 zum
Einschweißen, gemäß den v.g. Allgemeinen
Ausführungsrichtlinien für Rohrleitungsbau liefern und
betriebsbereit montieren,
Schweißnaht zur Verbindung mit Rohrleitung und
Formstücken wird gesondert vergütet.
Nennweite:  DN 400
Nenndruck:  PN 10
Winkel :  < 45°
Außendurchmesser/
Wandstärke  406,4 x 3,2 mm
Werkstoff:  1.4404
Menge: 2,000 St

**02.03.16 Rohrbogen DN 400 über 45°, 1.4404**
Rohrbogen nach EN 10253 aus Werkstoff 1.4404 zum
Einschweißen, gemäß den v.g. Allgemeinen
Ausführungsrichtlinien für Rohrleitungsbau liefern und
betriebsbereit montieren,
Schweißnaht zur Verbindung mit Rohrleitung und
Formstücken wird gesondert vergütet.
Nennweite:  DN 400
Nenndruck:  PN 10
Winkel :  > 45°
Außendurchmesser/
Wandstärke  406,4 x 3,2 mm
Werkstoff:  1.4404
Menge: 12,000 St

**02.03.17 T-Stück aus Edelstahl DN 100 / DN 50**
T-Stück nach DIN 2615 Teil 1,
für Stumpfschweißverbindung,
aus Edelstahl WS 1.4404,
DN (Hauptnennweite) DN 100 (114,3 x 2,6),
dn (Abgang) DN 50 (60,3 x 2,0)
Menge: 1,000 St

**02.03.18 T-Stück aus Edelstahl DN 150 / DN 150**
T-Stück nach DIN 2615 Teil 1,
für Stumpfschweißverbindung,
aus Edelstahl WS 1.4404,
DN (Hauptnennweite) DN 150 (168,3 x 2,6),
dn (Abgang) DN 150 (168,3 x 2,6)
Menge: 1,000 St

**02.03.19 T-Stück aus Edelstahl DN 200**
T-Stück nach DIN 2615 Teil 1,
für Stumpfschweißverbindung,
aus Edelstahl WS 1.4404,
DN (Hauptnennweite) DN 200 (219,1 x 2,9),
dn (Abgang) DN 200 (219,1 x 2,9)
Menge: 3,000 St

**02.03.20 T-Stück aus Edelstahl DN 250**
T-Stück nach DIN 2615 Teil 1,
für Stumpfschweißverbindung,
aus Edelstahl WS 1.4404
DN (Hauptnennweite) DN 250 (273,0 x 2,9),
dn (Abgang) DN 250 (273,0 x 2,9)
Menge: 3,000 St

**02.03.21 T-Stück aus Edelstahl DN 300 / DN 150**
T-Stück nach DIN 2615 Teil 1,
für Stumpfschweißverbindung,
aus Edelstahl WS 1.4404,
DN (Hauptnennweite) DN 300 (323,9 x 2,9),
dn (Abgang) DN 150 (168,3 x 2,6)
Menge: 6,000 St

**02.03.22 T-Stück aus Edelstahl DN 300 / DN 200**
T-Stück nach DIN 2615 Teil 1,
für Stumpfschweißverbindung,
aus Edelstahl WS 1.4404,
DN (Hauptnennweite) DN 300 (323,9 x 2,9),
dn (Abgang) DN 200 (219,1 x 2,9)
Menge: 9,000 St

**02.03.23 T-Stück aus Edelstahl DN 300 / DN 250**
T-Stück nach DIN 2615 Teil 1,
für Stumpfschweißverbindung,
aus Edelstahl WS 1.4404,
DN (Hauptnennweite) DN 300 (323,9 x 2,9),
dn (Abgang) DN 250 (273,0 x 2,9).
Menge: 2,000 St

**02.03.24 T-Stück aus Edelstahl DN 400 / DN 200**
T-Stück nach DIN 2615 Teil 1,
für Stumpfschweißverbindung,
aus Edelstahl WS 1.4404,
DN (Hauptnennweite) DN 400 (406,4 x 3,2),
dn (Abgang) DN 200 (219,1 x 2,9)
Menge: 6,000 St

**02.03.25 T-Stück aus Edelstahl DN 400 / DN 400**
T-Stück nach DIN 2615 Teil 1,
für Stumpfschweißverbindung,
aus Edelstahl WS 1.4404,
DN (Hauptnennweite) DN 400 (406,4 x 3,2),
dn (Abgang) DN 400 (406,4 x 3,2)
Menge: 4,000 St

**02.03.26 Einschweißbogen 90° WS 1.4404, DN 100**
Einschweißbogen DN 100 nach DIN 2619
90°, r = 1,5 x Da,
passend für Durchgangsrohr
DN 250
einschl. Einbau des Einschweißbogens in das
Durchgangsrohr mit allen erforderlichen Arbeiten.
Menge: 1,000 St

**02.03.27 Reduzierstück DN 150/80, PN 10**
Reduzierstück DN 150 / DN 100
Reduzierstück nach DIN 2616-1,
aus Edelstahl 1.4404
passend zum vorbeschriebenen Edelstahlrohr,
zum Einschweißen,
DN 150 /  DN 80, PN 10,
liefern und einbauen.
Menge: 5,000 St

**02.03.28 Reduzierstück DN 200/100, PN 10, exzentrisch**
Exzentrisches Reduzierstück DN 200 / DN 100,
Reduzierstück nach DIN 2616-1,
aus Edelstahl 1.4404
passend zum vorbeschriebenen Edelstahlrohr,
zum Einschweißen,
DN 200 /  DN 100, PN 10,
liefern und einbauen.
Menge: 5,000 St

**02.03.29 Reduzierstück DN 250/150, PN 10**
Reduzierstück DN 250 / DN 150
Reduzierstück nach DIN 2616-1,
aus Edelstahl 1.4404
passend zum vorbeschriebenen Edelstahlrohr,
zum Einschweißen,
DN 250 /  DN 150, PN 10,
liefern und einbauen.
Menge: 2,000 St

**02.03.30 Reduzierstück DN 250/200, PN 10**
Reduzierstück DN 250 / DN 200
Reduzierstück nach DIN 2616-1,
aus Edelstahl 1.4404
passend zum vorbeschriebenen Edelstahlrohr,
zum Einschweißen,
DN 250 /  DN 200, PN 10,
liefern und einbauen.
Menge: 4,000 St

**02.03.31 Reduzierstück DN 300/250, PN 10**
Reduzierstück DN 300 / DN 250
Reduzierstück nach DIN 2616-1,
aus Edelstahl 1.4404
passend zum vorbeschriebenen Edelstahlrohr,
zum Einschweißen,
DN 300 /  DN 250, PN 10,
liefern und einbauen.
Menge: 1,000 St

**02.03.32 Reduzierstück DN 400/300, PN 10**
Reduzierstück DN 400 / DN 300
Reduzierstück nach DIN 2616-1,
aus Edelstahl 1.4404
passend zum vorbeschriebenen Edelstahlrohr,
zum Einschweißen,
DN 400 /  DN 300, PN 10,
liefern und einbauen.
Menge: 2,000 St

**02.03.33 Reduzierstück DN 400/300, exzentrisch, PN 10**
Exzentrisches Reduzierstück DN 400 / DN 300
Reduzierstück nach DIN 2616-1,
aus Edelstahl 1.4404
passend zum vorbeschriebenen Edelstahlrohr,
zum Einschweißen,
DN 400 /  DN 300, PN 10,
liefern und einbauen.
Menge: 1,000 St

**02.03.34 Reduzierstück DN 450/250, PN 10**
Reduzierstück DN 450 / DN 250
Reduzierstück nach DIN 2616-1,
aus Edelstahl 1.4404
passend zum vorbeschriebenen Edelstahlrohr,
zum Einschweißen,
DN 450 /  DN 250, PN 10,
liefern und einbauen.
Menge: 2,000 St

**02.03.35 Reduzierstück DN 500/250, PN 10**
Reduzierstück DN 500 / DN 250
Reduzierstück nach DIN 2616-1,
aus Edelstahl 1.4404
passend zum vorbeschriebenen Edelstahlrohr,
zum Einschweißen,
DN 500 /  DN 250, PN 10,
liefern und einbauen.
Menge: 2,000 St

**02.03.36 Blindflansch Edelstahl DN 50**
Blindflansch für Rohr aus Edelstahl
DN 50 (60,3 x 2,0), PN 10
WS 1.4404
Menge: 1,000 St

**02.03.37 Blindflansch Edelstahl DN 300**
Blindflansch für Rohr aus Edelstahl
DN 300 (323,9 x 2,9), PN 10
WS 1.4404
Menge: 3,000 St

**02.03.38 Blindflansch Edelstahl DN 400**
Blindflansch für Rohr aus Edelstahl
DN 400 (406,4 x 3,2), PN 10
WS 1.4404
Menge: 3,000 St

**02.03.39 Vorschweißflansch Edelstahl DN 50**
Vorschweißflansch für Rohr aus Edelstahl
DN 50 (60,3 x 2,0), PN 10
WS 1.4404
Menge: 1,000 St

**02.03.40 Vorschweißflansch Edelstahl DN 80**
Vorschweißflansch für Rohr aus Edelstahl
DN 80 (88,9 x 2,3), PN 10
WS 1.4404
Menge: 5,000 St

**02.03.41 Vorschweißflansch Edelstahl DN 100**
Vorschweißflansch für Rohr aus Edelstahl
DN 100 (114,3 x 2,6), PN 10
WS 1.4404
Menge: 14,000 St

**02.03.42 Vorschweißflansch Edelstahl DN 150**
Vorschweißflansch für Rohr aus Edelstahl
DN 150 (168,3 x 2,6), PN 10
WS 1.4404
Menge: 33,000 St

**02.03.43 Vorschweißflansch Edelstahl DN 200**
Vorschweißflansch für Rohr aus Edelstahl
DN 200 (219,1 x 2,9), PN 10
WS 1.4404
Menge: 57,000 St

**02.03.44 Vorschweißflansch Edelstahl DN 250**
Vorschweißflansch für Rohr aus Edelstahl
DN 250 (273,0 x 2,9), PN 10
WS 1.4404
Menge: 55,000 St

**02.03.45 Vorschweißflansch Edelstahl DN 300**
Vorschweißflansch für Rohr aus Edelstahl
DN 300 (323,9 x 2,9), PN 10
WS 1.4404
Menge: 23,000 St

**02.03.46 Vorschweißflansch Edelstahl DN 400**
Vorschweißflansch für Rohr aus Edelstahl
DN 400 (406,4 x 3,2), PN 10
WS 1.4404
Menge: 21,000 St

**02.03.47 Vorschweißbund Edelstahl DN 50 mit Losflansch**
Vorschweißbund DIN 2642 für Rohr aus Edelstahl
DN 50 (60,3 x 2,0)
einschließlich Losflansch aus Edelstahl
DN 50, PN 10
WS 1.4404
Menge: 1,000 St

**02.03.48 Vorschweißbund Edelstahl DN 80 mit Losflansch**
Vorschweißbund DIN 2642 für Rohr aus Edelstahl
DN 80 (88,9 x 2,3)
einschließlich Losflansch aus Edelstahl
DN 80, PN 10
WS 1.4404
Menge: 5,000 St

**02.03.49 Vorschweißbund Edelstahl DN 100 mit Losflansch**
Vorschweißbund DIN 2642 für Rohr aus Edelstahl
DN 100 (114,3 x 2,6)
einschließlich Losflansch aus Edelstahl
DN 100, PN 10
WS 1.4404.
Menge: 14,000 St

**02.03.50 Vorschweißbund Edelstahl DN 150 mit Losflansch**
Vorschweißbund DIN 2642 für Rohr aus Edelstahl
DN 150 (168,3 x 2,6)
einschließlich Losflansch aus Edelstahl
DN 150, PN 10
WS 1.4404.
Menge: 33,000 St

**02.03.51 Vorschweißbund Edelstahl DN 200 mit Losflansch**
Vorschweißbund DIN 2642 für Rohr aus Edelstahl
DN 200 (219,1 x 2,9)
einschließlich Losflansch aus Edelstahl
DN 200, PN 10
WS 1.4404.
Menge: 57,000 St

**02.03.52 Vorschweißbund Edelstahl DN 250 mit Losflansch**
Vorschweißbund DIN 2642 für Rohr aus Edelstahl
DN 250 (273,0 x 2,9)
einschließlich Losflansch aus Edelstahl
DN 250, PN 10
WS 1.4404.
Menge: 55,000 St

**02.03.53 Vorschweißbund Edelstahl DN 300 mit Losflansch**
Vorschweißbund DIN 2642 für Rohr aus Edelstahl
DN 300 (323,9 x 2,9)
einschließlich Losflansch aus Edelstahl
DN 300, PN 10
WS 1.4404.
Menge: 23,000 St

**02.03.54 Vorschweißbund Edelstahl DN 400 mit Losflansch**
Vorschweißbund DIN 2642 für Rohr aus Edelstahl
DN 400 (406,4 x 3,2)
einschließlich Losflansch aus Edelstahl
DN 400, PN 10
WS 1.4404.
Menge: 21,000 St

**02.03.55 Probenahmeanschluss**
Probenahmestelle komplett aus Edelszahl 1.4404,
bestehend aus:
Rohrleitungslänge 1/2" ca. 2 m mit ca. 4 St Bögen
1 Einschweißnippel aus WS 1.4404,  1/2" mit Innengewinde
1 Kugelhahn 1/2" (abflammbar) mit verlängertem Auslaufstück, WS 1.4404, mit Außengewinde
beidseits 1 Winkel 90°, 1/2", WS 1.4404, mit Innengewinde
Probenahmebecken für Laborflasche 1l mit Aufstellfläche aus Lochblech, Beckenbefestigung geschraubt/gedübelt an der Wand oder mit Gestell nach Wahl AN mit Anschlüssen für Zu- und Ablaufleitung, seitlichen Spritzschutz.
Einbauort: Kellergeschoss.
liefern und fachgerecht montieren.
Menge: 3,000 St

**02.03.56 Entleerungs- und Spülanschluss DN 50 WS 1.4404**
Entleerungs- und Spülanschluss DN 50, bestehend aus:
Stück Aufschweißstutzen, DN 50, einseitig Gewinde,
1 Stück Kugelhahn mit Handhebel, DN 50, mit beidseitigem Gewinde,
1 Stück C-Festkupplung (Storzkupplung DN 50) DIN 14317 mit Kette und Kappe DIN 14311 mit allem erforderlichen Schweiß- und Flanschverbindungen, Zubehör (Dichtungen, Schrauben, Muttern aus Edelstahl, ev. Übergangsfittings
Komplett aus WS 1.4404
als Zulage zu den Rohrleitungspositionen
Menge: 1,000 St

**02.03.57 Entleerungs- und Spülanschluss DN 25, WS 1.4404**
Entleerungs- und Spülanschluss DN 25, bestehend aus:
Stück Aufschweißstutzen, DN 25, einseitig Gewinde,
1 Stück Kugelhahn mit Handhebel, DN 25 mit beidseitigem Gewinde,
1 Stück Geka-Kupplung
Komplett aus WS 1.4404
als Zulage zu den Rohrleitungspositionen.
Menge: 4,000 St

**02.03.58 Anschluss für Druckmessungen 1/2, WS 1.4404**
Anschluss für Druckmessungen 1/2", bestehend aus:
Stück Aufschweißstutzen, 1/2", einseitig Gewinde,
1 Stück Kugelhahn mit Handhebel, 1/2" mit beidseitigem Gewinde,
Rohr mit Gewindeanschluss ca. 20 cm
Komplett aus WS 1.4404
als Zulage zu den Rohrleitungspositionen.
Menge: 9,000 St

**02.03.59 Anschluss für Impfstellen 3/4, WS 1.4404**
Anschluss für Impfstellen 3/4 '..........', bestehend aus:

Stück Aufschweißstutzen, 3/4 '..........', einseitig Gewinde,

1 Stück Kugelhahn mit Handhebel, 3/4' mit beidseitigem Gewinde,
Rohr ca. 20 cm mit Anschlussmöglichkeit für IG

Komplett aus WS 1.4404

als Zulage zu den Rohrleitungspositionen.
Menge: 6,000 St

**02.03.60 Anschluss Kondensatablass DN 25, WS 1.4404**
Entleerungs- und Spülanschluss DN 25, bestehend aus:
Stück Aufschweißstutzen, DN 25, einseitig Gewinde,
1 Stück Kugelhahn mit Handhebel, DN 25 mit beidseitigem Gewinde.
Komplett aus WS 1.4404
als Zulage zu den Rohrleitungspositionen.
Menge: 2,000 St

**02.03.61 Aufpunkten von Gewindebolzen**
Aufpunkten von Gewindebolzen
M8 aus Edelstahl 1.4404 für Anschluss
Potentialausgleich auf Rohre aus Edelstahl einschl.
aller Nebenleistungen.
Menge: 134,000 St

**02.03.62 Erdungslaschen zur Überbrückung**
Erdungslaschen aus Mat. Nr. 1.4404
Bandeisen oder Litze
Länge : 50 mm - 1000 mm
mit Bohrung für den an anderer Stelle ausgeschrieben
Elektroanschluss zur Überbrückung von Schiebern und
Einbauteilen auf die Stahlrohrleitung aufschweißen, Nähte säubern, beizen und andere dafür notwendige Arbeitsgänge
liefern und montieren.
Menge: 209,000 St

*Hinweis: Trink- und Brauchwasserleitung*
Trink- und Brauchwasserleitungen

**02.03.63 Installationsrohr DN 50**
Installationsrohr für Trink- und Brauchwasserinstallationen
für Pressfittingsystem aus Edelstahl nach DIN 1988/EN 806,
gemäß den v.g. Allgemeinen Ausführungsrichtlinien für
Rohrleitungsbau komplett liefern und  verlegen,
Rohr und Verbinder im Systemverbund incl. Systemzulassung, mit DVGW-Baunusrerprüfzertifikat,
einschließlich Schellen und Halterungen.
Aufwand zur Verbindung von Rohrleitung und Formstücken
wird nicht gesondert vergütet.
Nennweite:  DN 50
Außendurchmesser:  54 mm
Werkstoff:  1.4404.
Menge: 15,000 m

**02.03.64 Installationsrohr DN 32**
Installationsrohr für Trink- und Brauchwasserinstallationen
für Pressfittingsystem aus Edelstahl nach DIN 1988/EN 806,
gemäß den v.g. Allgemeinen Ausführungsrichtlinien für
Rohrleitungsbau komplett liefern und  verlegen,
Rohr und Verbinder im Systemverbund incl. Systemzulassung, mit DVGW-Baunusrerprüfzertifikat,
einschließlich Schellen und Halterungen.
Aufwand zur Verbindung von Rohrleitung und Formstücken
wird nicht gesondert vergütet.
Nennweite:  DN 32
Außendurchmesser:  35 mm
Werkstoff:  1.4404.
Menge: 10,000 m

**02.03.65 Installationsrohr DN 25**
Installationsrohr für Trink- und Brauchwasserinstallationen
für Pressfittingsystem aus Edelstahl nach DIN 1988/EN 806,
gemäß den v.g. Allgemeinen Ausführungsrichtlinien für
Rohrleitungsbau komplett liefern und  verlegen,
Rohr und Verbinder im Systemverbund incl. Systemzulassung, mit DVGW-Baunusrerprüfzertifikat,
einschließlich Schellen und Halterungen.
Aufwand zur Verbindung von Rohrleitung und Formstücken
wird nicht gesondert vergütet.
Nennweite:  DN 25
Außendurchmesser:  28 mm
Werkstoff:  1.4404.
Menge: 15,000 m

**02.03.66 Form- und Verbindungsstück DN 50**
Form- und Verbindungsstück für Pressfittingsystem aus
Edelstahl wie z.B. Muffe, Bogen, T-Stück,
Übergangsmuffe u.dgl. gemäß den v.g. Allgemeinen
Ausführungsrichtlinien für Rohrleitungsbau komplett
liefern und verlegen,
Aufwand zur Verbindung von Rohrleitung und Formstücken
wird nicht gesondert vergütet.
Nennweite:  DN 50
Außendurchmesser:  54 mm
Werkstoff  1.4404.
Menge: 6,000 St

**02.03.67 Form- und Verbindungsstück DN 32**
Form- und Verbindungsstück für Pressfittingsystem aus
Edelstahl wie z.B. Muffe, Bogen, T-Stück,
Übergangsmuffe u.dgl. gemäß den v.g. Allgemeinen
Ausführungsrichtlinien für Rohrleitungsbau komplett
liefern und verlegen,
Aufwand zur Verbindung von Rohrleitung und Formstücken
wird nicht gesondert vergütet.
Nennweite:  DN 32
Außendurchmesser:  35 mm
Werkstoff  1.4404.
Menge: 10,000 St

**02.03.68 Form- und Verbindungsstück DN 25**
Form- und Verbindungsstück für Pressfittingsystem aus
Edelstahl wie z.B. Muffe, Bogen, T-Stück,
Übergangsmuffe u.dgl. gemäß den v.g. Allgemeinen
Ausführungsrichtlinien für Rohrleitungsbau komplett
liefern und verlegen,
Aufwand zur Verbindung von Rohrleitung und Formstücken
wird nicht gesondert vergütet.
Nennweite:  DN 25
Außendurchmesser:  28 mm
Werkstoff  1.4404.
Menge: 12,000 St

**02.03.69 Edelstahl-Kugelhahn DN 50**
Edelstahl-Kugelhahn DN 50
mit Pressanschlüssen
aus Edelstahl:  Wst. 1.4404
Betriebsdruck:  16 bar
Dichtungswerkstoff:  EPDM
mit DVGW-Prüfzeichen
liefern und fachgerecht montieren.
Menge: 4,000 St

**02.03.70 Edelstahl-Schmutzfänger DN 50**
Edelstahl-Schmutzfänger DN 50
mit Rohrinnengewinde DIN 2999 Rp 2",
Gehäuse, Deckel und Filter
aus Edelstahl:  Wst. 1.4404
Maschenweite:  1 mm
Dichtungswerkstoff:  PTFE
liefern und fachgerecht montieren.
Menge: 2,000 St

**02.03.71 Axial-Kompensator DN 50**
Axial-Kompensator DN 50
mit Pressverbinder und
Balg aus Edelstahl, zum Dehnungsausgleich
liefern und fachgerecht montieren.
Menge: 2,000 St

**02.03.72 Auslaufventil 3/4"**
Auslaufventil 3/4 " mit Schlauchverschraubung, Edelstahl,
lifern und fachgerecht montieren.
Menge: 2,000 St

*Hinweis: Verrohrung Kellerentwässerungspumpen*

**02.03.73 Übergangsstück PE-HD/Messing, d=63 R=1 1/2"**
Übergangsstück mit Außengewinde 1 1/2", Kompaktbauteil, PE-HD Seite mit freiliegenden Heizwendeln zur optimalen Wärmeübertragung, großer Einstecktiefe, breiter Schweißzone sowie schmelzflussverhindernden kalten Zone an der Stirnseite und im Übergangsbereich zur Verarbeitung ohne Haltevorrichtung. Messungteile unlösbar und verdrehsicher im PE-HD verankert. Selbstdichtende, patentierte Dichtgeometrie ohne elastomere Dichtung. Zum Einsatz im Wasserbereich, DVGW geprüft,
aus PE-HD DIN 16 963 Teil 7 zum Heizwendelschweißen
als Zulage zu Druckrohrleitungen aus PE-HD 63 x 3,8
DIN 8074 für Trinkwasser DIN 19 533
liefern und montieren.
Menge: 2,000 St

**02.03.74 Rohr PE-HD 63 x 3,8, PE 100, SDR 17**
Rohre aus PE-HD 63 x  3,8 für Abwasserleitungen,
Rohre schwarz, nach DIN EN 1555, DIN 8074/75, PE 100, SDR 17 mit RAL-Gütezeichen "Kunststoffrohre" o. glw.
liefern und nach Plan höhen- und fluchtgerecht im Pumpwerk Brauhausgasse montieren, einschließlich der erforderlichen Schweißmuffen und/oder Schweißverbindungen und Bauwerksanschlüsse.
Bei Ausführung mit Heizelement-Stumpfschweißung Schweißwulst kerbenfrei abarbeiten, ohne Beschädigung der geschweißten Teile im inneren des verlegten Rohres.
Das Herstellen von Passrohren sowie erforderliche Sägeschnitte sind einzurechenen und werden nicht gesondert vergütet.
Menge: 12,000 m

**02.03.75 Bogen 90°, nahtlos, PE-HD 63 x 3,8 PE 100/SDR 17**
PE-HD 63 x 3,8 - Bogen 90°, nahtlos, mit langen Schweißenden, PE 100/SDR 17 für Stumpf- und Elektromuffenschweißung (r = 1,5 d)
liefern und einbauen incl. erforderlicher Schweißverbindung (Stumpfschweißung oder Elektroschweißmuffe).
Menge: 8,000 St

**02.03.76 Bogen 15 bis 45°, nahtlos, PE-HD 63 x 3,8 PE 100/SDR 17**
PE-HD 63 x 3,8 - Bogen 15 bis 45°, nahtlos, mit langen Schweißenden, PE 100/SDR 17 für Stumpf- und Elektromuffenschweißung (r = 1,5 d)
liefern und einbauen incl. erforderlicher Schweißverbindung (Stumpfschweißung oder Elektroschweißmuffe).
Menge: 2,000 St

**02.03.77 Vorschweißbund mit PE-Losflansch d=63**
Vorschweißbund für Losflansch für Stumpfschweißungen aus PE-HD 63 x 3,8, SDR 17 nach DIN 16 963,
mit Losflansch gebohrt PN 10 nach DIN 2642,
aus PE mit Stahlkern
liefern und einbauen einschl. erforderlicher Schweißverbindung (Stumpfschweißung oder Elektroschweißmuffe).
Menge: 4,000 St

#### Abschnitt 02.04 Verbindungen

**02.04.1 Schweißnaht DN 80, Wst. 1.4404**
Schweißnaht DN 80 zur Verbindung von
Edelstahlrohrleitungen und Formstücken aus Werkstoff
 1.4404 einschl. aller erforderlicher Vor- und
Nachbereitungsarbeiten wie z.B. Rohr ablängen,
entgraten, ausrichten und kalibrieren, formieren,
beizen und passivieren.
Die Oberfläche der Edelstahlrohrleitung muss nach der
Bearbeitung metallisch blank sein. Anlassfarben sind
nicht zugelassen.
Schweißnahtklasse: mind. Klasse C nach DIN EN 25817.
Menge: 15,000 St

**02.04.2 Schweißnaht DN 100, Wst. 1.4404**
Schweißnaht DN 100 zur Verbindung von
Edelstahlrohrleitungen und Formstücken aus Werkstoff
 1.4404 einschl. aller erforderlicher Vor- und
Nachbereitungsarbeiten wie z.B. Rohr ablängen,
entgraten, ausrichten und kalibrieren, formieren,
beizen und passivieren.
Die Oberfläche der Edelstahlrohrleitung muss nach der
Bearbeitung metallisch blank sein. Anlassfarben sind
nicht zugelassen.
Schweißnahtklasse: mind. Klasse C nach DIN EN 25817.
Menge: 25,000 St

**02.04.3 Schweißnaht DN 125, Wst. 1.4404**
Schweißnaht DN 125 zur Verbindung von
Edelstahlrohrleitungen und Formstücken aus Werkstoff
 1.4404 einschl. aller erforderlicher Vor- und
Nachbereitungsarbeiten wie z.B. Rohr ablängen,
entgraten, ausrichten und kalibrieren, formieren,
beizen und passivieren.
Die Oberfläche der Edelstahlrohrleitung muss nach der
Bearbeitung metallisch blank sein. Anlassfarben sind
nicht zugelassen.
Schweißnahtklasse: mind. Klasse C nach DIN EN 25817.
Menge: 50,000 St

**02.04.4 Schweißnaht DN 150, Wst. 1.4404**
Schweißnaht DN 150 zur Verbindung von
Edelstahlrohrleitungen und Formstücken aus Werkstoff
 1.4404 einschl. aller erforderlicher Vor- und
Nachbereitungsarbeiten wie z.B. Rohr ablängen,
entgraten, ausrichten und kalibrieren, formieren,
beizen und passivieren.
Die Oberfläche der Edelstahlrohrleitung muss nach der
Bearbeitung metallisch blank sein. Anlassfarben sind
nicht zugelassen.
Schweißnahtklasse: mind. Klasse C nach DIN EN 25817.
Menge: 70,000 St

**02.04.5 Schweißnaht DN 200, Wst. 1.4404**
Schweißnaht DN 200 zur Verbindung von
Edelstahlrohrleitungen und Formstücken aus Werkstoff
 1.4404 einschl. aller erforderlicher Vor- und
Nachbereitungsarbeiten wie z.B. Rohr ablängen,
entgraten, ausrichten und kalibrieren, formieren,
beizen und passivieren.
Die Oberfläche der Edelstahlrohrleitung muss nach der
Bearbeitung metallisch blank sein. Anlassfarben sind
nicht zugelassen.
Schweißnahtklasse: mind. Klasse C nach DIN EN 25817.
Menge: 80,000 St

**02.04.6 Schweißnaht DN 250, Wst. 1.4404**
Schweißnaht DN 250 zur Verbindung von
Edelstahlrohrleitungen und Formstücken aus Werkstoff
 1.4404 einschl. aller erforderlicher Vor- und
Nachbereitungsarbeiten wie z.B. Rohr ablängen,
entgraten, ausrichten und kalibrieren, formieren,
beizen und passivieren.
Die Oberfläche der Edelstahlrohrleitung muss nach der
Bearbeitung metallisch blank sein. Anlassfarben sind
nicht zugelassen.
Schweißnahtklasse: mind. Klasse C nach DIN EN 25817.
Menge: 100,000 St

**02.04.7 Schweißnaht DN 300, Wst. 1.4404**
Schweißnaht DN 300 zur Verbindung von
Edelstahlrohrleitungen und Formstücken aus Werkstoff
1.4404 einschl. aller erforderlicher Vor- und
Nachbereitungsarbeiten wie z.B. Rohr ablängen,
entgraten, ausrichten und kalibrieren, formieren,
beizen und passivieren.
Die Oberfläche der Edelstahlrohrleitung muss nach der
Bearbeitung metallisch blank sein. Anlassfarben sind
nicht zugelassen.
Schweißnahtklasse: mind. Klasse C nach DIN EN 25817.
Menge: 70,000 St

**02.04.8 Schweißnaht DN 400, Wst. 1.4404**
Schweißnaht DN 400 zur Verbindung von
Edelstahlrohrleitungen und Formstücken aus Werkstoff
 1.4404 einschl. aller erforderlicher Vor- und
Nachbereitungsarbeiten wie z.B. Rohr ablängen,
entgraten, ausrichten und kalibrieren, formieren,
beizen und passivieren.
Die Oberfläche der Edelstahlrohrleitung muss nach der
Bearbeitung metallisch blank sein. Anlassfarben sind
nicht zugelassen.
Schweißnahtklasse: mind. Klasse C nach DIN EN 25817.
Menge: 60,000 St

**02.04.9 Flanschverbindung DN 50**
Flanschverbindungen für Rohre, Formstücke  und
Armaturen DN 50, PN 10. einschließlich
Schrauben, U-Scheiben in Stahlsorte A2 - Werkstoff-Nr.: 1.4301 und
Muttern in Stahlsorte A4 - Werkstoff-Nr.: 1.4571 oder 1.4404
Dichtungen aus EPDM
komplett liefern und herstellen.
Menge: 2,000 St

**02.04.10 Flanschverbindung DN 80**
Flanschverbindungen für Rohre, Formstücke  und
Armaturen DN 80, PN 10. einschließlich
Schrauben, U-Scheiben in Stahlsorte A2 - Werkstoff-Nr.: 1.4301 und
Muttern in Stahlsorte A4 - Werkstoff-Nr.: 1.4571 oder 1.4404
Dichtungen aus EPDM
komplett liefern und herstellen.
Menge: 5,000 St

**02.04.11 Flanschverbindung DN 100**
Flanschverbindungen für Rohre, Formstücke  und
Armaturen DN 100, PN 10. einschließlich
Schrauben, U-Scheiben in Stahlsorte A2 - Werkstoff-Nr.: 1.4301 und
Muttern in Stahlsorte A4 - Werkstoff-Nr.: 1.4571 oder 1.4404
Dichtungen aus EPDM
komplett liefern und herstellen.
Menge: 13,000 St

**02.04.12 Flanschverbindung DN 150**
Flanschverbindungen für Rohre, Formstücke  und
Armaturen DN 150, PN 10. einschließlich
Schrauben, U-Scheiben in Stahlsorte A2 - Werkstoff-Nr.: 1.4301 und
Muttern in Stahlsorte A4 - Werkstoff-Nr.: 1.4571 oder 1.4404
Dichtungen aus EPDM
komplett liefern und herstellen.
Menge: 22,000 St

**02.04.13 Flanschverbindungen DN 200**
Flanschverbindungen für Rohre, Formstücke  und
Armaturen DN 200, PN 10. einschließlich
Schrauben, U-Scheiben in Stahlsorte A2 - Werkstoff-Nr.: 1.4301 und
Muttern in Stahlsorte A4 - Werkstoff-Nr.: 1.4571 oder 1.4404
Dichtungen aus EPDM mit einvulkanisierter Stahleinlage
komplett liefern und herstellen.
Menge: 29,000 St

**02.04.14 Flanschverbindungen DN 250**
Flanschverbindungen für Rohre, Formstücke  und
Armaturen DN 250, PN 10. einschließlich
Schrauben, U-Scheiben in Stahlsorte A2 - Werkstoff-Nr.: 1.4301 und
Muttern in Stahlsorte A4 - Werkstoff-Nr.: 1.4571 oder 1.4404
Dichtungen aus EPDM mit einvulkanisierter Stahleinlage
komplett liefern und herstellen.
Menge: 28,000 St

**02.04.15 Flanschverbindungen DN 300**
Flanschverbindungen für Rohre, Formstücke  und
Armaturen DN 300, PN 10. einschließlich
Schrauben, U-Scheiben in Stahlsorte A2 - Werkstoff-Nr.: 1.4301 und
Muttern in Stahlsorte A4 - Werkstoff-Nr.: 1.4571 oder 1.4404
Dichtungen aus EPDM mit einvulkanisierter Stahleinlage
komplett liefern und herstellen.
Menge: 14,000 St

**02.04.16 Flanschverbindungen DN 400**
Flanschverbindungen für Rohre, Formstücke  und
Armaturen DN 400, PN 10. einschließlich
Schrauben, U-Scheiben in Stahlsorte A2 - Werkstoff-Nr.: 1.4301 und
Muttern in Stahlsorte A4 - Werkstoff-Nr.: 1.4571 oder 1.4404
Dichtungen aus EPDM mit einvulkanisierter Stahleinlage
komplett liefern und herstellen.
Menge: 15,000 St

**02.04.17 Isolierflanschverbindung DN 50**
Isolierflanschverbindung DN 80
Isolierflanschverbindung herstellen,
Schrauben aus Edelstahl 1.4301,
Muttern aus Edelstahl 1.4571,
Dichtung trinkwassergeeignet und chlorfrei,
sowie geeignete Vorkehrungen gegen Korrosion durch
Elementenbildung, mit zusätzlichen
Kunststoffbelagscheiben und einer Kunststoffhülse
zur Schraubenschaftisolierung.
DN 80, PN 10.
Menge: 2,000 St

**02.04.18 Isolierflanschverbindung DN 80**
Isolierflanschverbindung DN 80
Isolierflanschverbindung herstellen,
Schrauben aus Edelstahl 1.4301,
Muttern aus Edelstahl 1.4571,
Dichtung trinkwassergeeignet und chlorfrei,
sowie geeignete Vorkehrungen gegen Korrosion durch
Elementenbildung, mit zusätzlichen
Kunststoffbelagscheiben und einer Kunststoffhülse
zur Schraubenschaftisolierung.
DN 80, PN 10.
Menge: 2,000 St

**02.04.19 Isolierflanschverbindung DN 150**
Isolierflanschverbindung DN 150
Isolierflanschverbindung herstellen,
Schrauben aus Edelstahl 1.4301,
Muttern aus Edelstahl 1.4571,
Dichtung trinkwassergeeignet und chlorfrei,
sowie geeignete Vorkehrungen gegen Korrosion durch
Elementenbildung, mit zusätzlichen
Kunststoffbelagscheiben und einer Kunststoffhülse
zur Schraubenschaftisolierung.
DN 150, PN 10.
Menge: 2,000 St

**02.04.20 Isolierflanschverbindung DN 200**
Isolierflanschverbindung DN 200
Isolierflanschverbindung herstellen,
Schrauben aus Edelstahl 1.4301,
Muttern aus Edelstahl 1.4571,
Dichtung trinkwassergeeignet und chlorfrei,
sowie geeignete Vorkehrungen gegen Korrosion durch
Elementenbildung, mit zusätzlichen
Kunststoffbelagscheiben und einer Kunststoffhülse
zur Schraubenschaftisolierung.
DN 200, PN 10.
Menge: 2,000 St

**02.04.21 Isolierflanschverbindung DN 250**
Isolierflanschverbindung DN 250
Isolierflanschverbindung herstellen,
Schrauben aus Edelstahl 1.4301,
Muttern aus Edelstahl 1.4571,
Dichtung trinkwassergeeignet und chlorfrei,
sowie geeignete Vorkehrungen gegen Korrosion durch
Elementenbildung, mit zusätzlichen
Kunststoffbelagscheiben und einer Kunststoffhülse
zur Schraubenschaftisolierung.
DN 250, PN 10.
Menge: 4,000 St

**02.04.22 Edelstahl- Rohrkupllung DN 150**
Axial zugfeste Leichtbau-Rohrkupplung für metallische Rohre
Nennweite: DN 150
Geeignet für Trinkwasser
Lösbare Rohrkupplung, mit progressivem Dichtprinzip (Dichtlippentechnik mit Druckausgleichskanal) und progressivem Verankerungseffekt (mittels scharfkantigen, gehärteten Verankerungszähnen).
Zur axial zugfesten, druckschlagsicheren, auswinkelbaren Verbindung von glattendigen Metallrohren und Rohrbogen mit verlängerten Schenkeln, ohne Rohrendenbearbeitung und ohne Anbringung besonderer Fixpunkte.
Gehäuse aus Edelstahl V4A, Innenbauteile aus Edelstahl, Verschlussteile aus Edelstahl.
Dichtmanschette mit Dichtlippen aus synthetischem Elastomer EPDM.
Menge: 1,000 St

**02.04.23 Edelstahl- Rohrkupllung DN 200**
Axial zugfeste Leichtbau-Rohrkupplung für metallische Rohre
Nennweite: DN 200
Geeignet für Trinkasser
Lösbare Rohrkupplung, mit progressivem Dichtprinzip (Dichtlippentechnik mit Druckausgleichskanal) und progressivem Verankerungseffekt (mittels scharfkantigen, gehärteten Verankerungszähnen).
Zur axial zugfesten, druckschlagsicheren, auswinkelbaren Verbindung von glattendigen Metallrohren und Rohrbogen mit verlängerten Schenkeln, ohne Rohrendenbearbeitung und ohne Anbringung besonderer Fixpunkte.
Gehäuse aus Edelstahl V4A, Innenbauteile aus Edelstahl, Verschlussteile aus Edelstahl.
Dichtmanschette mit Dichtlippen aus synthetischem Elastomer EPDM.
Menge: 1,000 St

**02.04.24 Edelstahl- Rohrkupllung DN 250**
Axial zugfeste Leichtbau-Rohrkupplung für metallische Rohre
Nennweite: DN 250
Geeignet für Trinkwasser
Lösbare Rohrkupplung, mit progressivem Dichtprinzip (Dichtlippentechnik mit Druckausgleichskanal) und progressivem Verankerungseffekt (mittels scharfkantigen, gehärteten Verankerungszähnen).
Zur axial zugfesten, druckschlagsicheren, auswinkelbaren Verbindung von glattendigen Metallrohren und Rohrbogen mit verlängerten Schenkeln, ohne Rohrendenbearbeitung und ohne Anbringung besonderer Fixpunkte.
Gehäuse aus Edelstahl DIN V4A, Innenbauteile aus Edelstahl, Verschlussteile aus Edelstahl.
Dichtmanschette mit Dichtlippen aus synthetischem Elastomer EPDM.
Menge: 1,000 St

**02.04.25 Edelstahl- Rohrkupllung DN 300**
Axial zugfeste Leichtbau-Rohrkupplung für metallische Rohre
Nennweite: DN 300
Geeignet für Trinkwasser
Lösbare Rohrkupplung, mit progressivem Dichtprinzip (Dichtlippentechnik mit Druckausgleichskanal) und progressivem Verankerungseffekt (mittels scharfkantigen, gehärteten Verankerungszähnen).
Zur axial zugfesten, druckschlagsicheren, auswinkelbaren Verbindung von glattendigen Metallrohren und Rohrbogen mit verlängerten Schenkeln, ohne Rohrendenbearbeitung und ohne Anbringung besonderer Fixpunkte.
Gehäuse aus Edelstahl DIN V4A, Innenbauteile aus Edelstahl, Verschlussteile aus Edelstahl.
Dichtmanschette mit Dichtlippen aus synthetischem Elastomer EPDM.
Menge: 1,000 St

**02.04.26 Edelstahl- Rohrkupllung DN 400**
Axial zugfeste Leichtbau-Rohrkupplung für metallische Rohre
Nennweite: DN 400
Geeignet für Trinkwasser
Lösbare Rohrkupplung, mit progressivem Dichtprinzip (Dichtlippentechnik mit Druckausgleichskanal) und progressivem Verankerungseffekt (mittels scharfkantigen, gehärteten Verankerungszähnen).
Zur axial zugfesten, druckschlagsicheren, auswinkelbaren Verbindung von glattendigen Metallrohren und Rohrbogen mit verlängerten Schenkeln, ohne Rohrendenbearbeitung und ohne Anbringung besonderer Fixpunkte.
Gehäuse aus Edelstahl DIN V4A, Innenbauteile aus Edelstahl, Verschlussteile aus Edelstahl.
Dichtmanschette mit Dichtlippen aus synthetischem Elastomer EPDM.
Menge: 1,000 St

#### Abschnitt 02.05 Rohrleitungshalterungen

**02.05.1 Wandbefestigung für DN 50**
Rohrschelle mit Gummieinlage aus Edelstahl,
zur wandseitigen Befestigung der Rohrleitungen DN 50,
Anzahl nach statischen Erfordernissen
incl. erforderlicher Befestigungsmaterialien und Bohrungen
liefern und fachgerecht montieren.
Menge: 16,000 St

**02.05.2 Wandbefestigung für DN 100**
Rohrschelle mit Gummieinlage aus Edelstahl,
zur wandseitigen Befestigung der Rohrleitungen DN 100,
Anzahl nach statischen Erfordernissen
incl. erforderlicher Befestigungsmaterialien und Bohrungen
liefern und fachgerecht montieren.
Menge: 2,000 St

**02.05.3 Wandbefestigung für DN 150**
Rohrschelle mit Gummieinlage aus Edelstahl,
zur wandseitigen Befestigung der Rohrleitungen DN 150,
Anzahl nach statischen Erfordernissen
incl. erforderlicher Befestigungsmaterialien und Bohrungen
liefern und fachgerecht montieren.
Menge: 2,000 St

**02.05.4 Wandbefestigung für DN 200**
Rohrschelle mit Gummieinlage aus Edelstahl,
zur wandseitigen Befestigung der Rohrleitungen DN 200,
Anzahl nach statischen Erfordernissen
incl. erforderlicher Befestigungsmaterialien und Bohrungen
liefern und fachgerecht montieren.
Menge: 2,000 St

**02.05.5 Wandbefestigung für DN 250**
Rohrschelle mit Gummieinlage aus Edelstahl,
zur wandseitigen Befestigung der Rohrleitungen DN 250,
Anzahl nach statischen Erfordernissen
incl. erforderlicher Befestigungsmaterialien und Bohrungen
liefern und fachgerecht montieren.
Menge: 2,000 St

**02.05.6 Wandbefestigung für DN 300**
Rohrschelle mit Gummieinlage aus Edelstahl,
zur wandseitigen Befestigung der Rohrleitungen DN 300,
Anzahl nach statischen Erfordernissen
incl. erforderlicher Befestigungsmaterialien und Bohrungen
liefern und fachgerecht montieren.
Menge: 2,000 St

**02.05.7 Wandbefestigung für DN 400**
Rohrschelle mit Gummieinlage aus Edelstahl,
zur wandseitigen Befestigung der Rohrleitungen DN 400,
Anzahl nach statischen Erfordernissen
incl. erforderlicher Befestigungsmaterialien und Bohrungen
liefern und fachgerecht montieren.
Menge: 12,000 St

**02.05.8 Deckenhalterung für DN 100, 40 cm**
Deckenhalterung für Rohrleitung WS 1-4404 DN 100
bestehend aus:
höhenverstellbare Deckenbefestigung mit Rohrschelle
  DN 200
Abstand zur Betondecke ab Rohroberkante bis ca. 40 cm
Horizontale Rohrleitung (Abschlagsleitung)
Dämmgutlasteinlage zwischen Rohrschelle und Rohr DN 100 mit Kunststoffbeschichtung
Befestigungsmaterial.
Menge: 2,000 St

**02.05.9 Deckenhalterung für DN 150, 80 cm**
Deckenhalterung für Rohrleitung WS 1-4404 DN 150
bestehend aus:
höhenverstellbare Deckenbefestigung mit Rohrschelle
  DN 150
Abstand zur Betondecke ab Rohroberkante bis ca. 80 cm
Horizontale Rohrleitung
Dämmgutlasteinlage zwischen Rohrschelle und Rohr DN 150 mit Kunststoffbeschichtung
Befestigungsmaterial.
Menge: 6,000 St

**02.05.10 Deckenhalterung für DN 200, 80 cm**
Deckenhalterung für Rohrleitung WS 1-4404 DN 050
bestehend aus:
höhenverstellbare Deckenbefestigung mit Rohrschelle
  DN 200
Abstand zur Betondecke ab Rohroberkante bis ca. 80 cm
Horizontale Rohrleitung (FR Großräschen, FR Ostring, FR Ressen)
Dämmgutlasteinlage zwischen Rohrschelle und Rohr DN 200 mit Kunststoffbeschichtung
Befestigungsmaterial.
Menge: 6,000 St

**02.05.11 Deckenhalterung für DN 250, 160 cm**
Deckenhalterung für Rohrleitung WS 1-4404 DN 250
bestehend aus:
höhenverstellbare Deckenbefestigung mit Rohrschelle
  DN 250
Abstand zur Betondecke ab Rohroberkante bis ca. 160 cm
Horizontale Rohrleitung (Behälterzulauf, FR Senftenberg)
Dämmgutlasteinlage zwischen Rohrschelle und Rohr DN 250 mit Kunststoffbeschichtung
Befestigungsmaterial.
Menge: 6,000 St

**02.05.12 Deckenhalterung für DN 250, 30 cm**
Deckenhalterung für Rohrleitung WS 1-4404 DN 250
bestehend aus:
höhenverstellbare Deckenbefestigung mit Rohrschelle
  DN 250
Abstand zur Betondecke ab Rohroberkante ca. 30 cm
Horizontale Rohrleitung (Notüberlauf)
Dämmgutlasteinlage zwischen Rohrschelle und Rohr DN 250 mit Kunststoffbeschichtung
Befestigungsmaterial.
Menge: 6,000 St

**02.05.13 Deckenhalterung für DN 400, 50 cm**
Deckenhalterung für Rohrleitung WS 1-4404 DN 400
bestehend aus:
höhenverstellbare Deckenbefestigung mit Rohrschelle DN400
Abstand zur Betondecke ab Rohroberkante ca. 50 cm
Horizontale Rohrleitung (Be- und Entrlüftungsleitung)
Dämmgutlasteinlage zwischen Rohrschelle und Rohr DN 400 mit Kunststoffbeschichtung
Befestigungsmaterial.
Menge: 8,000 St

**02.05.14 Rohrunterstützung für DN 100**
Stütze Edelstahl 1.4571 für DN 100 zur bodenseitigen Lagerung von Rohrleitungen
Rohrunterstützung, bestehend aus Unterstützung und Rohrhalterung.
Rohrleitung:  DN 100 ( 114,3 x 2,6)
Auflagerhöhe:  ca. 300 mm
Bodenbefestigung:  mittels Dübel in Beton
liefern und fachgerecht montieren.
Menge: 2,000 St

**02.05.15 Rohrunterstützung für DN 150**
Stütze Edelstahl 1.4571 für DN 150 zur bodenseitigen Lagerung von Rohrleitungen
Rohrunterstützung, bestehend aus Unterstützung und Rohrhalterung.
Rohrleitung:  DN 150 ( 168,3 x 2,6)
Auflagerhöhe:  ca. 300 mm
Bodenbefestigung:  mittels Dübel in Beton
liefern und fachgerecht montieren.
Menge: 6,000 St

**02.05.16 Rohrunterstützung für DN 200**
Stütze Edelstahl 1.4571 für DN 200 zur bodenseitigen Lagerung von Rohrleitungen
Rohrunterstützung, bestehend aus Unterstützung und Rohrhalterung
Rohrleitung:  DN 200 ( 219,1 x 2,9)
Auflagerhöhe:  ca. 300 mm
Befestigung:  mittels Dübel in Beton
liefern und fachgerecht montieren.
Menge: 10,000 St

**02.05.17 Rohrunterstützung für DN 250**
Stütze Edelstahl 1.4571 für DN 250 zur bodenseitigen Lagerung von Rohrleitungen
Rohrunterstützung, bestehend aus Unterstützung und Rohrhalterung
Rohrleitung:  DN 250 ( 273,0 x 2,9)
Auflagerhöhe:  ca. 300 mm
Befestigung:  mittels Dübel in Beton
liefern und fachgerecht montieren.
Menge: 6,000 St

**02.05.18 Rohrunterstützung für DN 300**
Stütze Edelstahl 1.4571 für DN 300 zur bodenseitigen Lagerung von Rohrleitungen
Rohrunterstützung, bestehend aus Unterstützung und Rohrhalterung
Rohrleitung:  DN 300 ( 323,9 x 2,9)
Auflagerhöhe:  ca. 300 mm
Befestigung:  mittels Dübel in Beton
liefern und fachgerecht montieren.
Menge: 2,000 St

**02.05.19 Rohrunterstützung für DN 400**
Stütze Edelstahl 1.4571 für DN 400 zur bodenseitigen Lagerung von Rohrleitungen
Rohrunterstützung, bestehend aus Unterstützung und Rohrhalterung
Rohrleitung:  DN 400 ( 406,4 x 3,2)
Auflagerhöhe:  ca. 300 mm
Befestigung:  mittels Dübel in Beton
liefern und fachgerecht montieren.
Menge: 4,000 St

**02.05.20 Rohrhalterung für Leitung DN 150**
Rohrhalterung als verwindungssteife Schweißkonstruktion
oder Konstruktion aus standardisiertem Montagesystem,
im Wesentlichen bestehend aus Rohrschelle DIN 3567 -
Form A, Distanzstück und Flanschplatte zum Andübeln an
Bauteile aus Stahlbeton liefern und betriebsbereit
montieren einschließlich Befestigungsmaterial
Abstand Flanschplatte bis
Rohrachse  bis 400 mm
Nennweite  DN 150
Werkstoff  1.4571.
Menge: 2,000 St

**02.05.21 Rohrhalterung für Leitung DN 200**
Rohrhalterung als verwindungssteife Schweißkonstruktion
oder Konstruktion aus standardisiertem Montagesystem,
im Wesentlichen bestehend aus Rohrschelle DIN 3567 -
Form A, Distanzstück und Flanschplatte zum Andübeln an
Bauteile aus Stahlbeton liefern und betriebsbereit
montieren einschließlich Befestigungsmaterial
Abstand Flanschplatte bis
Rohrachse  bis 400 mm
Nennweite  DN 200
Werkstoff  1.4571.
Menge: 2,000 St

**02.05.22 Rohrhalterung für Leitung DN 250**
Rohrhalterung als verwindungssteife Schweißkonstruktion
oder Konstruktion aus standardisiertem Montagesystem,
im Wesentlichen bestehend aus Rohrschelle DIN 3567 -
Form A, Distanzstück und Flanschplatte zum Andübeln an
Bauteile aus Stahlbeton liefern und betriebsbereit
montieren einschließlich Befestigungsmaterial
Abstand Flanschplatte bis
Rohrachse  bis 400 mm
Nennweite  DN 250
Werkstoff  1.4571.
Menge: 2,000 St

**02.05.23 Rohrhalterung für Leitung DN 300**
Rohrhalterung als verwindungssteife Schweißkonstruktion
oder Konstruktion aus standardisiertem Montagesystem,
im Wesentlichen bestehend aus Rohrschelle DIN 3567 -
Form A, Distanzstück und Flanschplatte zum Andübeln an
Bauteile aus Stahlbeton liefern und betriebsbereit
montieren einschließlich Befestigungsmaterial
Abstand Flanschplatte bis
Rohrachse  bis 400 mm
Nennweite  DN 300
Werkstoff  1.4571.
Menge: 2,000 St

**02.05.24 Rohrhalterung für Leitung DN 400**
Rohrhalterung als verwindungssteife Schweißkonstruktion
oder Konstruktion aus standardisiertem Montagesystem,
im Wesentlichen bestehend aus Rohrschelle DIN 3567 -
Form A, Distanzstück und Flanschplatte zum Andübeln an
Bauteile aus Stahlbeton liefern und betriebsbereit
montieren einschließlich Befestigungsmaterial
Abstand Flanschplatte bis
Rohrachse  bis 400 mm
Nennweite  DN 400
Werkstoff  1.4571.
Menge: 2,000 St

**02.05.25 Rohrhalterung, 2 Ebenen**
Rohrhalterung für horizontal verlaufende Rohrleitungen auf 2 Ebenen (oben / unten) als verwindungssteife Schweißkonstruktion oder Konstruktion aus standardisiertem Montagesystem,im Wesentlichen bestehend aus
2 Vierkantstützen (bspw. 100 mm x 100 mm x 3,0 mm) mit Fußplatte für Bodenmontage auf Kleinstfundament,
2 Querträgern aus (bspw. 60 mm x 60 mm x 3,0 mm) mit Dämmgutlasteinlage zwischen Rohrschelle und Rohr DN 300 / DN 400 mit Kunststoffbeschichtung
liefern und betriebsbereit
montieren einschließlich Befestigungsmaterial
Abstand Flanschplatte bis
Rohrachse  bis 400 mm
Nennweite  bis DN 400
Werkstoff  1.4571.
Menge: 8,000 St

#### Abschnitt 02.06 Prüfungen und Sonstiges

*Hinweis: Prüfungen und Sonstiges*

**02.06.1 Prüfung Schweißnaht, Schweißprotokoll**
Schweißnahtprüfung (Fremdüberwachung)
Röntgenprüfung Schweißnähte (Fremdüberwachung) an den
durch den AG bzw. durch die Bauüberwachung des AG festgelegten Schweißnähten vor Ausführung
der Druckprobe ausführen.
Der AN benennt dem AG rechtzeitig vor
Leistungsausführung das vorgesehene Prüfinstitut und
lässt sich dieses durch den AG bestätigen.
Die zu prüfenden Schweißnähte werden nach rechtzeitiger
Anforderung der Schweißaufsichtsperson des AG durch
diese festgelegt und entschieden, welche Schweißnähte
der im Werk des AN gefertigten Teile und welche
Schweißnähte der auf der Baustelle gefertigten Teile zu
prüfen sind. Die Schweißnahtprüfung erfolgt entsprechend des Baustandes an verschiedenen Tagen.
Die Dokumentation der Röntgenprüfung
(Durchstrahlungsbericht und Röntgenfilm) sind dem AG
(Schweißaufsichtsperson) unverzüglich nach
durchgeführter Prüfung unaufgefordert zu übergeben.
Für die Kalkulation sind folgende Dimensionen und
Anzahl zugrunde zu legen:
DN 400:  2 Stück
DN 300:  2 Stück
DN 250:  4 Stück
DN 200:  4 Stück
DN 150:  2 Stück
DN 100.  1 Stück
DN  80:  1 Stück
Werden bei den Schweißnahtprüfungen ein Fehler
festgestellt, wird die Anzahl der zu prüfenden
Schweißnähte verdoppelt; bei einem weiteren Fehler
werden alle Schweißnähte geprüft.
Der erhöhte Prüfumfang sowie die Nachbesserung der
Fehlstellen gehen zu Lasten des AN und werden nicht
gesondert vergütet.
Menge: 1,000 psch

**02.06.2 Dichtigkeitsprüfung von Druckrohrleitungen**
Durchführen einer Dichtigkeitsprüfung nach
DIN EN 1610, Beiblatt zur DIN EN 1610 (ATV-DVWK
139) bzw.DIN EN 805:
Vor- und Hauptprüfung nach Maßgabe von
DIN 4279. Kurzprüfungen sind nicht zulässig.
Prüfung mit dem 1,5fachen Nenndruck.
Die Druckprüfungen sind materialspezifisch durchzuführen.
Prüfdauer und Toleranzwerte entsprechend Leitungsmaterial nach DIN 4279 Teile 1 - 8 und 10.
Prüfprotokolle entsprechend DIN 4279 Teil 9 bzw.
gleichwertige Dokumente (z.B. Aufzeichnungen von
Druckschreibern) bzw. nach Vorgabe durch den AG.
Die Prüfung erfolgt in Anwesenheit der Bauleitung.
Zeigen sich bei der Durchführung der Dichtigkeitsprüfung Undichtigkeiten in der Rohrleitung, so sind
diese ohne Vergütung der hiedurch entstandenen Kosten
zu beheben und die Prüfung so lange kostenlos zu
wiederholen, bis das Prüfergebnis seitens der Bauleitung anerkannt wird.
Alle zur Durchführung der Prüfung erforderlichen
Geräte und Einrichtungen sind anzuliefern und
wieder abzutransportieren. Hierbei eingeschlossen
sind auch die Kosten zur Bereitstellung und
Herbeiführung des Wassers (Verfahren "W") bzw. der
Druckluft (Verfahren "L") und der notwendigen
Schlauch- und Rohrleitungen, sowie die Energiekosten.
Über das Ergebnis ist ein Protokoll anzufertigen und
der Bauleitung zur Bestätigung vorzulegen.
Die eingesetzten Prüfmittel müssen geeicht sein. Die
Kalibrierungszertifikate über die eingesetzten
Prüfgeräte sind dem AG bzw. der örtlichen Bauleitung
vor Prüfung unaufgefordert vorzulegen.
Die Prüfprotokoll sind ebenfalls unaufgefordert
vorzulegen.
Menge: 1,000 psch

**02.06.3 Reinigen und Desinfizieren der Rohrleitungen**
Rohrleitungen DN 80 bis DN 400
Spülen und Desinfizieren vorbeschriebener
Rohrleitung PN 16 nach DVGW W 291,
Entkeimungsmittel HERLISIL o. glw.
einschl. bakteriologische Untersuchung
einschl. Freigabe durch Landratsamt
Inbetriebnahme in Teilstrecken.
Menge: 1,000 psch

**02.06.4 Hygienefreigabe Rohrleitungssysteme**
Einholen der Hygienefreigabe für die Rohrleitungssysteme
durch das Gesundheitsamt des Landkreises
Oberspreewald-Lausitz einschl. Prüfgebühren.
Menge: 2,000 St

**02.06.5 Markierungen, Beschriftungen**
Beschriftung und Kennzeichnung aller im Titel 2 montierten Maschinen, Armaturen, Rohrleitungen etc. nach
DIN 4068 und Angaben des AG mit farbigen Banderolen, Fließpfeilen, Textschildern in ausreichender
Anzahl und Größe aus Resopal, Schrift eingraviert,
einschl. aller Befestigungsmaterialien, Anschlüsse
und Nebenleistungen.
Menge: 1,000 psch

**02.06.6 Sichtprüfung Gesamtanlage**
Sichtprüfung Gesamtanlage
Nach Beendigung der Bau- und Montagearbeiten findet
eine Begehung der Anlage durch AN und AG zur
Montagesichtkontrolle der errichteten Anlagen auf
Vollständigkeit und Übereinstimmung mit dem LV statt.
Die Sichtprüfung kann dabei gestaffelt nach Teilobjekten bzw. technologischen Funktionseinheiten durchgeführt werden.
Die Sichtprüfung umfasst:
- Feststellung von Beschädigungen
- Plangerechte Verlegung der Rohrleitungen
- Kontrolle der fachgerechten Ausführung von
  Rohreinbindungen
- Anordnung von Rohrhalterungen und
  Rohrunterstützungen
- Funktionsgerechter Einbau von Aggregaten,
  Apparaten und Armaturen einschließlich Antrieben
- Vorhandensein notwendiger Kennzeichnungen
  wie z.B. Rohrleitungen, Betriebsmittel, Warn- und
  Verbotsschilder
Die Sichtprüfung ist unter Beteiligung des AG bzw.
seines Beauftragten durchzuführen.

Über die Ergebnisse der Sichtprüfungen sind
eigenverantwortlich durch den AN Niederschriften bzw.
Protokolle anzufertigen, aus der festgestellte Mängel
eindeutig ersichtlich sind. Die Niederschriften bzw.
Protokolle sind vom AG bzw. seinem Beauftragten zu
bestätigen.
Menge: 1,000 psch

**02.06.7 Funktionsprüfung Aggregate- und Anlagengruppen**
Funktionsprüfung Aggregate- und Anlagengruppen
Der Leistungsumfang dieser Position erstreckt sich auf
die Vorprüfung, Funktionstests, Funktionsprüfung
sämtlicher Aggregate- und Anlagengruppen
einschließlich der installierten Sicherheitseinrichtungen.
Leistungsumfang:
Der AN hat nach Fertigstellung der einzelnen
Montagen Funktions- bzw. komplexe Prüfungen der
Anlagenteile und technologischen Funktionseinheiten
durchzuführen. Die Teilnahme an diesen Prüfungen
behält sich der AG vor.
Die Überprüfung von Funktion und ordnungsgemäßen
Betrieb der installierten Maschinen- und E/MSRTechnik erfolgt als
- Funktionstest nach erfolgter Montage der Aggregate
  ohne Medium sowie als
- Funktionsprüfung im Verlaufe der Inbetriebnahme der
  technologisch zusammenwirkenden Objekte mit
  Medium.
Vor der Durchführung von Funktionstests und
-prüfungen müssen folgende Dichtheitsprüfungen für
Rohrleitungen und Behälter abgeschlossen sein,
sofern eine Benutzung dieser im Rahmen der
Funktionstests bzw. Prüfungen erforderlich wird:
- Prüfung von Schweißnähten
- Dichtheitsprüfung von Rohrleitungen
- Dichtheitsprüfung von Freispiegelleitungen und
  Schächten
- Dichtheitsprüfungen von Behältern.
Die entsprechenden Prüfprotokolle sind vor der
Funktionsprüfung vorzulegen.
Nach Fertigstellung der gesamten Anlage bzw.
einzelner Teilobjekte, Erstfüllung mit Schmieröl und
Abschluss der bauseitigen Leistungen einschließlich
der E/MSR-Technik sind alle Anlagenteile einzeln und im
Zusammenwirken einer Funktionsprüfung ohne und
mit Last zu unterziehen.
Der entsprechende Koordinierungsaufwand für
benachbarte Gewerke ist einzurechnen. Alle
wesentlichen Betriebszustände und -abläufe sowie
Störfälle sind zu prüfen, ggf. zu simulieren. Die
Erstellung evtl. erforderlicher Testprogramme ist im
Preis inbegriffen.
Die Funktionstests und -prüfungen nach Fertigstellung
der einzelnen Montagen umfassen folgende
Leistungen:
- Vorstellung der Anlage im entleerten und gereinigten
  Zustand
- Überprüfung von Funktion und ordnungsgemäßen
  Betrieb der installierten Maschinen- und
  E/MSR-Technik durch
- Funktionstest nach erfolgter Montage der
  Aggregate ohne Medium
- Funktionstest nach erfolgter Montage der
  Aggregate mit Medium
- Funktionsprüfung der technologisch zusammenwirkenden Objekte mit Medium im Verlaufe der
  Inbetriebnahme bzw. des Probebetriebes
Die Bereitstellung von Medium für die
Funktionsprüfungen erfolgt eigenverantwortlich durch
den AN.
Im Rahmen des Funktionstests sind zur Prüfung sowie
Nachweis der Vollständigkeit folgende Leistungen zu
erbringen:
- Funktion der Abschaltkriterien hinsichtlich der
  funktionalen Sicherheit
- Funktion der Armaturen und Schutzeinrichtungen,
  Gängigkeit von Armaturen
- Drehrichtungsprüfungen bei Antrieben
- Vorhandensein von Hilfsmitteln Fett, Öl,
  Dichtflüssigkeit usw.
- Prüfung auf Drehmoment und Endlagen etc.
- Datenübertragung
Die Funktionsprüfung zur Feststellung von
Leistungsausgangswerten umfasst u. a.:
- Förderleistungen
- Prüfungen auf Laufruhe, Geräusche
- Automatische Pumpenschaltungen (Pumpenschaltpunkte)
- Funktionieren der Armaturen
- Prüfung sämtlicher maschinentechnischer und
  E/MSR-Ausrüstung auf ordnungsgemäßen Betrieb
  entsprechend Bedienungsanweisung und
  Betriebsanleitung
Auftretende Fehlfunktionen bzw. Mängel sind durch
den AN zu beheben. In einer erneuten
Funktionsprüfung ist der Erfolg nachzuweisen.
Ebenfalls zu wiederholen sind die Prüfungen bei nicht
korrekter Durchführung.
Die Prüfung von Sicherheitseinrichtungen erstreckt
sich auf deren Wirksamkeit und Ansprechverhalten
Die Ergebnisse der Funktionsprüfung sind in Form von
Prüfprotokollen zu dokumentieren. Die Protokolle sind
eindeutig abzufassen, so dass auch evtl. nicht
bestandene Prüfungen bzw. Funktionstests und die
daraus getroffenen Maßnahmen ersichtlich sind.
In den Prüfprotokollen sind folgende Punkte zwingend
aufzuführen:
- Prüfgegenstand
- Art der Prüfung
- Name des Prüfers
- Datum der Prüfung
- Aussage, ob aufgrund des Prüfergebnisses aus
  sicherheitstechnischer Sicht Bedenken gegen den
  Anlagenbetrieb bestehen oder nicht
Ggf. sind Explosionsschutzmaßnahmen und
Herstellervorschriften zu beachten.
Die erfolgreiche Funktionsprüfung aller
Anlagekomponenten und Sicherheitseinrichtungen
stellt die Voraussetzung für die Anmeldung und
Durchführung der erforderlichen Prüfungen nach
Betriebssicherheitsverordnung (BetrSichV) dar.
Menge: 1,000 psch

**02.06.8 Inbetriebnahme**
Inbetriebnahme
bis zur einwandfreien Funktion der installierten Apparaturen und Geräte.
In diese Pos. sind des Weiteren die erforderlichen Aufstellungs- und Baupläne und die Lieferung von projektbezogenen Betriebs-, und Wartungsanleitungen in 3-facher Ausfertigung einzurechnen.
Menge: 1,000 St

### Bereich 03 EMSR-Anlagen

*Hinweis: Vorbemerkungen*
Vorbemerkungen

Vom AN wird erwartet, dass die Ausführung der Arbeiten entsprechend des LV und nach einschlägigen Normen bzw. Regeln erfolgt.

Vorschriften, Regeln und Normen
Vom AN wird erwartet, dass die Ausführung der Arbeiten
entsprechend des LV und  nach  einschlägigen  Normen  bzw.
Regeln erfolgt.  Anwendung  finden  die VOB, DIN, VDI, DVGW,
DWA, ATV und ATEX Regelwerke.
Nach Erfordernis ist durch den AN nachzuweisen, dass alle erfolgten
Arbeiten nach den genannten Richtlinien durchgeführt wurden.
Im Besonderen gelten Richtlinien, welche sich mit Wasser- und Abwasserinstallationen auseinandersetzen.
Regulierungen für die Preisbildung und Angebotsabgabe
Generell sind für die Preise in jeder LV-Position die Leistungen
mit einzurechnen, welche für die betriebs- und abnahmefähige
Erbringung der Leistung erforderlich sind.
Durch den Angebotspreis sind die laut VOB beschriebenen
Nebenleistungen abgegolten.
Werden in LV-Positionen Hersteller und Fabrikat vorgegeben,
ist ausschließlich dieses Fabrikat anzubieten. Aufgrund von
Standardisierung kann vom AG kein anderes Produkt gestattet
werden. Wird neben der Angabe von Hersteller und Fabrikat der
Zusatz "oder gleichwertig" verwendet, können andere Fabrikate
zugelassen werden, welche die gleichen technischen
Spezifikationen enthalten.  Für  diese,  und  ebenso  für
alternative  Materialien  ist ein lückenloser Nachweis der
Gleichwertigkeit vom Bieter vorzulegen. Bei nachgewiesener
Gleichwertigkeit  kann  vom  AG  die  Verwendbarkeit  des
Fabrikates zugelassen werden.
Mit Abgabe des Angebots erklärt der Bieter, dass alle im LV aufgeführten Leistungsbeschreibungen vollends verstanden wurden.
Sollten etwaige Fehler erkannt werden, sind diese
schriftlich zu melden und es ist ein Angebot für die Zusatzkosten
zur Herstellung der gewollten Funktion abzugeben.

Durchführung der Leistungen
Vor Arbeitsbeginn und während der gesamten Leistungserbringung ist
vom AN ein  detaillierter Terminplan  zu  führen,  welcher  sich  an  der Grobterminplanung orientiert.
Weiterhin  ist  parallel  eine  dauerhafte  Abstimmungsarbeit
zwischen AN  und  AG  zu  der  vorliegenden  Werksplanung
durchzuf ühren.
Es ist dem AG vorbehalten,  vom  LV abweichende oder  nicht  den
Regeln der Technik entsprechende  Leistungen  zurückzuweisen.
Dies  kann  Materialien, Baustoffe, Geräte oder Arbeitsleistungen betreffen.
Der  AN ist verpflichtet, die Leistungen nach den Maßgaben des AG zu erfüllen.  Durch Ersatzlieferungen etc. anfallende Kosten werden nicht erstattet.
Sämtliche  erbrachte  Leistungen  durch  den  AN  erfordern eine Abnahme
durch den AG. Zu dieser ist weiterhin eine lückenlose Dokumentation,
in einem vom AG festgelegten Umfang, vorzulegen. Vor Allem hat diese alle Dokumente zum Betrieb, Wartung, Ersatz- und Verschleißteilen der Anlage zu
enthalten. Die Unterlagen sind auf dem neuesten Standabzugeben. Bis zur Übergabe der Anlage sindweiterhin revidierte Unterlagen ständigauf der  Baustelle bereitzuhalten.Grundsätzlich  sind  alle  Dokumente,
Beschriftungen  sowie  Schriftverkehr  in deutscher Sprache auszuführen.
Dem AN ergibt sich die Möglichkeit, Teilleistungen an andere Firmen zu
übertragen.  Dies entbindet ihn jedoch nicht der Verantwortung zur
Erbringung genau dieser Leistungen.

Zusätzliche Technische Vertragsbedingungen (ZTV)
Für die Ausführung der Leistungen gelten in der aktuellen
Fassung:
- die einschlägigen DIN- und VDE Vorschriften
- die einschlägigen Unfallverhütungsvorschriften der
DGUV/BGV
- Richtlinien  und  technische  Anschlussbedingungen  des
zuständigen EVU
- Telekommunikationsordnung
- Richtlinien der BNA
- Das Vorschriftenwerk des VDE, mit sämtlichen zutreffenden
VDE-Bestimmungen in der zur Zeit der Erstellung der Anlagen gültigen
Fassung.
- Die technischen Anschlussbedingungen (TAB) des zuständigen EVU.
-  Die  einschlägigen  Vorschriften  und  Verordnungen  bezüglich
des Ex-Schutzes.
- Zutreffende Vorschriften der Deutschen Telekom AG,
insbesondere für Fernm eldeanlagen.
- Sämtliche sonstigen zutreffenden Vorschriften und allgemein
anerkannten Regeln der Technik .
- Richtlinien  für  Fundamenterder  und  inneren  und  äußeren
Blitzschutz, bspw . des VDB und entsprechende VDE/DIN-Normen.

Baustelleneinrichtungen
Die Baustellen sind nach aktueller Richtlinie über die auf zeitlich
begrenzte oder ortsveränderliche Baustellen
Mindestvorschriften für die Sicherheit und den
Gesundheitsschutz einzurichten, zu betreiben und zu verlassen.
Durch den AN ist die Baustelle (auch bei Teilbeauftragungen)
einzurichten, vorzuhalten, zu räumen, und Verunreinigungen
nach Beendigung der Arbeiten zu entfernen. In der Gesamtheit
sind hier alle Einrichtungen/Geräte/Hilfsmittel und dergleichen
zu sehen,  die  für  die  einwandfreie,  reibungslose  Abwicklung
der Bauleistung erforderlich sind:
- leichtes und schweres Gerät
- Maschinen aller Art
- Messgeräte aller Art
- Werkzeuge aller Art
- Absperrungen, Sicherungen, Arbeitsgerüste, Arbeitsbühnen
- Ordnung auf Baustellengelände Aufrechterhalten

Bauablaufpläne
Der Bauablaufplan umfasst die Ablaufplanung eines
Bauprojektes und ist somit ein terminliches Modell eines
Bauprojektes, das die logische Abfolge der einzelnen
Projektschritte (Bauablauf) auf der Zeitachse darstellt.
Durch Zuordnung konkreter Kalender-Termine wird der
Bauablaufplan zum Bauzeitenplan (Bau- Terminplan).
Der AN  ist  verpflichtet,  einen  Bauzeitenplan  zu  erstellen
und  diesen dem AG zur Freigabe einzureichen.
Der Plan soll EDV-gestützt erstellt werden.
Festlegungen zu Steuerung und Schaltgeräten
Grundsätzlich müssen alle Schalt-, Steuer- und Einbaugeräte
den einschlägigen VDE-Vorschriften entsprechen.
Für die Ausführung der Schalt- und Steueranlagen und Geräte
gilt insbesonderenauch  die  Durchführungsanweisung  zur
Unfallverhütungsvorschrift - Elektrische Anlagen und
Betriebsmittel - DGUV/BGV.
Für die Ausführung der Steuerungen ist weiterhin zu beachten:
Für die Steuerspannungen sind entsprechend  ausgelegte
Steuertrafos  mit  primärseitigem  Überlastschutz  und
sekundärseitigem Kurzschlussschutz vorzusehen.
Schmelzsicherungen sind hierfür NICHT zu verwenden,  die
Schutzschalter sind mit  Meldekontakten  zur  Signalisierung
des Steuerspannungsausfalls zu versehen.

Überspannungsschutz
Vorzusehen ist Einzeladerschutz als kombinierter
Überspannungsschutz Typ 1, 2 und 3.
Der  prinzipielle Aufbau jeder Schutzschaltung muss sich an den
Verwendungshinweisen des Herstellers orientieren.
Der Typ der Überspannungsschutzeinrichtung ist von den
jeweiligen Einsatzbedingungen abhängig
(Übergang  Blitzschutzzonen).

Erdungs- und Potentialausgleich
Zu berücksichtigen sind:
- Die Errichtung von Potential-  und  Erdungsanlage  nach
VDE Norm sowie den Vorschriften des GUV und des TÜV,
für alle metallenen Teile wie Gerüste, Rohrleitungen, Geländer etc.
einschließlich Vermaschung der Erdungsanlage.
- Das Einbeziehen sämtlicher außenliegender
Messwertaufnehmer in die Erdungsanlage

Gesundheits-, Arbeits-, Unfall- und Brandschutz
Der AN hat sein Personal in dem erforderlichen Umfang entsprechend
den Bestimmungender Reichsversicherungsordnung zu versichern
und dafür zusorgen, dass alle gesetzlichen Vorschriften des Arbeitsschutzes
und der Unfallverhütung sowie die maßgebenden
Unfallverhütungsvorschriften der Berufsgenossenschaften, die allgemein
anerkannten  Regeln  der  Sicherheitstechnik, die diesbezüglichen
Richtlinien des AG '..........' s sowie die dem Arbeitsschutz, der Unfallverhütung

und der Anlagensicherheit dienenden Richtlinien und der örtlichen Bauleitung des AG '..........' s eingehalten werden.

Insbesondere sind nachfolgend genannten Gesetze,  V erordnungen,  Verwaltungsvorschriften, Richtlinien und Merkblätter zu erfüllen:
-  Arbeitsstättenverordnung
-  Baustellenverordnung
-  Montagevorschriften des Anlagenherstellers
-  Gesetz über technische Arbeitsmittel
(Gerätesicherheitsgesetz)
- Betriebssicherheitsverordnung (BetrSichV)
- Gefahrstoffverordnung (GefStoffV)
-  Brandschutzgesetz
- Unfallverhütungsvorschriften (UVV).

Festlegungen zu Inbetriebnahmen
Es gilt als Vertragsbestandteil, dass die Anlage in jedem Fall
förmlich abgenommen werden muss.
Der Auftragnehmer hat die Abnahme schriftlich zu beantragen
Die Abnahme erfolgt nach festzulegenden Terminen.
Der Auftraggeber hat grundsätzlich das Recht vom Beginn der
Inbetriebnahme an bis zur endgültigen Abnahme die Anlage so
zu nutzen, wie es der Betrieb der Anlage erfordert.
Die Abnahme zu den vereinbarten Terminen erfolgt nur,  wenn
folgende Voraussetzungen seitens des Auftragnehmers erfüllt
sind:
- die Anlage muss betriebsfertig erstellt sein, die
vorangegangenen internen Funktionsproben und
Inbetriebnahmen  müssen  mängelfrei  abgelaufen sein
beziehungsweise aufgetretene Mängel behoben sein.
- Grundsätzlich ist der Auftraggeber beziehungsweise das
mit der Bauüberwachung beauftragte Ingenieurbüro
rechtzeitig vor Beginn der Funktionsproben zu unterrichten
zwecks Teilnahme,  je  nach  Erfordernis
- Sämtliche  erforderlichen  Messungen  und  Prüfungen
müssen  abgeschlossen und durch Prüf -  und Messprotokolle
belegt sein.
- Die Messungen beziehen sich hierbei insbesondere auf die
Nachweise zur Einhaltung der Schutzmaßnahmen gegen
gefährliche Körperströme gemäß VDE, der Schleifenimpedanzmessungen,
Selektivitätsnachweis, Erdungswiderstände etc.
- Die kompletten Bestandsunterlagen müssen vor liegen.
- Die Abnahme kann verschoben beziehungsweise abgebrochen
werden, wenn die Voraussetzungen nicht erfüllt sind.
- Für die Beseitigung von Mängeln wird seitens des Auftraggebers
eine angemessene Frist eingeräumt. Werden die Mängel innerhalb der
festgelegten Frist nicht behoben, so erfolgt eine schriftliche Mahnung
seitens des Auftraggebers beziehungsweise des mit der Bauüberwachung
beauftragten Ingenieurbüros gegebenenfalls mit einer Fristverlängerung.
Erfolgt innerhalb der Fristverlängerung immer noch keine Behebung der
Mängel, so ist der Auftraggeber berechtigt, ohne weitere Mitteilung an den
Auftragnehmer, die Mängel durch eine andere Firma oder Person beheben
zu lassen. Die dadurch entstehenden Kosten werden von der Endrechnung
einbehalten. Die Behebung von Mängeln durch andere kann insbesondere
dann zur Anwendung gelangen, wenn Gefahr in Verzug ist oder dem
Auftraggeber durch die nicht behobenen Mängel höhere Betriebskosten
entstehen.

Festlegungen zur Dokumentation
Die technische Dokumentation beinhaltet Pläne/Zeichnungen,
Beschreibungen, Listen/Tabellen. Die Unterlagen sind nach
den geltenden DIN-Vorschriften zu erstellen. Die Übergabe
der Unterlagen erfolgt CAD- bzw. rechnergestützt. Die
Dokumentationen sollen als Papierausdruck und auf Datenträger
übergeben werden. Das CAD-System wird durch den AG vorgegeben.
Der Auftragnehmer liefert die gesamten
Bestandsunterlagen getrennt nach Anlagenbereichen ab.
Folgende Unterlagen sind Bestandteil:
- Aufbauzeichnungen
- Stromlaufpläne
- Klemmplän
- Kabelliste
- Kabelplän
- Gerätelisten
- Aufstellungspläne
- Datenblätter
- Handbücher
- Errichterbestätigung gemäß DGUV/BGV
- Prüfprotokolle für Geräte und Schaltanlagen
- Prüfprotokolle für Isolationsmessung und Kabelanlagen
- Prüfprotokolle für Schutzmaßnahmen
- Einweisungsbestätigung

Die  Unterlagen  werden  zur  Abnahme  in  Ordnern  mit
Register und Inhaltverzeichnis an die Bauleitung übergeben.
Drei Wochen vor der Inbetriebnahme der Anlage ist die
Vorab-Dokumentation in 1facher Ausfertigung an den Auftraggeber
zu übergeben.
Die  Gesamtanlage  gilt erst dann als abgenommen, wenn alle
Bestandspläne übergeben, vom  Auftraggeber beziehungsweise
Ingenieurbüro geprüft undabgenommen wurden.
Weiterhin ist von jeder Zeichnung beziehungsweise von jedem
Plan eine für gebräuchliche CAD-Systeme lesbare Datei auf
Datenträger (CD-ROM) zu übergeben, d.h im dwg- und
dxf-Format.

Abnahme
Der Auftragnehmer ist verpflichtet, die Durchführung von
Anmeldeverfahren und Einholung von Betriebsgenehmigungen
zu veranlassen.
Es ist eine Überprüfung und Abnahme der fertig gestellten Anlage
durch die fachlich Beteiligten und den Auftraggeber durchzuführen,
sowie ein Abnahmeprotokoll in 3-facher Ausführung zu erstellen.

Gewährleistung
Die Gewährleistung ist mit dem VOB-Vertrag geregelt.
Die Verjährung von Gewährleistungsansprüchen bei einem  VOB-Vertrag
beginnt nach den gleichen Regeln, wie sie für den BGB-Vertrag gelten.
Mit Abnahme der Bauleistung bzw. mit  unberechtigter Abnahmeverweigerung
für in sich abgeschlossene Teile gegebenenfalls auch mit Teilabnahme,
beginnt die Gewährleistungsfrist zu laufen.

#### Abschnitt 03.01 DE Allmosen - Allgemines

**03.01.1 Baustelleneinrichtung**
Baustelleneinrichtung
Im Einvernehmen mit der Bauleitung Anfuhr und Abladen
der gesamten Baustelleneinrichtung, der erforderlichen
Betriebstechnik und der Betriebsstoffe,
Aufbau und Unterhaltung sämtlicher Maschinen und Geräte
sowie Krananlage, Aufstellen der für die Durchführung
der Arbeiten notwendigen Geräte und Anlegen der
Versorgungsleitungen für Baustrom und Bauwasser,
einschl. deren Vorhaltung bis zur Fertigstellung des
Bauvorhabens samt eigenständiger Abrechnung mit den Folgehandwerkern.
Die gesamte Baustelle ist stets aufzuräumen und der Bau
während der Bauzeit laufend zu säubern. Anfallender
Schutt und Unrat ist dann direkt abzufahren.
Menge: 1,000 psch

**03.01.2 Werkplanung EMSR**
Werkplanung EMSR
Unterlagen vor Fertigungs- und Montagebeginn
Vor Bestellung der Komponenten sowie vor Montagebeginn
sind alle nachfolgend aufgeführten Unterlagen in
2-facher Ausfertigung als Ausdruck/Plot und zusätzlich
1-fach auf Datenträger zur Prüfung einzureichen.
Diese Unterlagen stellen die Basis für die Bestellung
und Fertigung der Anlagenkomponenten dar und sind
spätestens 4 Wochen nach Auftragsvergabe aufgeführten
Unterlagen vorzulegen.
Vom AN sind in freigabegerechter Form und Darstellung
vorzulegen:
1. E-Technik
- Aufbauplan Anordnung der Geräte mit
  Gerätekurzzeichen innerhalb der Verteiler- und
  Schaltanlagen
- Stromlaufpläne (allgemein)
  In übersichtlicher Form aufgeteilt im Format DIN A4
  Nach Stromwegen aufgelöste Darstellung der
  Schaltung nach DIN EN 61082-1 mit allen Einzelteilen
  und Leitungen.
  Auf die räumliche Lage und den mechanischen
  Zusammenhang ist keine Rücksicht zu nehmen.
  Im unteren Teil des Blattes erscheinen die belegten
  Kontakte (S und O) mit den entsprechenden
  Strompfaden.
- Geräte und Bestückungslisten für alle zum0
  Lieferumfang gehörenden Betriebsmittel mit
  Benennung:
  z.B. Motor, Luftschütz, Relais, Schalter mit
  wesentlichen elektrischen Kenndaten
  Bestelldaten:
  z.B. Ident-Nummer, Fabrikbezeichnung, Typ
  Hinweise:
  z.B. Code, Betriebsmittelkennzeichnung, die ein
  Auffinden eines in einem Stromlaufplan dargestellten
  Betriebsmittel in der dazugehörigen Geräteliste
  ermöglicht.
- Kabelliste als Excel-Datei (die Reihenfolge der
  Angaben wird vom AG vorgegeben) für alle zum
  Einsatz kommenden Kabel und Leitungen,
  einschließlich der Spezialkabel, mit Angabe von
     - Kabelnummer
     - Typ
     - Querschnitt
     - Aderzahl
     - Quelle
     - Ziel
     - Länge
     - Art der Verlegung
     - Ausführungsrichtlinien DIN, EN 62082-3
- Klemmenanschlussplan
  Darstellung der bezeichneten Klemmen und
  Klemmleisten mit Ziel bzw. Rückbezeichnung.
  Die Nummerierung hat fortlaufend zu erfolgen.
- Kabeltrassenplan (Maßstab 1:50, Details 1:10),
  für Kabelwege in Gebäuden, Fundamenten, Kanälen
  und Erdreich, mit Angaben über Kabelleitern
  Kabelpritschen und Wannen, Kabelrohre und
  sonstige Verlegungsarten
- Installationsplan (Maßstab 1:50, Details 1:10),
  mit Angaben über Lage und Anordung aller in den
  Gebäuden zu instalierenden und anzuschließenden
  elektrischen Geräten, einschließlich der absoluten
  Installationshöhen im Bezug auf OKF, gemessen auf die
  Geräteunterkante
- Potentialausgleichsanlage (Maßstab 1:100,
  Details 1:50) Darstellung der Anordnung der
  Potentialausgleichsschie nen.
  Die Potentialausgleichsschienen sind objektgebunden
  und numerisch zu kennzeichnen.
  Sie sind annähernd lagerrichtig in Pläne der Gebäude
  oder Freianlagen mit einzutragen. Alle an einer
  Potentialausgleichsschiene angeschlossen Geräte
  sowie die Angabe des Kabeltyps müssen mit
  eingetragen sein, ggf. auf separatem Blatt.
- Vermaschungsplan (Maßstab 1:50)
  Darstellung der Vermaschung des Potentialausgleiches
  im Lageplan der Anlage.
  Eintragung des Verlaufs der Vermaschungsö
  verbindungen und Kennzeichnung der
  Verbindungspunkte.
- Aktualisierter Montageterminplan mit Ausweisung
  der Einzelbaumaßnahmen und Angabe von
  Stillstandszeiten.
  Der Plan ist mit den verfahrenstechnischen
  Ausrüstern abzustimmen.
- Übersichtsplan Not-Halt Bereiche als Lageplan
  (Not-Halt-Konzept in Abstimmung mit dem AG oder
  dessen Beauftragten).
2. MSR-Technik und Gebäudeautomation
Anschluss- und Belegungspläne Anschlusspunkte
der mess-, steuer- und regeltechnischen Einrichtungen
und die daran angeschlossenen Verbindungen.
Typ, Querschnitt und Anzahl der Adern einer Leitung
oder eines Kabels, Kabelnummer, Aderkennzeichnung
(Farb- und Nummercode).
Unter Anschluss- und Belegungspläne sind zu
verstehen
a) Schrankanschlusspläne
b) Rangierverteileranschlusspläne und -listen
c) Anschlusspläne für Funktionsgruppen und
Betriebsmittel
Programmdokumentation für speicherprogrammierbare
Steuerungen (SPS).
Dazu zählt im einzelnen:
- schematische Darstellung der Programmstruktur
- Programmbausteinliste
-  Muster für die zur Vorbereitung des Probebetriebes
  erforderlichen Prüfberichte
4. PLS
- Vorlage des vom AG freigegebenen Pflichtenheftes
  Falls nicht anders vereinbart, ist folgendes
  Datenformat festgelegt:
     - Text:  WinWord
     - Tabellen:  Excel
     - Zeichnungen:  dxf-Datei
     - E- und MSR-Technik:  WSCAD / ELCAD
     - SPS-Programm:  Datenträger
     - Teminpläne:  MSProject
Unterlagen herstellen und übergeben.
Menge: 1,000 psch

**03.01.3 Bestandsdokumentation**
Bestandsdokumentation
Die Bestandsdokumentation umfasst unter den beiden
vorstehenden Positionen genannten Pläne und Unterlagen
und Dokumente in herstellungsgetreu aktualisierter
Form, d.h. dass der tatsächliche realisierte Anlagenbestand vollständig und übersichtlich erfasst ist.
Die Stuktur der Bestandsdokumentation wird vom AG
vorgegeben.
Zur Bestandsdokumentation gehören auch:
- Betriebsanweisungen gem. EN 292-2
- Betriebsanleitungen für Betriebsmittel und
  Anlagenteile.
  Die Betriebsanleitungen können je nach Wichtigkeit
  oder Komplexität eines Betriebsmittels oder Anlagenteiles
  folgende Kapitel enthaltenen
- Beschreibung, Montage, Betrieb, Wartung, Ersatzteile
  und Anhang
- Funktionsbeschreibungen zur Arbeitsweise und Bedienung
  komplizierter funktioneller Zusammenhänge einzelner
  Funktionsgruppen
- Messprotokollierung
- Datenblätter
- Kennlinienblätter
- Maßblätter
- Lagepläne mit örtlicher Angabe der Geräte
- Unterlagen über Sicherheitsmaßnahmen
- E/A-Listen für das Automatisierungssystem
- Parameterlisten
- Einstellwerte der Geräte.
Außerdem, soweit gesetzlich vorgeschrieben und vom AG
oder dessen Beauftragten geforderte -Werkstoffatteste
- Bauartenzulassungen
- Bescheinigungen für Zulassung für den Ex-Bereich
- TÜV-Abnahmeprotokolle für die Ex-Bereiche
- Ausführungsrichtlinien DIN 8418.
Die Bestandsdokumentation ist in 2-facher Ausfertigung
als Ausdruck/Plott zzgl. 1-fach auf Datenträger zu liefern.
Alle im Einfahr-, Test- und Probetrieb vorgenommenen Änderungen bzw. Ergänzungen sind in die Dokumentation einzuarbeiten.
Hinweis für die Bereitstellung der Dokumentationsunterlagen für die Inbetriebnahme/Probebetrieb:
Zur Vorbereitung der Inbetriebnahme/ Probebetrieb sind
alle Dokumentationsunterlagen als Arbeitsstand in
fortgeschriebener Form in 2-facher Ausfertigung als
Ausdruck/Plot und zusätzlich 1-fach auf Datenträger dem
AG zu übergeben.
Werden nach Freigabe der Werkplanung die
Dokumentationsunterlagen vom AN fortgeschrieben, sind
sämtliche Fortschreibungen mit dem AG oder dessen
Beauftragten zu besprechen und von diesem genehmigen zu
lassen
Falls nicht anders vereinbart, ist folgendes
Datenformat festgelegt:
-Text:  WinWord
-Tabellen:  Excel
-Zeichnungen:  dxf-Datei
-E- und MSR-Technik:  WSCAD
-PLS und SPS-Programme: Datenträger
Die Bestandsdokumentation ist mit dem schriftlichen
Abnahmeverlangen durch den AN vorzulegen.
Nach Überprüfung der Bestandsdokumentation durch den AG
oder dessen Beauftragten ist diese vom AN zu
vervollständigen und zu ergänzen und nach spätestens 4
Wochen vollständig in gebrauchsfähiger Form vorzulegen.
Unterlagen herstellen und übergeben
Menge: 1,000 psch

**03.01.4 Hinweisschilder**
Hinweisschilder
1 Satz Hinweisschilder lt. DIN/VDE für elektrische
Betriebsräume.
Beschriftung der Anzeige und Bedienelemente mit
wischfesten Resopal Schildern.
Liefern und montieren
Menge: 1,000 Stk

#### Abschnitt 03.02 DE Allmosen - Einspeisung Feld 1

*Hinweis: Vorbemerkungen EMSR-Ausrüstung*
1. Anreihsystem
Die gesamte Schrankreihe wird über eine durchgehende
dreipolige Sammelschiene (L1, L2, L3) geführt.
Ausführung gemäß IEC 61439:
Feld1 - Feld 3, Feld4 -Feld10
Bemessungsstrom: 630 A
Ausführung: Kupferschienen 50×10 mm oder gemäß
Kurzschlussberechnung des Netzbetreibers
Montage:
im oberen Bereich der Schränke
mit Schienenverbindern zwischen jedem Anreihschrank
Schienen sind durchgängig:
Feld1 - Feld 3, Feld4 -Feld10
mechanisch verbunden
elektrisch leitend gekoppelt
vollständig berührungsgeschützt
2. Einspeisung auf die Sammelschiene
Die Einspeisung erfolgt von unten über den Doppelboden
(Feld1).
Die Zuleitung wird direkt auf den Hauptschalter (630 A)
geführt.
Vom Hauptschalter geht es direkt auf die Sammelschiene.
Nach dem Einspeiseschrank wird die Schiene ohne
Unterbrechung durch die Schaltschränke Feld1 bis Feld4
geführt.
Energiepfad:
Netz  Doppelboden  Einspeiseschrank  Hauptschalter
Sammelschiene  Schrank 2  Schrank 3  ...
3. Abgänge für Pumpen, Messtechnik, SPS usw. - im
  Doppelboden
Alle Verbraucher, wie:
Pumpen (über Pumpensteuerfeld)
Messtechnik (Sensorik, Analysatoren,
Durchflussmessstellen)
SPS-Schränke / Automatisierung
Heizung / Klima
werden nicht seitlich oder oben, sondern nach unten aus
jedem jeweiligen Schalt- oder Steuerschrank
herausgeführt.
--> saubere Trennung von Energie- und Datenleitungen
keine Stolperstellen oder sichtbaren Kabeltrassen
ideal für Instandhaltung: Doppelbodenplatten abnehmbar
(bauseits)
Kabelleitungen werden geordnet und räumlich getrennt
geführt werden
Technische Ausführung der Abgänge:
Jeder Abgang besitzt:
eine eigene Sicherung (LS, Motorschutz,
Leistungsschalter je nach Last)
optionale RCD (SPS, Licht, Heizung )
eigene Reihenklemme im unteren Schrankbereich.
Die Leitungen verlassen den Schrank über Abfangschiene:
durch Bodenblech im Schrankboden
auf getrennten Wegen im Doppelboden:
Leistungskabel einzeln
Steuer- und Signalkabel separat
Ausführung als freistehende, anreihbare
Schaltschrankreihe  (Stahlblech)
zur Aufstellung im Elektroschaltraum auf Doppelboden.
Lieferung und Montage als mechanisch vollständig
montierte, ausgerichtete, geschlossene, staubdichte und
anreihfertige Schrankanlage inkl. sämtlicher für
Aufstellung, Anreihung, Betrieb und Dokumentation
erforderlichen Systemzubehörteile - auch sofern diese
in Einzelpositionen nicht separat aufgeführt sind.
Mit enthalten (system- und betriebsnotwendig, nicht
abschließend):
Schaltschrankfelder (IP54) inkl.
Türen/Seitenwänden/Dach- und Bodenaufbau gemäß System,
vorbereitet für Innenausbau.
inkl. Montageplatten-Zwischenstück für
benachbarte Schränke für die durchgehende Montagefläche
in Anreihkombinationen
Komplettes Anreihsystem: Anreihverbinder/Anreihsatz,
Dicht-/Abdeckteile, mechanische Verbindung und
Ausrichtung der Felder, sowie
Potentialausgleich/PE-Verbindung zwischen den Feldern.
Sockelsystem: Sockel umlaufend, Höhe 100 mm, inkl.
Sockel-Ecken und Sockelblenden (Front/Seite/Rückseite
nach Erfordernis) sowie komplettes Befestigungs- und
Verbindungszubehör; Ausführung geeignet für Aufstellung
auf Doppelboden.
Doppelboden-Aufstellung/Befestigung: standsichere
Aufstellung, Lastabtragung auf
Doppelboden-Unterkonstruktion (Stützen/Traversen),
Befestigung/Verankerung an geeigneten
Befestigungspunkten, Ausrichtung in Lot/Flucht;
erforderliche Befestigungsmittel und Montagekleinteile
enthalten. (Bohr-/Ausschnittarbeiten am Doppelboden
nur, sofern bauseits freigegeben und in den
Randbedingungen vorgesehen.)
Kabeleinführung/Unterflur: vorbereiteter
Boden-/Sockelbereich für Kabeleinführung aus dem
Doppelboden (über Bodenblech-/Einführungsplatten nach
System), inkl. erforderlicher Abdeckungen, Kantenschutz
und Zugentlastungsmöglichkeiten entsprechend
Systemausführung.
Türen und Verschluss:
Komfortgriff/Komfort-Verschlusssystem (abschließbar),
Türanschläge, Scharniere, Türerdung und alle
systembedingten Zubehörteile.
Zusätzlich ist jedes Schaltschrankfeld mit einer
Kombinationseinheit aus dem Systemportfolio
(Systemleuchte inkl. türgekoppelter Schaltfunktion
sowie integrierter Servicesteckdose) auszustatten
Dokumentation:
Schaltplantasche(n) an den Türen (Format
nach Erfordernis).
Erdung/Potentialausgleich: Erdungsbänder/Leitungen,
Erdungspunkte und PE-Anschlüsse innerhalb der
Schrankanlage inkl. Verbindungsmittel.
Kleinmaterial: sämtliche systemnotwendigen Schraub-,
Clip-, Dicht-, Montage- und Verbindungsteile für eine
vollständig montierte, betriebsbereite Schrankmechanik.
Ausführung:
Montage strikt nach Herstellervorgabe,
fachgerechte Ausrichtung/Anreihung, saubere
Kantenbearbeitung und vollständige
Schrankerdung/Potentialausgleich.
Übergabe als freistehende, mechanisch fertiggestellte
Schrankreihe
Lüfter mit Thermostat - zur Temperaturüberwachung
Filterlüfter - für Schutz vor Staub und Schmutz
Hinweis
Einbringung der Schaltanlage ins Gebäude (EMSR-Raum)
erfolgt schrankweise.

*Hinweis: Vorbemerkungen Einspeiseschrank*
Vorbemerkungen Einspeiseschrank
Der Einspeiseschrank dient als zentrale
Energieverteilung NSHV für die gesamte Anlage mit einer
Gesamtleistung von ca. 280-300 kW. Er nimmt die
Einspeisung aus dem Hausanschluss auf und verteilt
diese über eine durchgehende Sammelschiene (Feld1 -
Feld3).
Der Schaltschrank wird gemäß DIN EN 61439
(Schaltgerätekombinationen), DIN VDE 0100 und DIN VDE
0660 ausgeführt und vollständig betriebsbereit
geliefert, montiert, verdrahtet und geprüft.
Die Ausführung erfolgt entsprechend den TAB MITNETZ
Strom, als TN-S-System im Verteilerbereich (getrennter
Neutralleiter N und Schutzleiter PE). Falls vom
Netzbetreiber ein TN-C-System bis zum Hausanschluss /
Übergabepunkt geführt wird, erfolgt die PEN-Auftrennung
im Einspeisefeld.
Bemessungswerte (Richtgröße):
Leistung gesamt: ca. 300 kW
Spannung: 400 V AC, 50 Hz, Drehstrom
cos f: ca. 0,9
Bemessungsstrom Hauptfeld: ~ 480 A  Auslegung des
Schrankes auf 630 A-Schalt- und Sammelschienensystem.

**03.02.1 Einspeiseschrank 400V**
Liefern, montieren, verdrahten und betriebsfertig
anschließen eines vollständig aufgebauten
Einspeiseschrankes zur zentralen Energieverteilung
einer Anlage mit ca. 280-300 kW Anschlussleistung.
Der Schrank wird als Teil einer Schaltschrankreihe
ausgeführt.
Montage und Verdrahtung erfolgen gemäß:
- DIN EN 61439 (Schaltgerätekombinationen)
- DIN VDE 0100 (Errichten elektrischer Anlagen)
- DIN VDE 0660
- TAB des Netzbetreibers
- Richtlinien für industriellen Schaltschrankbau.
Es sind ausschließlich Markenprodukte.
Andere Hersteller nur nach Freigabe.
1. Schaltschrankgehäuse
Standschaltschrank/
Anreihschrank (BxHxT) 1000x2000x800
Schutzart mind. IP54, pulverbeschichtet (RAL 7035)
Rückwand, Tür, Montagerahmen, Montageplatte
Doppelbodenanschluss über Bodenbleche mit Bürstenleiste
Kabelkanäle und Verdrahtungskanäle vollständig montiert
Türerder, PE-Schiene, N-Schiene
Innenbeleuchtung (LED), Türpositionsschalter mit
Service-Steckdose
Mechanische Vorbereitung für Durchschleifung der
Sammelschiene
Namensschilder, Beschriftungsleisten, Türplanhalter
2. Einspeisung
Einspeisung der Hauptleitung von unten über den
Doppelboden
Kabeleinführung mit Kabelabfangschiene
Anschluss der Einspeiseleitung (Cu/Al) auf
Hauptschaltgeräte
Bereitstellung einer TN-S-Netzform ab diesem
Schaltschrank
Ausreichend dimensionierter Potentialausgleich (Cu 30×3
oder gleichwertig)
3. Hauptschalt- und Schutzgeräte
3.1 Netzumschalter 630A
Schaltstellungen I Netz, 0 Aus, II mobiler Generator
allpolige Trennstelle (d.h. 4-polig), Abschließbar
mit Motorantrieb, fernbedienbar durch PV-Steuergerät
Fehlerfreies Arbeiten als Hauptschalter der
Schrankreihe
3.2 Hauptsicherungen
NH-Sicherungslasttrennschalter 500 A, 3-polig
Mit Sicherungseinsätzen gG vom zugelassenen Hersteller
Hohe Kurzschlussfestigkeit, passend zur Netzvorgabe
(Ik-Wert)
3.3 Überspannungsschutz
kombinierten Typ-1+2-Überspannungsableiter für 400/230
V TN-S
Austauschmodule, Kennmelder, optische Anzeige

3.4 Anzeige
Energiemessgerät mit Anzeige zur Verbrauchsüberwachung
angebunden per Profinet an SPS-System
4. Sammelschienenanlage
Ausführung in Kupfer 50 × 10 mm, mind. 630 A
Dreiphasige Ausführung L1, L2, L3, sowie eigene N- und
PE-Schiene
Berührungsgeschützt (mind. IP2X)
Mechanisch stabil montiert, Vibrationsfest
Durchgehende Weiterführung in alle Anbauschränke der
Schrankreihe
Schienenverbinder
Zulässige Erwärmung und Kurzschlussfestigkeit nach
Herstellerangaben
5. Schrankklimatisierung
Lüfter mit Thermostat - zur Temperaturüberwachung
Filterlüfter - für Schutz vor Staub und Schmutz
6. Energiemessgerät für PV-Anlage (Beistellung)
Bei der Schaltschrankplanung ist zu berücksichtigen,
das Komponenten zur Anbindung an die PV-Anlage (hier
blau dargestellt) ebenfalls im Feld 1 untergebracht
werden müssen.
Diese Komponenten werden durch ein gesondertes LOS
beigestellt.
Dazu ist im Vorfeld die Abstimmung mit dem Lieferanten
PV-Anlage einzukalkulieren.
Menge: 1,000 Stk

#### Abschnitt 03.03 DE Allmosen - Anschluss PV-Anlage Feld 2

**03.03.1 Koppelfeld PV-Anlage**
Koppelfeld PV-Anlage
Feld 2 "PV- und Speicheranlage" - Anreihschrank
1000 × 2000 × 800, nur Trenner (gemäß Schema) inkl.
Lieferung/Montage
Liefern, montieren, anreihen und betriebsfertig
aufbauen eines Schaltschrankfeldes 2 als
Anreihschrank in den Abmessungen B 1000 mm × H 2000 mm
× T 800 mm, direkt an den Einspeiseschaltschrank
angereiht. Das Feld dient als Ankopplungs- und
Übergabefeld zur PV- und Speicheranlage (3/N/PE 400/230
V, TNS-Netz) und stellt die im Schema vorgesehenen
Trenn- und Sicherungselemente zur
Einspeisung/Abzweigung sowie zur Hilfsenergieversorgung
der bauseitigen PV-Komponenten bereit.
Liefer- und Leistungsumfang (Bestandteil dieser
Position):
Schrankgehäuse inkl. Sockel/Anreihverbinder,
Montageplatte(n), Kabeleinführungen,
Verdrahtungskanäle, erforderliche
Abdeckungen/Berührungsschutz sowie vollständige
Kennzeichnung.
Einbau der Trenner gemäß Schema, ausschließlich diese
Geräte sind Bestandteil der Lieferung und Montage:
D0-Lasttrennschalter (D0-Trenner) 1-polig, 1×10 A
NH-Sicherungslasttrennschalter 3-polig, 3×315 A (PV-
und Speicheranlage)
D0-Lasttrennschalter 3-polig, 3×10 A (Steuerspannung
NA-Schutz)
D0-Lasttrennschalter 1-polig, 1×10 A (Netzteil
NA-Schutz)
D0-Lasttrennschalter 1-polig, 1×10 A (Datenlogger
PV-Anlage)
D0-Lasttrennschalter 1-polig, 1×10 A (ESM)
D0-Lasttrennschalter 3-polig, 3×. A (Steuereinheit
Not-/Inselbetrieb), Bemessung gemäß Auslegung/Planung
Interne Verdrahtung der vorgenannten Trenner bis zu
definierten Übergabepunkten (z. B. Abgangsklemmen
L1/L2/L3/N/PE bzw. einphasig L/N/PE) sowie durchgängige
Beschriftung (Geräte-, Stromkreis-, Klemmen- und
Kabelkennzeichnung).
Dokumentation: Eintrag in Stromlaufplan,
Aufbau-/Montageplan, Klemmen-/Abgangsplan; Prüfungen im
Rahmen der Schrankprüfung (Sichtprüfung,
Zuordnung/Bezeichnung, Drehmomentkontrolle,
Berührungsschutz).
Abgrenzung / bauseits (nicht Bestandteil dieser
Position):
Alle im Schema blau dargestellten Komponenten (z. B.
NA-Schutzrelais, Netzteil/Puffermodul,
Datenlogger/Energiemanager, Funkrundsteuerempfänger,
Steuereinheit Not-/Inselbetrieb und sonstige
PV-/Speicher-Komponenten) sind nicht Bestandteil der
Lieferung und Montage dieses Schaltschrankfeldes;
vorgesehen ist ausschließlich die Bereitstellung der
oben genannten Trenner und der zugehörigen
Übergabepunkte.
Der Platz für die PV-Komponenten ist freizuhalten.
Menge: 1,000 Stk

#### Abschnitt 03.04 DE Allmosen - Abgangsfeld /

*Hinweis: Hinweis*
Hinweis
Feld 3 ist als Anreihschrank (H 2000 mm, B 1000
mm, T 800 mm) in die Schaltschrankreihe integriert und
dient als zentrale Haustechnik- und Verteilereinheit
zur Versorgung nachgeschalteter Verbraucher und
Unterverteiler.
In diesem Feld sind die Abgänge zu den
Pumpensteuerschränken, der SPS-/Fernwirkschaltschrank
sowie der Aufbau der 24 V-DC-Versorgung (inkl.
USV/Redundanz) zusammengeführt.
Umfang Feld 3 - Abgangsgruppen (funktional getrennt und
eindeutig beschriftet):
- Abgang Sammelschienenabgang zu Feld 4 / Pumpenschränke
  (400 A)
- Abgang Steckdosenkombinationen
- Abgang Beleuchtung / EMSR-Raum / Außenbeleuchtung
- Abgang Beleuchtung Maschinenraum / Kellergeschoss
- Abgang Klimaanlage
- Abgang Steckdosenkombination EMSR-Heizung (separater
  Stromkreis für Heiz-/Frostschutzverbraucher zur
  Sicherstellung der Betriebsbereitschaft)
Der Abgang "SPS-/Fernwirkschaltschrank" wird als 24
V-DC-Versorgung mit USV-Pufferung ausgeführt und dient
der unterbrechungsfreien Hilfsenergieversorgung der
SPS-, Fernwirk- und Kommunikationskomponenten. Die
Speisung erfolgt aus der zentralen 24 V-Versorgung im
Feld 3 und wird über die 24 V-USV
(Puffer-/Batteriemodul) geführt, sodass bei Netzausfall
bzw. Störungen der Primärversorgung eine definierte
Überbrückungszeit zur Aufrechterhaltung der
Steuerungs-/Kommunikationsfunktion zur Verfügung steht.

**03.04.1 Abgang Steuerschränke Pumpen**
Abgang Steuerschränke Pumpen
Sammelschienenabgang 400 A von Feld 3 zu Feld 4
(Einspeisung Pumpenschränke)
Liefern, montieren und betriebsfertig verdrahten eines
Sammelschienenabgangs zur Energie-Weiterführung von
Schaltschrankfeld 3 auf Schaltschrankfeld 4 zur
Einspeisung der nachgelagerten
Pumpen-/Pumpensteuerschränke gemäß Layout.
Ausführung als berührungssichere Abgangseinheit inkl.
mechanischer Befestigung, elektrischer Anbindung an das
vorhandene Sammelschienensystem im Anreihschrank,
erforderlicher Abdeckungen/Schottungen, sowie
Vorbereitung der geordneten Leitungs-/Schienenführung
zum Nachbarfeld.
Leistungsumfang umfasst insbesondere:
Abgangseinheit inkl. Anschlussmittel (z. B.
Abgangsklemmen/Schienenanschluss,
Schraub-/Klemmmaterial) passend zum eingesetzten
Sammelschienensystem.
Mechanische Integration in Feld 3 und
Anbindung/Weiterführung in Feld 4 (feldübergreifende
Kopplung), inkl. notwendiger
Anreih-/Durchführungselemente und berührungssicherer
Ausführung.
Kennzeichnung des Abgangs (Feld-/Abgangsbezeichnung,
Stromkreiskennzeichen) und vollständige Dokumentation
in Stromlaufplan, Aufbau-/Montageplan und
Abgangs-/Klemmenplan.
Durchführung der erforderlichen Prüfungen im Rahmen der
Schrankprüfung (Durchgängigkeit/Schutzleiterprüfung
soweit zutreffend, Sicht-/Funktionsprüfung,
Zuordnung/Bezeichnung).
Menge: 1,000 Stk

**03.04.2 Aufbau 24V-Versorgung**
Aufbau 24V-Versorgung
Im Abgangsfeld der Schaltschrankreihe ist eine zentrale
24 V DC-Steuerspannung zur Versorgung von
SPS-/Automatisierungstechnik, EMSR-Komponenten,
Sensorik/Aktorik sowie Steuer- und Meldekreisen
aufzubauen.
Die Ausführung erfolgt mit redundanter
Spannungsversorgung, sodass bei Ausfall eines Netzteils
die 24 V-Versorgung ohne Unterbrechung aufrechterhalten
bleibt.
Die gesamte 24-V-Versorgung wird mit
Industriekomponenten aufgebaut
und in das Abgangsfeld integriert.
1. Grundaufbau und Funktionsprinzip
Die 24 V-Versorgung besteht aus zwei parallel
arbeitenden
24 V-Industrienetzteilen, die über ein Redundanzmodul
auf eine gemeinsame 24 V-DC-Schiene geschaltet werden.
Das Redundanzmodul übernimmt die Entkopplung der
Netzteile, die Lastaufteilung sowie die Überwachung des
ordnungsgemäßen Betriebs.
Die Versorgung wird als PELV-System ausgeführt. Die
galvanische Trennung zwischen Primär- (400 V AC) und
Sekundärseite (24 V DC) erfolgt über die Netzteile. Ein
definierter Potentialbezug (0 V auf PE) soll vorgesehen
werden.
2. AC-Einspeisung und Absicherung
Versorgung der Netzteile aus einem separaten 400
V-AC-Abgang des Einspeisefeldes
Absicherung über Leitungsschutzschalter, abgestimmt auf
Einschaltstrom und Herstellerangaben
Getrennte Zuleitungen zu jedem Netzteil.
Kennzeichnung und Dokumentation im Stromlaufplan
3. Netzteile (redundant)
2 × Industrienetzteil 24 V DC, 3-phasiger Eingang
(3AC),
Versorgung: 3~ 400 V AC (L1/L2/L3, ggf. PE; N nur falls
herstellerseitig erforderlich)
Nennspannung: 24 V DC
Nennstrom: z. B. 20 A je Netzteil (Gesamtleistung 40 A
redundant)
Weitbereichseingang (3AC) gemäß Herstellerangaben
Schutztrennung SELV/PELV-geeignet
Diagnoseausgang "DC OK" je Netzteil
Separate, getrennte Zuleitung je Netzteil (L1/L2/L3 +
PE), jeweils über eigenen Abgang/Absicherung
Die Netzteile sind mechanisch so anzuordnen, dass
ausreichende Wärmeabfuhr, Einhaltung der
Einbaulagen/Abstände nach Hersteller sowie
Wartungszugänglichkeit (Austausch ohne Demontage
benachbarter Geräte) gewährleistet sind.
4. Redundanzmodul
Redundanzmodul, passend zum Summenstrom der
Netzteile
Zwei DC-Eingänge (Netzteil 1 / Netzteil 2)
Ein gemeinsamer DC-Ausgang zur 24 V-KLemmleiste
Entkopplung der Netzteile (keine Rückspeisung)
Status- und Meldekontakte (Redundanz OK /
Sammelstörung)
Bei Ausfall eines Netzteils übernimmt das zweite
Netzteil automatisch und ohne Unterbrechung die
Lastversorgung.
5. DC USV-Modul
Unterbrechungsfreie Stromversorgung, DC 24 V/40 A
Eingangsnennspannung DC 24 V
Eingangsspannungsbereich DC 22 bis 29 V
Eingangsstrom-Nennwert 40 A + ca. 2,6 A bei leerem Akku
Wirkungsgrad bei Nennwerten ca. 97,2 % (Pufferbetrieb)
Elektronisch, automatischer Wiederanlauf
Ausgangsnennspannung DC 24 V,
Einstellbereich 19 bis 28,5 V
Ausgangsnennstrom 40 A, Ladestrom: typ. 2 A
Umgebungstemperatur -25 bis +60°C
Schutzklasse III, Schutzart IP20
Zertifiziert nach CE
Montage auf Normprofilschiene
6. Batteriemodule / Pufferung (hinter dem DC-USV-Modul)
Liefern und betriebsfertig montieren von
Batteriemodulen zur Erweiterung der Pufferzeit der
24-V-DC-Versorgung hinter dem DC-USV-Modul (z.B SITOP
UPS1600). zur systemkonformen Anbindung an das USV-Modul
inkl. Überwachung/Diagnose über das UPS-System.
Batterietechnologie: Blei (VRLA), wartungsfrei
Nennspannung: 24 V DC
Kapazität: 38 Ah
Verwendung: Erweiterung der Pufferzeit/Autonomie zur
unterbrechungsfreien Versorgung der nachgeschalteten
24-V-DC-Schiene im Batteriebetrieb.
Montage: geeignet für Boden-/Schrankmontage
7. DC-Verteilung und Abgangsschutz
Aufbau einer 24 V-DC-Verteilstruktur hinter dem
Redundanzmodul/USV-System
Potentialverteilung für +24 V und 0 V
Abgangsschutz je Verbrauchergruppe mittels:
elektronischer DC-Sicherungsautomaten oder
DC-Sicherungshaltern (projektabhängig)
Strukturierte Abgänge:
SPS / Automatisierungsfeld mit
EMSR / Sensorik, Melde- und Signaltechnik
24V-Versorgung der Pumpenschaltschränke
8. Klemmen und Leitungsführung
Reihenklemmen im unteren Schaltschrankbereich:
+24 V
0 V
PE (falls erforderlich).
Eindeutige Beschriftung aller Klemmen und Abgänge
Leitungsabführung nach unten in den Doppelboden
Trennung von Leistungs- und Steuerstromkreisen
9. Überwachung und Meldung
Meldung "Netzteil 1 OK"
Meldung "Netzteil 2 OK"
Meldung "Redundanz OK / Störung"
Übergabe der Meldesignale auf Klemmen zur Weiterleitung
an SPS/Leitsystem
10. Verdrahtung, Prüfung und Dokumentation
Vollständige interne Verdrahtung inkl. Aderendhülsen,
Beschriftung und Kabelkanäle
Farbkennzeichnung nach DIN EN 60445
Prüfung der 24 V-Versorgung (Spannung, Polarität,
Redundanzfunktion)
Dokumentation:
- Stromlaufplan
- Klemmenplan
- Geräteliste
Prüf- und Messprotokoll zentraler Abgangsverteilung zu
den nachgeordneten Schaltschränken über den
Doppelboden.
Menge: 1,000 Stk

**03.04.3 Abgang Steckdosenkombination**
Abgang 40A 5p
Bestehend aus:
- Sammelschienenabgang D02 mit Absicherung 40A
- Klemmen im unteren Schaltschrankbereich
- 5 polige Ausführung (3L, N ,PE)
Durchgänging verdrahtet von den Klemmen bis zur
Sammelschiene,
inklusive aller erforderlichen Zubehörteile,
Kleinmaterialien und Verdrahtungsmaterial
liefern, montieren und anschließen
Menge: 6,000 Stk

**03.04.4 Abgang Beleuchtung / EMSR-Raum / Außenbeleuchtung**
Abgang 10A 3p
für
- Beleuchtung Außen mit FI
- Beleuchtung EG
- Beleuchtung EMSR Raum
Bestehend aus:
- Sammelschienenabgang
- Sicherungsabgang 10A
- Klemmen im unteren Schaltschrankbereich
- 3 polige Ausführung (1L, N ,PE)
Durchgänging verdrahtet von den Klemmen bis zur
Sammelschiene,
inklusive aller erforderlichen Zubehörteile,
Kleinmaterialien und Verdrahtungsmaterial
liefern, montieren und anschließen
Menge: 3,000 Stk

**03.04.5 Abgang Beleuchtung Maschinenraum / Kellergeschoss**
Abgang 10A 5p
Die Beleuchtung des Maschinenraumes ist auf alle 3
Phasen gleichzeitig zu Verteilen um die
Wahrscheinlichkeit eines kompletten Ausfalls der
Beleuchtung zu verringern.
Bestehend aus:
- Sammelschienenabgang
- Sicherungsabgang 10A
- 3x Schütz (je Phase)
- Klemmen im unteren Schaltschrankbereich
- 5 polige Ausführung (3L, N ,PE)
Durchgänging verdrahtet von den Klemmen bis zur
Sammelschiene,
inklusive aller erforderlichen Zubehörteile,
Kleinmaterialien und Verdrahtungsmaterial
liefern, montieren und anschließen
Menge: 1,000 Stk

**03.04.6 Abgang Klimaanlage**
Abgang 20A 3p
Bestehend aus:
- Sammelschienenabgang
- Sicherungsabgang 16A
- Klemmen im unteren Schaltschrankbereich
- 3 polige Ausführung (1L, N ,PE)
Durchgänging verdrahtet von den Klemmen bis zur
Sammelschiene,
inklusive aller erforderlichen Zubehörteile,
Kleinmaterialien und Verdrahtungsmaterial
liefern, montieren und anschließen
Menge: 1,000 Stk

**03.04.7 Abgang Steckdosenkombi EMSR-Heizung**
Abgang 20A 5p
Bestehend aus:
- Sammelschienenabgang D02 mit Absicherung 20A
- Klemmen im unteren Schaltschrankbereich
- 5 polige Ausführung (3L, N ,PE)
Durchgänging verdrahtet von den Klemmen bis zur
Sammelschiene,
inklusive aller erforderlichen Zubehörteile,
Kleinmaterialien und Verdrahtungsmaterial
liefern, montieren und anschließen
Menge: 1,000 Stk

#### Abschnitt 03.05 DE Allmosen - Steuerschränke Pumpen Feld 4-10

**03.05.1 Anschlussfeld / Koppelfeld zu Feld 3**
Anschlussfeld Feld 4  2000 × 400 × 600 - Beginn
Sammelschienensystem / Einspeisung Pumpensteuerschränke
Liefern, montieren und betriebsfertig aufbauen eines
Anschlussfeldes (Feld 4) als -Anreihschrank /
Anschlussfeld in den Abmessungen H 2000 mm × B 400 mm ×
T 600 mm, integriert in die Schaltschrankreihe gemäß
Layout. Das Anschlussfeld dient als Einspeise- und
Startfeld des Sammelschienensystems, welches sich durch
alle nachfolgenden Pumpensteuerschränke bis Feld 10
durchzieht.
20260126_Layout EMSR-Raum
Ausführung inkl. kompletter mechanischer Aufstellung
und Ausrüstung, sowie Vorbereitung/Herstellung der
feldübergreifenden Verbindung zum Abgang
"Pumpensteuerschränke" in Feld 3 (Sammelschienenabgang
400 A), inklusive aller für die Anreihung und
Sammelschienenführung erforderlichen Systemkomponenten.
Leistungsumfang umfasst insbesondere:
Schrankgehäuse als Anreihfeld (2000 × 400 × 600)
inkl. Sockel/Anreihverbinder, Montageplatte(n),
Kabeleinführungen sowie erforderlicher Abdeckungen und
Berührungsschutz.
Aufbau des Sammelschienensystems als Beginn/Start des
Schienenstrangs: Montage der Sammelschienen-Träger,
Schienen, Verbinder/Anschlusselemente, Isolierteile und
Abdeckungen; Ausführung Bemessungsstrom 400 A passend
zum Einspeiseabgang aus Feld 3.
Feldkopplung: Herstellung der elektrischen und
mechanischen Verbindung zwischen Feld 3 (Abgang
Pumpensteuerschränke) und Feld 4
(Anschlussfeld/Schienenbeginn) inkl. aller notwendigen
Durchführungen/Schottungen/Anschlussmittel und
festgelegtem Übergabepunkt.
Vorbereitung der Durchleitung des Sammelschienensystems
in die folgenden Pumpensteuerschränke
(Durchgangsverbinder/Anschlussstellen), sodass die
Weiterführung ohne Unterbrechung über die gesamte
Pumpenschrankreihe möglich ist.
Menge: 1,000 Stk

**03.05.2 Steuerschrank-Abgangsfeld für eine 30 kW-Pumpe mit Frequenzumrichter (FU)**
Steuerschrank-Abgangsfeld für eine 30 kW-Pumpe mit
Frequenzumrichter (FU)
Technische Spezifikationen
Motorleistung: 30 kW
Versorgungsspannung über Sammelschienensystem:
3~400V AC
Nennstrom: ca. 58 A (bei cos f = 0,85)
Frequenz: 50 Hz
Schutzklasse: IP54 für den Steuerschrank/ Anreihschrank
Frequenzumrichter (FU): Geeignet für 37 kW,
Überlastfähigkeit bis 150%
1. Schrankaufbau:
- Ausführung als Anreihschrank,
  Schutzart mind. IP54
- Abmessungen (B x H x T): 800*2000x600 mm
  pulverbeschichtet, RAL 7035
- Montageplatte, Tragschienen, Kabelkanäle,
  PE-/N-Sammelschienen
- Tür mit integrierter Bedienebene und vorbereitetem
  Ausschnitt für FU-Bedienteil
- Kabelabgänge über Doppelboden
- Schaltplantasche
- Lüfter mit Thermostat - zur Temperaturüberwachung
2. Leistungsteil
- Einspeisung über Sammelschienensystem
- NH-Trenner mit NH-Sicherungen (Größe 2, 63 A) -
  Kurzschluss- und Überlastschutz
- Frequenzumrichter Fabrikat Danfoss, VLT FC202 Aqua
  Drive
  (FC-202P37KT4E20H1XGXXXXSXXXXALBXCXXXXDX)
- mit  folgenden Funktionen:
  Motorstromüberwachung
  Motortemperaturüberwachung (PTC oder Kaltleiter)
  Interne EMV-Filterung
- Drossel - Netz- und Motorseite zur Reduzierung von
  Oberschwingungen (Oberwellen- und Sinusfilter)
  (Harmonic Filter AHF010 - 37kW,
  Sinusfilter MCC101 für FC 1/2/302)
- MCA 120 Profinet-Option
- Motorschutzschalter (Einstellbereich auf 58 A)
- Überspannungsschutz (Typ 2)
- Motorabgang direkt am Frequenzumrichter
3. Bedienebene Schaltschrank (Türmontage):
- Knebelschalter mit Betriebsartenwahl Hand - 0 - Auto
- Start-/Stop-Taster (Handbetrieb), LED-beleuchtet
- Betriebsanzeige grün, Störanzeige rot
- FU-Bedienpanel (Danfoss LCP) integriert in
  Schaltschranktür
- Energiemessgerät mit Anzeige zur
  Verbrauchsüberwachung angebunden per Profinet an SPS-System
4. Steuerung / SPS-Anbindung:
- Steuerung erfolgt über zentrale SPS (Feld 11),
  Anbindung über Profinet
- Lokale Verarbeitung der SPS-Signale über Koppelrelais
  (24V DC)
- Rückmeldungen: Betrieb aktiv, Fehler vorhanden,
  Handbetrieb aktiv, Frequenz-Istwert (über Profinet)
- Profinet-Anschluss über geschirmte RJ45-Leitung
  Sternförmig zum FU
- Steuerstromversorgung extern über Netzteil 24_V_DC
  (Feld3)
5. Verdrahtung & Dokumentation:
- Innenverdrahtung gemäß DIN EN 60204-1, VDE 0100,
  VDE 0113
- Reihenklemmen inkl Beschriftung
- Geräte- und Türbeschriftung nach Schaltschrankplan
Menge: 5,000 Stk

**03.05.3 Leerschrank zur späteren Nachrüstung eines Pumpenabgangs**
Leerschrank zur späteren Nachrüstung eines
Pumpenabgangs
Lieferung, Aufbau und Vorbereitung eines Leerschranks
im Anreihsystem, ausgelegt zur späteren
Nachrüstung eines Pumpenabgangs (z._B. mit
Frequenzumrichter für 30_kW-Pumpe). Der Schrank wird
mechanisch und elektrotechnisch vorbereitet, sodass ein
späterer Ausbau ohne Abschaltung der Gesamtanlage
möglich ist.
Die Lieferung, Fertigung, Verdrahtung, Prüfung und
Dokumentation umfasst im Einzelnen:
1. Schrankaufbau:
Anreihschrank
Schutzart mind. IP54, pulverbeschichtet RAL 7035
Maße ca. 800x2000x600 _mm (identisch zu vorhandenen
Pumpenschränken)
Montageplatte
Tür mit durchgehendem Profil, für späteren Türeinbau
von Bedienelementen vorbereitet
2. Sammelschienensystem:
Weiterführung des bestehenden Sammelschienensystems in
den Leerschrank (Cu-Schiene, 3-polig, 60 mm oder
entsprechend vorhandenem System)
Schienensystem mechanisch durchlaufend, elektrisch
verbunden mit Hauptschiene des Gesamtsystems
Schutzabdeckung für Sammelschienen nach DIN EN 61439
Bemessungsstrom mind. entsprechend vorhandenem System
Sammelschienenadapter (Einspeise-/Lasttrenner oder
Einspeisepunkt) bereits vormontiert
Adapter ermöglicht spätere Montage eines Abgangs (z._B.
NH-Lasttrenner, Leistungsschalter, FU) unter Spannung,
ohne Abschaltung des Gesamtsystems
Adapter mit Berührungsschutz und vorbereitetem
Montageplatz auf Tragschiene,
inkl. Schraub- oder Schienenanschluss für zukünftige
Leitungseinführung
3. Vorbereitung für spätere Nachrüstung:
Ausreichender Platz auf Montageplatte für späteren
Einbau eines Frequenzumrichters
Potenzialausgleichsschiene im Schrank vorhanden,
angeschlossen an PE-System
4. Dokumentation:
Übersichtsschaltplan mit Darstellung der
Sammelschienenführung
Beschriftung der Sammelschienen / Adapterplätze mit
Platzhalterkennzeichnung (z._B. "Pumpe X",
"Reserviert")
Prüfprotokoll für Schutzleiter, Montage, Durchgang
Sammelschienenverbindung
5. Leistungsumfang vollständig inklusive:
Lieferung Anreihschrank
Sammelschienenanbindung und mechanische Vorbereitung
für Nachrüstung
Montage des Adapters zur späteren Abgangserweiterung
unter Spannung
Verdrahtung Potentialausgleich
Fertigung, Prüfung, Beschriftung, Dokumentation
Menge: 1,000 Stk

#### Abschnitt 03.06 DE Allmosen - Steuerschrank SPS /

**03.06.1 Steuerschrank SPS / Messtechnik**
Liefern, Aufbauen, Verdrahten, Prüfen und
betriebsfertiges Bereitstellen eines SPS-Steuerschranks
als zentraler Automatisierungsschrank für die gesamte
Anlage.
Der Steuerschrank enthält alle erforderlichen
SPS-Baugruppen, Netzteile, Kommunikationsmodule, das
Bedienpanel sowie definierte Klemmleisten für die
vollständige Aufnahme aller Feldsignale.
Die Leistung umfasst insbesondere:
1. Schrankaufbau
Steuerschrank als
Blechkonstruktion pulverbeschichtet, Schutzart min.
IP54
Türen vorne, Rückwand verschraubt, Montageplatte
Innenausbau mit Tragschienen, Kanälen, EMV-gerechter
Anordnung
Montage der SPS-Ebene, Leistungsebene und
Versorgungsebene getrennt und strukturiert
Beleuchtung und Steckdose im Schaltschrank
2. Bedienpanel in der Schaltschranktür
Einbau eines Panels
Einbauauschnitt fachgerecht hergestellt
Türverstärkung bei großen Panels
Verdrahtung über bewegliche Kabelträger / Schlaufe in
den Türraum
Bedienebene übersichtlich ausgeführt, mit
Not-Aus/Sicherheitselementen (falls projektspezifisch
gefordert)
3. SPS-System und Automatisierungskomponenten
Einbau einer SIMATIC-SPS (z. B. CPU 1511, CPU 1513C
oder projektspezifisch) samt aller zugehörigen
E/A-Baugruppen
Digitaleingänge, Digitalausgänge, Analogeingänge,
Analogausgänge gemäß Mengengerüst
Kommunikationsmodule (z. B. PROFINET-Switch, CP-Module,
TIM-Baugruppe, sofern gefordert)
Netzgerät(e) für 24 V DC-Versorgung mit ausreichender
Leistungsreserve
Überspannungsschutz für Versorgung und Signalleitungen
SIMATIC Memory Card und Frontstecker für alle Module
Strukturierte Verdrahtung auf Rangierklemmen (Phoenix,
Wago oder gleichwertig)
4. Klemmleisten / Feldebene
Aufnahme aller Feldsignale in definierten
Klemmleistenbereichen
Trennung nach Funktionsgruppen (z. B. Pumpen, Sensorik,
Ventile, Störmeldungen, Fernwirktechnik)
Klemmen als durchgehende Reihe(n), sauber beschriftet
Ein-/Ausgangsklemmen für DI/DO/AI/AO je Kanal eindeutig
beschriftet
Schirmanschluss- und Potentialausgleichsklemme gemäß
EMV
Saubere Trennung von Kleinspannung, Hilfsspannung und
Leistung
Reserveklemmen (ca. 10-20 %)
5. Verdrahtung & Beschriftung
Verdrahtung der gesamten SPS-Ebene nach
Herstellerangaben und Normen
Verwendung von Aderendhülsen, Aderkennzeichnung,
Funktionskennzeichnung nach KKS/R&I
Beschriftung aller Betriebsmittel, Klemmleisten,
Komponenten und SPS-Kanäle
Kabelkanäle sauber geführt, übersichtlich und
wartungsfreundlich
EMV-gerechte Trennung von Signal- und Leistungsebene
Dokumentation der Anschlussbelegung in den
Stromlaufplänen
6. Prüfung & Inbetriebnahmevorbereitung
Elektrische Prüfung gemäß DIN EN 60204 und DIN EN 61439
Isolations- und Schutzleiterprüfung
Funktionsprüfung aller Komponenten im Schaltschrank
Vorbereitung der Kommunikation zur übergeordneten
Steuerung / HMI / Leitebene
Erstellung und Übergabe aller Dokumentationen:
- Stromlaufpläne
Klemmenlisten
- Beschriftungslisten
- Montageübersichten
- Prüfprotokolle
- Gerätedokumentation
7. Ergebnis
Der Steuerschrank wird vollständig betriebsfertig,
übersichtlich strukturiert, dokumentiert und
normgerecht geliefert.
Er dient als zentrale Automatisierungsstation zur
sicheren Aufnahme, Verarbeitung und Weiterleitung aller
Feldsignale sowie zur Bedienung und Überwachung der
Anlage über das integrierte HMI-Panel.
Menge: 1,000 Stk

#### Abschnitt 03.07 DE Allmosen - Messtechnik

**03.07.1 Messtechnik Druck**
Liefern, montieren und betriebsbereit anschließen eines
Druckmesssystems zur kontinuierlichen Überwachung des
Leitungsdrucks in einer wasserführenden Rohrleitung.
Das System besteht aus einem elektronischen
Drucktransmitter, einem Speisetrenner zur galvanischen
Trennung sowie komplettem Zubehör zur Montage und
elektrischen Einbindung.

Technische Ausführung:
Messbereich: 0_-_10 bar (relativ)
Messprinzip: Elektronischer Druckmessumformer
Bauform: Kompakter Sensor mit Edelstahl-Gehäuse
Prozessanschluss: G½" Außengewinde mit frontbündiger
Messzelle
Medium: Wasser, kalt bis max. 60_°C
Genauigkeit: =_0,3_% vom Endwert
Ausgangssignal: 4-20_mA
Versorgung: 24_V_DC über Speisetrenner
Schutzart: min. IP66/IP68
Umgebungstemperatur: -20_°C bis +70_°C
Kommunikation: Parametrierung über Bluetooth oder über
HART-Konfigurationstool
Zubehör / Montage:
Einschraubarmatur oder T-Stück für Integration in
Rohrleitung DN50
Manometerabsperrventil oder Kugelhahn mit Entlüftung
Speisetrenner HART-fähig für Hutschienenmontage im
vorhandenen Schaltschrank
Anschlussleitung (geschirmt, UV-beständig), ca. 10_m
Kabelverschraubungen, Klemmen, Beschriftung
Elektroanschluss an vorhandene SPS-Ein-/Ausgänge
Montage, Verdrahtung, Funktionsprüfung und
Inbetriebnahme vor Ort
Dokumentation mit Schaltplan, Parametrierprotokoll und
Datenblatt

Hinweis:
Alle Komponenten müssen aufeinander abgestimmt und für
den Dauerbetrieb im industriellen Umfeld geeignet sein.
Die Verdrahtung erfolgt bis zum vorhandenen
Schaltschrank. Leitungslängen, Schutzart und
Kompatibilität zur vorhandenen Leit-/Steuerungstechnik
sind vor Montage zu prüfen.

Leistungsbeschreibung:
Lieferung und betriebsfertige Montage von
Druckmessumformern zur kontinuierlichen Überwachung des
Drucks in Rohrleitungsnetzen.
Die Geräte müssen für den Dauerbetrieb unter
industriellen Bedingungen geeignet sein
(Temperaturbereich: -20_°C bis +100_°C, Druckbereich:
bis mind. 25_bar).
Messumformer mit frontbündiger, totraumfreier
Messzelle, geeignet für viskose oder feststoffbeladene
Medien.
Prozessanschluss: Clamp DN25 oder G1/2 hygienisch.
Ausgangssignal: 4-20_mA mit HART, optional IO-Link.
Parametrierung lokal über Bedieneinheit oder mobil via
Bluetooth.
Schutzart: IP67 / IP68.

Angebotenes Fabrikat:
'....................................................'
Menge: 5,000 Stk

**03.07.2 Messtechnik Differenzdruck**
Liefern und betriebsbereit anschließen eines
Differenzdruck-Messsystems zur kontinuierlichen
Überwachung des Druckverlustes über einem Luftfilter.
Das System dient der Anlagenüberwachung zur Erkennung
von Verschmutzungen oder Filterverstopfung. Es besteht
aus einem Differenzdrucktransmitter, Speisetrenner zur
sicheren galvanischen Trennung, Anschlusssets für beide
Druckseiten, Messleitungen sowie allen erforderlichen
Montage- und Verdrahtungskomponenten.

Technische Ausführung:
Messbereich: 0_-_1000_mbar (Differenzdruck)
Messprinzip: Elektronischer Differenzdrucktransmitter
Ausgangssignal: 4-20_mA mit HART-Protokoll
Versorgung: 24_V_DC über Speisetrenner
Prozessanschluss: 2× Druckanschluss G1/8" oder G1/4"
Medium: saubere Luft oder neutrale Gase
Umgebungstemperatur: -20_°C bis +60_°C
Schutzart: min. IP66/IP67
Kommunikationsschnittstelle: HART, optional Bluetooth
Messzelle: Kapazitiv oder piezoresistiv, frontbündig
gekapselt

Zubehör / Montage:
Anschlussset mit zwei Druckentnahmestellen für die
saubere Luftseite vor und nach dem Filter
2× Absperrventil oder Dreiwegeventil (z._B. zur
Druckentlastung)
2× Druckleitung: Kunststoff oder Edelstahl, Länge ca.
2_m je Seite
Wandhalterung oder Montageplatte für Transmitter
Anschlussleitung (geschirmt, UV-beständig), ca. 10_m
Kabelverschraubungen, Klemmen, Beschriftung
Anschluss an vorhandenen Schaltschrank mit Verdrahtung
zum I/O-Modul
Parametrierung vor Ort mit Simulationsprüfung
(Nullpunktprüfung)
Dokumentation: Schaltplan, Parametrierprotokoll,
Datenblätter

Hinweise:

Die Messstellen sind bauseits zugänglich herzustellen
oder freizuhalten
Das System ist für Dauerbetrieb in haustechnischen oder
industriellen Anlagen geeignet

Angebotenes Fabrikat:
'....................................................'
Menge: 2,000 Stk

**03.07.3 Messtechnik Füllstand analog**
Liefern und betriebsbereit anschließen eines
Füllstandsmesssystems zur kontinuierlichen,
berührungslosen Pegelmessung in einem
Reinwasserbehälter. Das Messsystem dient der
Betriebsführung und Sicherung des Speicherfüllstandes.
Es besteht aus einem Radar-Füllstandssensor mit
Zubehör, einem Speisetrenner zur galvanischen
Entkopplung der Signale sowie allen für Montage und
Verdrahtung notwendigen Komponenten.

Technische Ausführung:
Messbereich: bis 5_m Füllhöhe (optional skalierbar)
Medium: Reinwasser / Trinkwasser, klar,
temperaturstabil
Messprinzip: Radar-Füllstandsmessung (FMCW, 80_GHz)
Messverfahren: berührungslos
Genauigkeit: ±2_mm oder besser
Ausgangssignal: 4-20_mA mit HART-Protokoll
Versorgung: 24_V_DC über Speisetrenner
Gehäusematerial: PVDF oder Edelstahl, medienbeständig
Prozessanschluss: G1½", optional Clamp- oder
Flanschanschluss DN50
Parametrierung: vor Ort per Bluetooth, alternativ über
HART-Schnittstelle
Schutzart: min. IP66/IP68, geeignet für Behälter mit
zeitweiser Kondensatbildung

Zubehör / Montage:
Hochwertiger und robuster Montagewinkel aus rostfreien
Edelstahl 316L. Der verstellbare Ausleger
ermöglicht eine einfache Montage der Sensoren sowie
einen sicheren Zugang bei Wartungsarbeiten.
Der Montagebügel ist besonders geeignet für die
Radarsensoren, kann aber auch
für andere Geräte mit entsprechenden
Prozessanschlüssen verwendet werden.
Das erforderliche Befestigungsmaterial zur Wandmontage
aus 316L wird mitgeliefert.
Sensoranschluss A : 1"
Ausführung / Länge bis Sensormitte A : Horizontal
schwenkbar / 400 mm (15.75 inch)
Kabelverschraubungen, Klemmen, Klemmleiste im
Anschlusskasten
UV- und feuchtigkeitsbeständige Anschlussleitung,
geschirmt, ca. 10_m
Einbindung in bestehendes I/O-Modul der SPS oder
Fernwirktechnik
Wanddurchführung oder Behälterdurchdringung mit
Dichtung (falls erforderlich)
Parametrierung der Messstrecke, Simulationsmessung
(Füllstand leer/voll)
Dokumentation: Datenblatt, Parametrierprotokoll, Schaltplan
Montage und Inbetriebnahme:
Mechanische Befestigung des Sensors am Behälter
Verlegen und Anschließen der Leitung zum Schaltschrank
Anschluss an Speisetrenner und Einbindung in die
Prozesssteuerung
Parametrierung des Sensors auf die Behältergeometrie
Funktionstest, Nullpunkt- und Vollbereichsprüfung

Hinweise:
Die Messung erfolgt berührungslos, ohne Mediumskontakt
- keine mechanisch bewegten Teile
Das Messgerät muss für hygienisch unbedenkliche Medien
(z._B. Trinkwasser) geeignet sein

Angebotenes Fabrikat:
'....................................................'
Menge: 2,000 Stk

**03.07.4 Messtechnik Füllstand digital 2Stabsonde**
Messtechnik Füllstand digital

Liefern und betriebsbereit anschließen digitaler
Füllstandsmesssysteme mit festem Schaltpunkt
digitaler Auswerung  0/1

LA150 01in Schacht S01  2Stabsonde
LA150 02 in Abflusslose Sammelgrube 2Stabsonde
LA140 05 Leckage 1 2Stabsonde
LA140 06 Leckage 2 2Stabsonde

Konduktive Mehrstabmesssonde

Die Mehrstabmesssonde ist ein universell
einsetzbarer Grenzschalter für leitende Flüssigkeiten.
Das Gerät ist in Verbindung mit den Steuergeräten ideal als Überlauf- und Trockenlaufschutz
oder Pumpensteuerung geeignet.

Nutzen
- Betriebssichere Pumpensteuerung durch
  Mehrstabmesssonde
- Hohe Einsatzflexibilität durch kürzbare
  Stabmesssonden
- Geringe Lagerhaltung durch tauschbare Stabmesssonden

Technische Daten
Ausführung: teilisolierter Stab
Sondenlänge: bis 4 m
Prozessanschluss: Gewinde G1½
Werkstoffe: 316Ti, PP
Prozesstemperatur: -20 . +100 °C
Prozessdruck: -1 . +6 bar (-100 . +600 kPa)
Zulassung .X : ohne
Anzahl der Stabelektroden 2 : 2 Stabelektroden
Werkstoff Stab VTK : 316Ti
L1 in mm (längster) : Bitte Länge bekanntgeben¹
100,000...4000,000
L2 in mm (kürzester) : Bitte Länge bekanntgeben¹
100,000...4000,000
Leitungsbruchüberwachung X : mit Überwachung
Störmeldung an SPS
Betriebsanleitung : DE - Deutsch
Anzahl Betriebsanleitungen : 0
Zolltarifnummer (HS-Code) : 90261029 elektronische
Geräte zum Messen von Füllstand.

Angebotenes Fabrikat:
'....................................................'
Menge: 4,000 Stk

**03.07.5 Messtechnik Füllstand digital 4Stabsonde**
Messtechnik Füllstand digital

Liefern und betriebsbereit anschließen digitaler
Füllstandsmesssysteme mit 3 festen Schaltpunkten
digitaler Auswerung  0/1
LA140 03 in Pumpensumpf1 4Stabsonde
LA140 04 in Pumpensumpf2 4Stabsonde
bspw.: Konduktive Mehrstabmesssonde

Beispielgerät:
Die Mehrstabmesssonde ist ein universell
einsetzbarer Grenzschalter für leitende Flüssigkeiten.
Das Gerät ist in Verbindung mit den Steuergeräten
ideal als Überlauf- und Trockenlaufschutz
oder Pumpensteuerung geeignet.

Nutzen
- Betriebssichere Pumpensteuerung durch
  Mehrstabmesssonde
- Hohe Einsatzflexibilität durch kürzbare
  Stabmesssonden
- Geringe Lagerhaltung durch tauschbare Stabmesssonden

Technische Daten
Ausführung: teilisolierter Stab
Sondenlänge: bis 4 m
Prozessanschluss: Gewinde G1½
Werkstoffe: 316Ti, PP
Prozesstemperatur: -20 . +100 °C
Prozessdruck: -1 . +6 bar (-100 . +600 kPa)
Zulassung .X : ohne
Anzahl der Stabelektroden 4 : 4 Stabelektroden
Werkstoff Stab VTK : 316Ti
L1 in mm (längster) : Bitte Länge bekanntgeben¹
100,000...4000,000
L2 in mm (kürzester) : Bitte Länge bekanntgeben¹
100,000...4000,000
L3 in mm : Bitte Länge bekanntgeben¹ 100,000...4000,000
L4 in mm : Bitte Länge bekanntgeben¹ 100,000...4000,000
Leitungsbruchüberwachung X : mit Überwachung,
Störmeldung an SPS
Betriebsanleitung : DE - Deutsch
Anzahl Betriebsanleitungen : 0
Zolltarifnummer (HS-Code) : 90261029 elektronische
Geräte zum Messen von Füllstand

Angebotenes Fabrikat:
'....................................................'
Menge: 2,000 Stk

**03.07.6 Messtechnik Durchfluss**
Liefern und betriebsbereit anschließen eines Clamp-On
Durchflussmesssystems zur kontinuierlichen Erfassung
der Durchflussmenge in einer bestehenden Rohrleitung.
Die Durchflussmessung erfolgt berührungslos mittels
Ultraschall-Transitzeitverfahren, wobei die Sensoren
außen am Rohr angebracht werden. Eingriffe in das
Rohrsystem sind nicht erforderlich.

Das System besteht aus einem Messumformer mit digitaler
Signalverarbeitung, zwei Ultraschall-Sensoren für die
Außenmontage, einem vollständigen Befestigungsset,
Signalkabel, Spannungsversorgung, sowie den Leistungen
zur Montage, Verdrahtung und Inbetriebnahme.

Technische Ausführung:
Messprinzip: Ultraschall-Transitzeit
(Clamp-On-Technologie)
Medien: Wasser, Abwasser, Prozesswasser oder neutrale
Flüssigkeiten
Rohrmaterial: Stahl, Guss, PE, PVC u._ä.
Rohrdurchmesser: DN 100 bis DN 300 (anpassbar)
Temperaturbereich Medium: -20_°C bis +80_°C
Sensorbefestigung: außen am Rohr mit
Spannbändern/Halterungen
Messrichtung: bidirektional
Genauigkeit: ±1-2_% des Messwertes (je nach
Einbaubedingungen)
Messumformer mit grafischem Display, Datenspeicherung
und Parametrierung
Ausgänge / Schnittstellen:
4-20_mA (Durchfluss analog)
Digitaleingänge für Statussignale
Impulsausgang (z._B. für Zähler)
RS232 / Modbus RTU / optional Modbus TCP, SDI-12,
Ethernet
Versorgung: 24_V_DC

Ultraschallsensoren Z- oder W-Anordnung für Rohr außen
Sensorhalterung: Clamp-On-Montagesystem mit
Spannbändern oder Profilschiene

Lieferumfang und Zubehör:
Messumformer zur Wandmontage oder Hutschienenmontage
2× Clamp-On Ultraschallsensoren mit passendem
Frequenzbereich

2× Sensorkabel (je 5_m, verlängerbar)
Montage-Set mit Spannbändern, Justierhilfe,
Wärmeleitpaste

Signalkabel (geschirmt), ca. 10_m zur Schaltanlage
Klemmen, Kabelverschraubungen, Beschriftung
Speisetrenner oder Netzteil (je nach Ausführung)
Anschluss an vorhandenes Steuerungssystem (SPS,
Leittechnik)
Parametrierung der Messstrecke mit Rohrdatenbank
Funktionstest, Kalibrierung vor Ort, Dokumentation

Montageleistung:
Verdrahtung aller Komponenten zur Schaltanlage
Parametrierung nach Medienart, Rohrmaterial und
-durchmesser

Inbetriebnahme und Protokollierung der Messwerte

Angebotenes Fabrikat:
'....................................................'
Menge: 5,000 Stk

#### Abschnitt 03.08 DE Allmosen - Kabelverlegung

**03.08.1 Kabelzug Pumpen 30kW 400V geschirmt**
Kabelzug Pumpen 30kW 400V
Kabel liefern und fachgerecht installieren
 Steuer- und Anschlussleitung
Menge: 164,000 m

**03.08.2 Reparaturschalter 30kW mit 3xVerschraubungen**
Reparaturschalter 30kW mit Verschraubungen 2x M40 1xM16

Liefern und fachgerecht installieren

'..........' Ausschalter; 3-polig; 90°; 0OFF-ION; UV-beständiges

Kunststoffgehäuse mit integrierter Sperrvorrichtung und
Sperrvorrichtung, IP66/67; 100 A; 30 kW (AC-3, 380 -
440 V); 37 kW (AC-23A, 380 - 440 V); Hilfskontakt '..........'
Menge: 5,000 Stk

**03.08.3 Kabelzug Motoren 3kW 230V**
Kabelzug Motoren 3kW 230V

Kabel liefern und fachgerecht installieren

'..........' Steuer- und Anschlussleitung  3G2,5, Anschluss- und

Steuerleitung; 3G2.5; U0/U: 300/500 V; PVC;
Aderidentifizierung: Nummern; flexibel; VDE
Registrierungsnummer: 7030 '..........'
Menge: 570,000 m

**03.08.4 Reparaturschalter 3kW 230V mit 3xVerschraubungen**
Reparaturschalter 3kW mit Verschraubungen 3xM16

Liefern und fachgerecht installieren

'..........' Ausschalter mit 1 NO und 1 NC Hilfskontakt; 3-polig;

90°; 0OFF-ION; UV-beständiges Kunststoffgehäuse mit
integrierter Sperrvorrichtung und Sperrvorrichtung,
IP66/67; 20 A; 3,7 kW (AC-3, 380 - 440 V); 5,5 kW '..........'
Menge: 18,000 Stk

**03.08.5 Kabelzug Messtechnik 2-Draht geschirmt**
Kabelzug Messtechnik 2-Draht geschirmt

Kabel liefern und fachgerecht installieren

'..........' LiYCY 2X0,75, Datenleitung Niederfrequenz;

2X0.75; Ader-Farbcode: DIN 47100; PVC; Geschirmt;
flexibel '..........'
Menge: 360,000 m

**03.08.6 Kabelzug Messtechnik 2-Draht ungeschirmt**
Kabelzug Messtechnik 2-Draht ungeschirmt

Kabel liefern und fachgerecht installieren
und 24x Hilfskontakt Reparaturschalter zur SPS
zu Pos. 2.8.20 164m
zu Pos. 2.8.40 570m

'..........' Steuer- und Anschlussleitung 2X0,75, Anschluss- und

Steuerleitung; 2X0.75; U0/U: 300/500 V; PVC;
Aderidentifizierung: Nummern; flexibel; VDE
Registrierungsnummer: 7030 '..........'
Menge: 900,000 m

**03.08.7 Kabelzug Messtechnik Mehrdraht ungeschirmt**
Kabelzug Messtechnik Mehrdraht ungeschirmt

Kabel liefern und fachgerecht installieren

'..........' Steuer- und Anschlussleitung  5X0,75, Anschluss- und

Steuerleitung; 5X0.75; U0/U: 300/500 V; PVC;
Aderidentifizierung: Nummern; flexibel; VDE
Registrierungsnummer: 7030 '..........'
Menge: 100,000 m

**03.08.8 Kabelzug Messtechnik Durchfluss vorkonfektioniert**
Kabelzug Messtechnik Durchfluss

Kabel liefern und fachgerecht installieren

vorkonfektionierte Sensorpaarleitungen fachgerecht
installieren
Kabel nicht kürzen (kalibriert) getrennt von AC
verlegen, Kabellänge wird während des Bauablaufs
festgelegt, Kalkulationsgrundlage sind diese Längen:
Menge: 200,000 m

**03.08.9 Kabelzug Beleuchtung mit Schaltern an Eingangstür EG**
Kabelzug Beleuchtung mit Schaltern an Eingangstür

Kabel, Schalter, Verteilerdosen liefern und fachgerecht
installieren

'..........' NYM-J 5x1,5 Mantelltg Feuchtraum,

Nach VDE 0250. Zur Verlegung über, auf, im und unter
Putz in trockenen, feuchten und nassen Räumen, sowie im
Mauerwerk und im Beton, ausgenommen für direkte
Einbettung in Schüttel-, Rüttel- oder Stampfbeton. Auch
für die Verwendung im Freien geeignet, sofern vor
direkter Sonneneinstrahlung geschützt - jedoch nicht in
Erde. Aderfarbcode nach VDE 0293. Max.
Betriebstemperatur 70 °
C '..........'
Menge: 150,000 m

**03.08.10 Wechselschalter AP, Feuchtraum**
Schalter für Aus- und Wechselschaltungen oder Taster
mit Schriftfeld für Stromkreisbezeichnung und
Beleuchtung für den Einsatz im Innen- und Außenbereich.
Montage:  Aufputz
Nennspannung:  250 VAC
Nennstrom:  10 A
Schutzgrad:  IP44

liefern, montieren und anschließen

Angebotenes Fabrikat:
'....................................................'
Menge: 3,000 Stk

**03.08.11 Abzweigdose bis 4 mm²**
Kabelabzweigkästen nach IEC 60670-22 mit
heraustrennbaren, elastischen Dichtmembranen. Geeignet
für Innenräume und geschützte Installation im Freien
nach DIN VDE 0100, Teil 737. Für Umgebungstemperatur
maximal +40 °C und minimal -25 °C, bei relativer
Luftfeuchte 50 % bei +40 °C oder 100 % bei +25 °C.
Werkstoff Temperaturbeständigkeit von -25 °C bis +70
°C, Brennverhalten nach VDE 0471, Teil 2 -
Glühdrahtprüfung 750 °C, UL Subject 94 V-2. Schutzart
nach IEC 60529: IP 66. Bemessungsisolationsspannung
1000 V. Werkstoff: Thermoplast, halogen- und
silikonfrei. Farbe: grau, RAL 7035. Deckelbefestigung
mit Schnellverschluss, ohne Zubehör plombierbar.
Steckbare Außenlaschen zur Wandmontage im Lieferumfang
enthalten.

inklusive Montagematerial, Klemmen,
Kabelverschraubungen

liefern, montieren und anschließen

Angebotenes Fabrikat:
'....................................................'
Menge: 10,000 Stk

**03.08.12 Kabelzug Steckdosenverteiler innen**
Kabelzug Steckdosenverteiler

Kabel liefern und fachgerecht installieren

'..........' NYM-J 5x10 Mantelltg Feuchtraum,

Nach VDE 0250. Zur Verlegung über, auf, im und unter
Putz in trockenen, feuchten und nassen Räumen, sowie im
Mauerwerk und im Beton, ausgenommen für direkte
Einbettung in Schüttel-, Rüttel- oder Stampfbeton. Auch
für die Verwendung im Freien geeignet, sofern vor
direkter Sonneneinstrahlung geschützt - jedoch nicht in
Erde. Aderfarbcode nach VDE 0293. Max.
Betriebstemperatur 70 °
C '..........'
Menge: 160,000 m

**03.08.13 Kabelzug Steckdosenverteiler außen**
Kabelzug Steckdosenverteiler außen

Kabel liefern und fachgerecht installieren

'..........' NYY-J 5x10 Starkstromkabel NYY-J 5x10,

Energieversorgungskabel zur Verwendung im Freien, in
der Erde, im Wasser, in Innenräumen, Kabelkanälen, für
Kraftwerke, Industrie und Schaltanlagen  Max.
Betriebstemperatur 70 °
C '..........'
Menge: 50,000 m

**03.08.14 Steckdosenkombination IP44**
Steckdosenkombination Wand IP44,
Steckdosenkombination
anschlussfertig verdrahtet
Schutzart IP 44

Gehäuse:
1 Gehäuse 390x225 mm (HxB)
plombierbar, mit Außen-u.Innenbefestigung
A
Unterteil schwarz
Oberteil elektrograu RAL 7035
seitlich anscharniert
mit Doppelgewinde-Deckelschrauben

Absicherung auf vorziehbarer Tragschiene
unter transparenter Betätigungsklappe
nach unten öffnend und mittels Vorhängeschloss
abschließbar
Steckdosen mit generell schräger Steckrichtung

Bestückung/Absicherung:
Pos.01
1 CEE-Steckdose 32A 5p 400V
1 LS-Schalter 32A 3p C
Pos.02
1 CEE-Steckdose 16A 5p 400V
1 LS-Schalter 16A 3p C
Pos.03
2 SCHUKO® Steckdosen 16A 2p+E 230V
2 LS-Schalter 16A 1p C

Pos.01-03
1 FI-Schutzschalter 40A 4p IFN=0,03A
-allstromsensitiv- Typ B

Leitungseinführung/Anschlussmöglichkeit:
je 2 M 40 oben und unten (verschlossen)
je 2 M 20 oben und unten (verschlossen)
für 1 Leitung bis 5 x 25 mm2

Nach DIN EN 61439:
Vorsicherung max. 40A
RDF 0,7
InA 40A

liefern, montieren und anschließen

Angebotenes Fabrikat:
'....................................................'
Menge: 6,000 Stk

**03.08.15 Schutzdach für Steckdosenkombi. außen**
Schutzdach für Steckdosenkombi. Aussen
liefern und montieren

Steckdosenkombination
'..........' "Material Edelstahl fuer Kombinationsgehaeusegroesse 260 x 225 mm

390 x 225 mm 520 x 225 mm Edelstahl blank inkl.
Befestigungsmaterial zur Kombinationsmontage '..........'

Angebotenes Fabrikat:
'....................................................'
Menge: 1,000 Stk

**03.08.16 Steckdosenkombination IP44 EMSR**
Schuko Steckdosenkombination
im EMSR-Raum
Steckdosenkombination  anschlussfertig verdrahtet
Schutzart IP 44

Gehäuse:
Gehäuse 260x225 mm (HxB)
plombierbar, mit Außen- u. Innenbefestigung
Unterteil schwarz
Oberteil elektrograu RAL 7035seitlich anscharniert
mit Doppelgewinde-Deckelschrauben
Absicherung auf vorziehbarer Tragschiene
unter transparenter Betätigungsklappe
nach unten öffnend und mittels Vorhängeschloss
abschließbar
Steckdosen mit generell schräger Steckrichtung

Bestückung/Absicherung:
Pos.01
1 CEE-Steckdose 16A 5p 400V
1 LS-Schalter 16A 3p C
Pos.02
2 SCHUKO® Steckdosen 16A 2p+E 230V
2 LS-Schalter 16A 1p C
Pos.01-02
1 FI-Schutzschalter 40A 4p IFN=0,03A

Leitungseinführung/Anschlussmöglichkeit:
je 2 M 32 oben und unten (verschlossen)
je 2 M 20 oben und unten (verschlossen)
für 1 Leitung bis 5 x 10 mm2

Nach DIN EN 61439:
Vorsicherung max. 63 A.
RDF 0,9
InA 29 A

IP44, CEE 16A5P6h, 2 SCHUKO®, LS, FI

liefern, montieren und anschließen

Angebotenes Fabrikat:
'....................................................'
Menge: 1,000 Stk

**03.08.17 Anschlussarbeiten Erdung / Potentialausgleich**
Anschlussarbeiten Erdung / Potentialausgleich
Verbindung zu den Ableitern und
Potentialausgleichsschiene (PAS) im Gebäude.
2. Innerer Blitzschutz (Potentialausgleich,
Überspannungsschutz)
Haupterdungsschiene (PAS)
Verbindung mit:
Schutzleiter (PE) der Elektroinstallation
Wasser-, Heizungs-, Gasleitungen
Fernmeldeanlagen
Blitzschutzanlage (äußere)
Potentialausgleich
Alle metallischen Rohrleitungen (z._B. Lüftungs- oder
Rohrleitungen) mit PAS verbinden.
PAS in ausreichender Menge mit Sternpunkt verbinden.
Besonders die Technikräume (Pumpenraum und E/MSR-Raum)
müssen umfassend geschützt werden.

Überspannungsschutzgeräte (SPD)
Typ 1 SPD im Hauptverteilungskasten
(blitzstromtragfähig)
Typ 2 & 3 SPD für empfindliche Technik (z._B.
E/MSR-Anlagen)
Schutz von Datenleitungen (z._B. Ethernet,
Steuerleitungen) mit passenden Überspannungsmodulen
Menge: 1,000 psch

#### Abschnitt 03.09 DE Allmosen - Trassierung, Alu-Rohr

**03.09.1 Kabeltragsystem**
Kabeltragsystem unter Decke montiert, inkl. Zubehör
Liefern und montieren eines Kabeltragsystems zur
Verlegung von Energie-, Steuer- und MSR-Kabeln im
Kellergeschoss gemäß beiliegendem Trassenplan. Das
Tragsystem ist als gelochte Kabelpritsche, Typ LP
200x60 mm, aus sendzimirverzinktem Stahl auszuführen,
gemäß DIN EN 61537. Befestigung mittels Wand- und
Deckenhalter, Abstand max. 1,50 m.

Inkl. aller erforderlichen Biegeradien, Verbinder,
Abzweige, Schrauben, Dübel, Erdungsset, Kennzeichnung
und Abschottung bei Wanddurchführungen.

Enthaltene Leistungen:
- umlaufende Trasse im KG
- Abzweige zu Motoren, Halterung Reparaturschalter KG
- Kabelmanagement im Zwischenboden EMSR-Raum durch
  Trennung von Steuer und Leistungskabeln in
  Trassenführung
- Abzweige zu Rohrleitungen, Behältern, Tür und Lüftung
- Brandschutzabschottung für Wanddurchführung gemäß
  MLAR
- Potentialausgleich/Erdung der Trassen

Angebotenes Fabrikat:
'....................................................'
Menge: 1,000 psch

**03.09.2 Kabelrinne 50 mm**
Kabelrinne 50 mm

Gelochte Kabelrinne zur horizontalen Verlegung von
Kabeln und Leitungen. Gemäß DIN EN 61537. Einsetzbar im
Innen- und Außenbereich. Geeignet für direkte und
erhöhte Bodenmontage sowie Wand- und Deckenmontage auf
Tragsystem. Durchgängige Holmlochung für Verbinder- und
Zubehörmontage. Lochung im Rinnenboden für
Mittenabhängung mit Gewindestangen.

Werkstoff:  Stahl
Oberfläche:  verzinkt
Breite:  50 mm
Höhe:  60 mm

Einschließlich folgendem Zubehör:
- Verbinder
- Zubehörteile
- Formteile
- Trennsteg (zwischen Leistungs- und Steuerkabel)
- Winkel
- Klemmbefestigungen
- Schrauben, Muttern, Unterlegscheiben
- Ausleger bei Wandbefestigung oder
- Hängestiele/-ausleger bei Deckenbefestigung oder
- Bodenaufständerung

Einschließlich Potentialausgleich der Einzelteile
untereinander.

Zubehör ist in den Einheitspreis einzurechnen.
Bohrungen, Schlaganker und Spreizdübel sind ebenfalls
in den Einheitspreis einzurechnen.

liefern und fachgerecht montieren.

Der Preis ist pro Meter fachgerecht montierter
Kabelrinne  anzugeben.

Angebotenes Fabrikat:
'....................................................'
Menge: 30,000 m

**03.09.3 Kabelrinne 100 mm**
Kabelrinne 100 mm

Gelochte Kabelrinne zur horizontalen Verlegung von
Kabeln und Leitungen. Gemäß DIN EN 61537. Einsetzbar im
Innen- und Außenbereich. Geeignet für direkte und
erhöhte Bodenmontage sowie Wand- und Deckenmontage auf
Tragsystem. Durchgängige Holmlochung für Verbinder- und
Zubehörmontage. Lochung im Rinnenboden für
Mittenabhängung mit Gewindestangen.

Werkstoff:  Stahl
Oberfläche:  verzinkt
Breite:  100 mm
Höhe:  60 mm

Einschließlich folgendem Zubehör:
- Verbinder
- Zubehörteile
- Formteile
- Trennsteg (zwischen Leistungs- und Steuerkabel)
- Winkel
- Klemmbefestigungen
- Schrauben, Muttern, Unterlegscheiben
- Ausleger bei Wandbefestigung oder
- Hängestiele/-ausleger bei Deckenbefestigung oder
- Bodenaufständerung

Einschließlich Potentialausgleich der Einzelteile
untereinander.

Zubehör ist in den Einheitspreis einzurechnen.
Bohrungen, Schlaganker und Spreizdübel sind ebenfalls
in den Einheitspreis einzurechnen.

liefern und fachgerecht montieren.

Der Preis ist pro Meter fachgerecht montierter
Kabelrinne  anzugeben.

Angebotenes Fabrikat:
'....................................................'
Menge: 30,000 m

**03.09.4 Kabelrinne 200 mm**
Kabelrinne 200 mm

Gelochte Kabelrinne zur horizontalen Verlegung von
Kabeln und Leitungen. Gemäß DIN EN 61537. Einsetzbar im
Innen- und Außenbereich. Geeignet für direkte und
erhöhte Bodenmontage sowie Wand- und Deckenmontage auf
Tragsystem. Durchgängige Holmlochung für Verbinder- und
Zubehörmontage. Lochung im Rinnenboden für
Mittenabhängung mit Gewindestangen.

Werkstoff:  Stahl
Oberfläche:  verzinkt
Breite:  200 mm
Höhe:  60 mm

Einschließlich folgendem Zubehör:
- Verbinder
- Zubehörteile
- Formteile
- Trennsteg (zwischen Leistungs- und Steuerkabel)
- Winkel
- Klemmbefestigungen
- Schrauben, Muttern, Unterlegscheiben
- Ausleger bei Wandbefestigung oder
- Hängestiele/-ausleger bei Deckenbefestigung oder
- Bodenaufständerung

Einschließlich Potentialausgleich der Einzelteile
untereinander.

Zubehör ist in den Einheitspreis einzurechnen.
Bohrungen, Schlaganker und Spreizdübel sind ebenfalls
in den Einheitspreis einzurechnen.

liefern und fachgerecht montieren.

Der Preis ist pro Meter fachgerecht montierter
Kabelrinne  anzugeben.

Angebotenes Fabrikat:
'....................................................'
Menge: 60,000 m

**03.09.5 Kabelrinne 300 mm**
Kabelrinne 300 mm

Gelochte Kabelrinne zur horizontalen Verlegung von
Kabeln und Leitungen. Gemäß DIN EN 61537. Einsetzbar im
Innen- und Außenbereich. Geeignet für direkte und
erhöhte Bodenmontage sowie Wand- und Deckenmontage auf
Tragsystem. Durchgängige Holmlochung für Verbinder- und
Zubehörmontage. Lochung im Rinnenboden für
Mittenabhängung mit Gewindestangen.

Werkstoff:  Stahl
Oberfläche:  verzinkt
Breite:  300 mm
Höhe:  60 mm

Einschließlich folgendem Zubehör:
- Verbinder
- Zubehörteile
- Formteile
- Trennsteg (zwischen Leistungs- und Steuerkabel)
- Winkel
- Klemmbefestigungen
- Schrauben, Muttern, Unterlegscheiben
- Ausleger bei Wandbefestigung oder
- Hängestiele/-ausleger bei Deckenbefestigung oder
- Bodenaufständerung

Einschließlich Potentialausgleich der Einzelteile
untereinander.

Zubehör ist in den Einheitspreis einzurechnen.
Bohrungen, Schlaganker und Spreizdübel sind ebenfalls
in den Einheitspreis einzurechnen.

liefern und fachgerecht montieren.

Der Preis ist pro Meter fachgerecht montierter
Kabelrinne  anzugeben.

Angebotenes Fabrikat:
'....................................................'
Menge: 45,000 m

**03.09.6 Kabelrinne 500 mm**
Kabelrinne 500 mm

Gelochte Kabelrinne zur horizontalen Verlegung von
Kabeln und Leitungen. Gemäß DIN EN 61537. Einsetzbar im
Innen- und Außenbereich. Geeignet für direkte und
erhöhte Bodenmontage sowie Wand- und Deckenmontage auf
Tragsystem. Durchgängige Holmlochung für Verbinder- und
Zubehörmontage. Lochung im Rinnenboden für
Mittenabhängung mit Gewindestangen.

Werkstoff:  Stahl
Oberfläche:  verzinkt
Breite:  500 mm
Höhe:  60 mm

Einschließlich folgendem Zubehör:
- Verbinder
- Zubehörteile
- Formteile
- Trennsteg (zwischen Leistungs- und Steuerkabel)
- Winkel
- Klemmbefestigungen
- Schrauben, Muttern, Unterlegscheiben
- Ausleger bei Wandbefestigung oder
- Hängestiele/-ausleger bei Deckenbefestigung oder
- Bodenaufständerung

Einschließlich Potentialausgleich der Einzelteile
untereinander.

Zubehör ist in den Einheitspreis einzurechnen.
Bohrungen, Schlaganker und Spreizdübel sind ebenfalls
in den Einheitspreis einzurechnen.

liefern und fachgerecht montieren.

Der Preis ist pro Meter fachgerecht montierter
Kabelrinne  anzugeben.

Angebotenes Fabrikat:
'....................................................'
Menge: 18,000 m

**03.09.7 Alu-Inst.Rohr D50**
Alu-Inst.Rohr D50
Elektroinstallationsrohr nach EN 61386-1, mit
Gewindeenden nach DIN EN 60423, für den mechanischen
Schutz von Kabeln und Leitungen. Mit gratfreier
Innenwand. Pro Rohr ist bereits eine Verbindungsmuffe
aufgeschraubt.
Zubehör ist in den Einheitspreis einzurechnen.
Bohrungen, Schlaganker und Spreizdübel sind ebenfalls
in den Einheitspreis einzurechnen.
liefern und fachgerecht montieren.
Der Preis ist pro Meter fachgerecht montierter
Rohrleitung  anzugeben.
Menge: 30,000 m

**03.09.8 Alu-Inst.Rohr D25**
Alu-Inst.Rohr D25
Elektroinstallationsrohr nach EN 61386-1, mit
Gewindeenden nach DIN EN 60423, für den mechanischen
Schutz von Kabeln und Leitungen. Mit gratfreier
Innenwand. Pro Rohr ist bereits eine Verbindungsmuffe
aufgeschraubt.
liefern und fachgerecht montieren.
Der Preis ist pro Meter fachgerecht montierter
Rohrleitung  anzugeben
Menge: 60,000 m

**03.09.9 Alu-Inst.Rohr D16**
Alu-Inst.Rohr D16
Elektroinstallationsrohr nach EN 61386-1, mit
Gewindeenden nach DIN EN 60423, für den mechanischen
Schutz von Kabeln und Leitungen. Mit gratfreier
Innenwand. Pro Rohr ist bereits eine Verbindungsmuffe
aufgeschraubt.
liefern und fachgerecht montieren.
Der Preis ist pro Meter fachgerecht montierter
Rohrleitung  anzugeben.
Menge: 60,000 m

**03.09.10 Kabelschutzrohr flexibel zur Erdverlegung D50**
Kabelschutzrohr flexibel zur Erdverlegung D50
Grabenaushub, Bkl. 3-5, bis 1,75m
biegsames und ökobilanziertes Kabelschutzrohr aus PE in
der Farbe Schwarz.
Menge: 50,000 m

#### Abschnitt 03.10 DE Allmosen - Gebäudeausrüstung

**03.10.1 DE Allmosen - Beleuchung Innen**
DE Allmosen - Beleuchung Innen

Montage im Kellergeschoss an Kabeltrasse.
Montage im Erdgeschoss an Gebäudedecke.

Pumpenzone
6 Stk. LED-Feuchtraumleuchten (150 cm)

Rohrsystem
6 Stk. LED-Feuchtraumleuchten (150 cm), quer über den Raum
verteilt.

Wartungszugang Behälter
2 Stk. LED-Feuchtraumleuchten (150 cm) oberhalb
Wartungszugang

Allgemeiner Raum
2 Stk. LED-Feuchtraumleuchten (150 cm)

Erdgeschoss
10 Stk.  LED-Feuchtraumleuchten (150 cm) Deckenmontage zur
Raumbeleuchtung flächig verteilt.

angebotenes Fabrikat:
'....................................................'

3 Stk. Notleuchte mit integrierter Batterie
(Sicherheitsbeleuchtung)
feuchtraumgeeignet

Angebotenes Fabrikat:
'....................................................'

2 Stk. LED-Strahler m. Steckerkabel

Angebotenes Fabrikat:
'....................................................'

liefern und montieren
Menge: 1,000 psch

**03.10.2 DE Allmosen - Beleuchtung Aussen**
DE Allmosen - Beleuchtung Aussen

3x Außenleuchten

Angebotenes Fabrikat:
'....................................................'

Liefern und montieren LED-Außenleuchten über der Tür
und an Gebäudeecken
Menge: 1,000 psch

**03.10.3 Lüfter EMSR-Raum**
Lüfter
Liefern, montieren und betriebsbereit anschließen eines
Raumlüfters, bspw. Maico ENR25
Axiale Wandeinbauventilator zur Be- und Entlüftung,
DN 250
gesteuert über Raumthermostat
Menge: 1,000 Stk

#### Abschnitt 03.11 DE Allmosen - Anschluss EVU

**03.11.1 Zähleranschlusssäule 630A komplett**
Zähleranschlusssäule komplett

Zähleranschlusssäule gemäß TAB Mitnetz Strom
liefern und fachgerecht installieren

Gehäuse:
Zähleranschlusssäule für Wandlermessung, Freiluftsäule
(IP44/IP54), witterungsbeständig

'..........' Wandlermessung gemäß TAB Mitnetz Außenverteilergehäuse aus

glasfaserverstärktem Kunststoff (GFK)
Vorder- und Rückwand mit profilierter Oberfläche
Farbe : RAL 7035
Schutzart : IP44
Schutzklasse : II
Abmessungen : 2000x1445x320mm (HxBxT) inkl. Sockel
- VNB Anschluss über 2x Sicherungslastschaltleiste
NH2/3polig schaltend
mit V-Anschlussklemmen bis 240mm2/4polig mit
Koppelgriff
- inkl. Wandlerlaschen 40x10mm
- 2x Abgang über Sicherungslastschaltleiste NH2/3polig
schaltend
mit V-Anschlussklemmen bis 240mm2/4polig
- inkl. 2x Reserveplatz 100mm
- inkl. Zählerplatz/SDE-Platz IP54
- inkl. APZ
- inkl. Spannungspfadsicherung D01/3polig
- inkl. Vorsicherung D01/1polig Heizung
- inkl. Vorsicherung D01/1polig (Dauerspannung VNB)
- inkl. Schaltschrankheizung
- inkl. Sockelfüller
- inkl. Doppelschließung
- inkl. Sockel aus GFK Gr.3 mit Kabelabfangschiene '..........'

zusätzlich erforderliche Innenausrüstung:
Edelstahl- Tiefenerder für Blitzschutz verwenden:
Rundstahl mit mindestens 16 mm Durchmesser aus
hochlegiertem Edelstahl
(z. B. Werkstoffnummer 1.4571, 1.4401 oder 1.4404);

Angebotenes Fabrikat:
'....................................................'
Menge: 1,000 psch

**03.11.2 Kabelzug Anschlussleitung zur NSHV**
Tiefbau bauseitig
Tiefbauarbeiten für Netzanschluss
130 m Trasse, Erdverlegung
2x parallele Kabel je 140m

Leistungsumfang Kabelzug:
Kabel liefern, fachgerecht verlegen, beidseitig
anschließen
Erdeinbau von Fundament für Zählersäule zu NSHV/Feld1
Kabelzug und Einführung in die Säule
Einmessen, Dokumentation, Übergabe an Mitnetz

'..........' NAYY-J 4x185 Alu-Erdkabel

'..........'
Menge: 280,000 m

**03.11.3 Kabelzug Steuerleitungen zur NSHV**
Tiefbau bauseitig
Tiefbauarbeiten für Netzanschluss
120m Trasse, Erdverlegung

Leistungsumfang Kabelzug:
Kabel liefern, fachgerecht verlegen, beidseitig
anschließen
Erdeinbau von Fundament für Verteilersäule zu
NSHV/Feld2
Kabelzug und Einführung in die Säule
Einmessen, Dokumentation, Übergabe an Mitnetz

'..........' jeweils A-2Y(L)2Y 4x2x0,8 S Fernmeldeaußenkabel

und

jeweils NYY-J 5x1,5 Starkstromkabel
'..........'
Menge: 130,000 m

**03.11.4 Verteilersäule für PVA-Notausschalter**
Säulenschrank mit Kennzeichnung
PVA-Notausschalter nach DIN4066

mit Sockel, Stecktür mit profilierter Oberfläche,
Kabelabfangschiene, Riegelschloss für
Doppelschließsystem,
- inkl. Schaltschrankheizung
eine Montageplatte aus PVC (5 mm) H/B: 600x278 mm,
Abmessungen H/B/T (mm): 1420/320/234,
Eingrabtiefe: 600 mm

Angebotenes Fabrikat:
'....................................................'
Menge: 1,000 psch

**03.11.5 Kabelzug Steuerleitung zur PVA**
Tiefbau bauseitig
Tiefbauarbeiten für Netzanschluss
120m Trasse, Erdverlegung

Leistungsumfang Kabelzug:
Kabel liefern, fachgerecht verlegen, beidseitig
anschließen
Erdeinbau von Fundament für Verteilersäule zur
PV-Anlage
Kabelzug und Einführung in die Säule
Dokumentation

Ausgeschriebenes Fabrikate:
'..........' A-2Y(L)2Y 4x2x0,8 S Fernmeldeaußenkabel

 und
NYY-J 5x1,5 Starkstromkabel
'..........'
Menge: 130,000 m

**03.11.6 Verteilersäule für NEA 300A**
Verteilersäule für NEA  mobiler Generator
Außenaufstellung mit
mit durchgehendem Seitenteil, eine Tür, Schwenkhebel
mit Einfachschließung, Baukastensystem mit
auswechselbaren Einzelteilen, Tür und Rückwand mit
profilierter Oberfläche, Kabelabfangschiene, - inkl.
Schaltschrankheizung
eine Montageplatte aus Stahlblech, 965 x 500 mm,
Abmessungen H/B/T (mm): 1850/590/320,
Eingrabtiefe: 650 mm
zusätzlich erforderliche Innenausrüstung:
Sammelschienengehäuse 5polig, N-Leiter mit gleicher
Stromtragfähigkeit wie die Außenleiter. Schutzart: IP
65 nach DIN EN 60 529.
Abmessungen HxBxT 300 x 450 x 170 mm
mit: Sammelschienen-Direktanschlussklemme 10x185qmm

CEE-Stecker 125A mit 5 m Kabel für Generatorverbindung
Menge: 1,000 psch

**03.11.7 Kabelzug Anschlussleitung zur Verteilersäule NEA**
Verteilersäule Installation am Gebäude
Kabelweg 20 m
_
Leistungsumfang Kabelzug:
Kabel liefern, fachgerecht verlegen, beidseitig
anschließen
Erdeinbau von Fundament für Verteilersäule zu NSHV
Einspeisefeld
Kabelzug und Einführung in die Säule
Einmessen, Dokumentation, Übergabe an Mitnetz

Angebotenes Fabrikat:
'....................................................'
Menge: 25,000 m

#### Abschnitt 03.12 DE Allmosen - Blitzschutz / Erdung

**03.12.1 Blitzschutzanlage**
Blitzschutzanlage
1. Äußerer Blitzschutz (Fangeinrichtung, Ableitungen,
Erdung)
Fangeinrichtung (Blitzableiter)
Auf dem Dach ist ein ringförmiger Fangdraht vorzusehen.
Fangleitungen über den höchsten Punkten, z._B. über dem
Maschinenraum oder Lüftungsaufbau.
Für exponierte Gebäudeteile (wie Lichtschächte oder
Dachaufbauten) eigene Fangeinrichtungen planen.
Maschenweite je nach Schutzklasse:
Klasse III: max. 15_m × 15_m
Klasse II: max. 10_m × 10_m
Ableitungen
Mindestens 2 symmetrisch verteilte Ableitungen,
besser 4.
An den Gebäudeecken verlegen.
Leiterquerschnitt: min. 8 mm Durchmesser (Runddraht),
z._B. aus Kupfer.
Direkter Anschluss an den Erdungsring.
Erdungsanlage
Ringerder um das Gebäude (mind. 0,5 m tief, 1 m Abstand
zur Außenwand).
Bestehend aus korrosionsfestem Material aus V4A-Stahl.
Verbindung zu den Ableitern und
Potentialausgleichsschiene (PAS) im Gebäude.
Menge: 1,000 psch

#### Abschnitt 03.13 DE Allmosen - Objektschutz

**03.13.1 Objektschutzes mit Videoüberwachungssystem**
Objektschutzes mit Videoüberwachungssystem
Lieferung, Installation, Konfiguration und
Inbetriebnahme eines Videoüberwachungssystems
zum Objektschutz, bestehend aus:
- 3 netzwerkfähigen IP-Kameras
-1 Netzwerk-Recorder (NVR)
- Anbindung an die bestehende Gebäudeleittechnik (GLT)
- Fernzugriffsmöglichkeit über gesicherte Verbindung
2. Komponentenbeschreibung
2.1 IP-Kameras (3 Stück)
Bauart: Outdoor-fähige IP-Kameras, vandalismussicher,
mit Nachtsichtfunktion (IR)
Auflösung: Mindestens 4 MP
Ausstattung: Bewegungserkennung, PoE-Versorgung
Montage: An ausgewählten Positionen im Außenbereich zur
lückenlosen Überwachung des Objekts
2.2 Netzwerk-Recorder (1 Stück)
Aufzeichnung aller Kamerastreams in Echtzeit
Speicherkapazität: Ausgelegt für mindestens 14 Tage
kontinuierliche Aufzeichnung
Zugriffsmöglichkeiten: lokal über Monitor/Bedienfeld
sowie über Netzwerk
2.3 Netzwerkintegration
Einbindung der IP-Kameras und des NVR in das vorhandene
IT-Netzwerk
Konfiguration von statischen IP-Adressen,
Benutzerrechten und Netzwerksicherheit
2.4 Anbindung an Gebäudeleittechnik (SPS)
Übertragung relevanter Statusinformationen (z._B.
Bewegungserkennung, Kameraausfall) an die SPS über
digitale Kontakte
2.5 Fernzugriff / Fernanbindung
Einrichtung eines gesicherten Fernzugriffs über VPN
3. Leistungen des Auftragnehmers
- Fachgerechte Lieferung und Montage aller Komponenten
- Verlegung notwendiger Leitungen (Netzwerk, Strom) inkl.
  Kernbohrungen und Dichtungen (falls erforderlich)
- Konfiguration aller Systeme und Endgeräte
- Testbetrieb und Nachweis der Funktionalität
- Einweisung des Betreibers / Schulung
- Dokumentation (Pläne, Zugangsdaten, Netzwerkadressen,
  Benutzerhandbuch)
4. Besondere Anforderungen
Einhaltung der geltenden Datenschutzbestimmungen gemäß
DSGVO
Manipulationssichere Installation
Systemverfügbarkeit > 98 %
5. Abnahme und Übergabe
Abnahmeprotokoll mit Funktionsnachweis
Übergabe der vollständigen Dokumentation in digitaler
und ggf. gedruckter Form
Menge: 1,000 psch

#### Abschnitt 03.14 DE Allmosen - Einbruchmeldeanlage

*Hinweis: Vorbemerkungen*
Das Gebäude ist auf Zutritt zu Überwachen. Hierfür sind
an jeder Tür, auch den Behältertüren, Kontakte
vorgesehen. Direkt neben der Tür im Gebäudeinneren
befindet sich ein Blockschloss um die Anlage "Scharf"
bzw. "Unscharf" zu schalten. Der Zustand wird je über
eine LED grün - "passiv" bzw. rot  "aktiv" angezeigt.
Die Überwachung und Steuerung erfolgt über die SPS und
die Daten sind per Sinaut an die zentrale Leitwarte zu
übermitteln. Da der EMSR Raum getrennt zu dem
Betriebsraum ist werden beide unabhängig voneinander
überwacht. Die Meldungen sind separat zu übertragen, es
soll keine Sammelmeldung generiert werden.

**03.14.1 Schlüsselschalter**
Schlüsselschalter für Scharf-/Unschaltung der
Einbruchüberwachung.
Herstellen des elektrischer Anschlusses.
Inklusive Befestigungsmaterial.

Die passenden Schließzylinder sind beim Betriebsführer
WAL-B anzufragen, damit diese nach dem Schließsystem
des WAL ausgelegt werden können.

liefern, montieren und anschließen

Angebotenes Fabrikat/Typ:
'....................................................'
Menge: 2,000 St

**03.14.2 Magnetkontakt**
Magnetkontakt zur Montage an der Türen und Fenstern.
Herstellen des elektrischer Anschlusses.
Inklusive Befestigungsmaterial.
liefern, montieren und anschließen

Angebotenes Fabrikat/Typ:
'....................................................'
Menge: 6,000 St

**03.14.3 Steuerkabel 2 DA**
Fernmeldekabel mit 2 DA Doppeladern (4-adrig)
für Magnetkontakt
einschließlich anschließen an beigestellten
Betriebsmitteln, Kennzeichnung mit
Kunststoff-Kabelmarkern (beschriftet mit Kabelnummer,
Kabeltyp und Querschnitt, Zielbezeichnung) entsprechend
Kabelliste, einschl. erforderlicher Verschraubungen,
Zugentlastung, Klein- und Befestigungsmaterial.
J-Y(St)Y 2x2x0,8

liefern und verlegen
Menge: 120,000 m

**03.14.4 Steuerkabel 4 DA**
Fernmeldekabel mit 10 DA Doppeladern (4-adrig)
für Blockschloss
einschließlich anschließen an beigestellten
Betriebsmitteln, Kennzeichnung mit
Kunststoff-Kabelmarkern (beschriftet mit Kabelnummer,
Kabeltyp und Querschnitt, Zielbezeichnung) entsprechend
Kabelliste, einschl. erforderlicher Verschraubungen,
Zugentlastung, Klein- und Befestigungsmaterial.
J-Y(St)Y 10x2x0,8

liefern und verlegen
Menge: 30,000 m

**03.14.5 Aufbau EMA**
Montage und Verkabelung der vorgenannten Betriebsmittel
zur SPS einschließlich erforderlichem Zubehör.
Programmierung der Überwachungsfunktion
- Scharf-/Unscharfschaltung am Blockschloss
- Alarmmeldung wenn nach vorgegebener Zeit nicht
  Unscharf geschalten wurde
- Zustand der Behältertüren und Fenster direkt
  übermitteln
- EMSR-Raum und Betriebsraum getrennt betrachten
Menge: 1,000 psch

#### Abschnitt 03.15 DE Allmosen - Leitsystem Hardware

**03.15.1 SIMATIC Touch-Panel**
Lieferung, betriebsfertiger Aufbau und Inbetriebnahme
eines industriellen Bedienpanels zur Visualisierung und
Steuerung von Automatisierungsprozessen, zur festen
Installation in der Schaltschranktür mit allem nötigen
Zubehör zur Befestigung inkl. Touch-Stift und
Stift-Kappen (6AV6645-7AB14-0AS1, 6AV6881-0AV63-0BA0) .
Verwendetes Modell: SIMATIC HMI TP1900 Comfort, Comfort
Panel, Touchbedienung, 19" Widescreen-TFT-Display, 16
MIO Farben, PROFINET Schnittstelle, MPI/PROFIBUS-DP
Schnittstelle, 24MByte Projektierungsspeicher, WEC
2013, projektierbar ab WinCC Comfort V14 SP1 mit HSP
Artikelnummer: 6AV2124-0UC02-0AX1
Technische Merkmale:
Displaygröße: 19", kapazitiver Touchscreen
Auflösung: 1280 x 1024 Pixel (SXGA)
Frontseitige Schutzart: IP65 (für raue
Industrieumgebungen)
Rückseite: IP20
Installation: Schaltschranktür
2x RJ45 Profinet-Ethernetanschlüsse
USB-Schnittstellen für Peripherie, Datenaustausch oder
Update
Spannungsversorgung: 24V DC
Projektierung über TIA Portal (WinCC Comfort/Advanced)
Unterstützt Benutzerverwaltung, Rezepturhandling,
Alarm- und Trendfunktionen
Integrierter Webserver für Wartung und Diagnose
Leistungsumfang:
Lieferung des Bediengeräts
Mechanische Montage an Schaltschrank
Elektrischer Anschluss an Steuerung über Profinet
Konfiguration der Netzwerkschnittstelle und
Systemparameter
Grundprojektierung zur Einbindung in
Visualisierungsstruktur
Beschriftung nach Kundenvorgabe
Funktionstest nach Inbetriebnahme
Einsatzbereich:
Visualisierung und Bedienung
industrieller Anlagen zur Prozessüberwachung und
Steuerung in Verbindung mit SIMATIC-S7-Steuerungen.
Menge: 2,000 Stk

**03.15.2 SIMATIC CPU 1500**
Liefern und Bereitstellen einer
speicherprogrammierbaren Steuerung (SPS) des Typs
SIMATIC S7-1500, Grundgerät mit integrierter
Profinet-Schnittstelle. Standardausführung gemäß den
Anforderungen des Automatisierungsprojektes.
Standardmäßig ist die SIMATIC CPU 1511-1 PN vorzusehen;
bei erhöhten Anforderungen an Rechenleistung,
Programmspeicher oder Kommunikationsumfang kann
optional die leistungsstärkere SIMATIC CPU 1513-1 PN
eingesetzt werden.
Die Leistung umfasst im Einzelnen:
Lieferung der CPU als Neugerät, originalverpackt, mit
vollständiger Herstellerdokumentation.
Bauform: Kompaktmodul der SIMATIC S7-1500-Serie zur
Montage auf DIN-Tragschiene.
Schnittstellen:
1× integrierte PROFINET-Schnittstelle (PN) für
Programmierung, HMI-Kommunikation und IO-Anbindung
Unterstützung von IRT-Funktionen sowie synchroner
Kommunikation (abhängig vom CPU-Typ)
Technische Mindestmerkmale CPU 1511-1 PN:
Arbeitsspeicher: ca. 150-200 kB für Programmdaten
(Herstellerangaben)
Zykluszeit: geeignet für
Standardautomatisierungsaufgaben
Kommunikationsumfang für typische HMI- und
IO-Strukturen
Unterstützte Speicherkarte: SIMATIC Memory Card
Technische Mehrleistung der CPU 1513-1 PN (bei
Auswahl):
deutlich höhere Programmdatenkapazität
höhere Verarbeitungsgeschwindigkeit / kürzere
Zykluszeiten
erweiterte Kommunikationsmöglichkeiten
Ausgelegt für umfangreichere Steuerungsprojekte,
komplexere Sequenzen und größere
Hardwarekonfigurationen
Unterstützung der Engineering-Software TIA Portal V18
oder höher.
Unterstützte Funktionen:
PROFINET IO-Controller
Technologieobjekte (Zähler, PID-Regler,
Motion-Bausteine - abhängig vom CPU-Typ)
Diagnosefunktionen und Webserver (integriert)
Inbetriebnahmefähigkeit:
Die CPU muss vollständig
kompatibel mit der im Projekt verwendeten Peripherie,
HMI-Geräten und den Kommunikationsstrukturen sein.
Lieferung inkl. aller notwendigen Zubehörteile,
Klemmen, Abdeckungen und Montageelemente.

Übergabe mit Nachweis des Geräte- und Firmwarestands.
Die CPU ist im Schaltschrank auf einer S7-1500 Rack-
bzw. Hutschiene zu montieren und bildet die zentrale
Steuerungseinheit der Anlage. Die CPU muss den
Anforderungen industrieller Umgebungen gemäß
Herstellerstandard entsprechen.
Menge: 1,000 Stk

**03.15.3 SIMATIC 1500 DI-Baugruppe**
Liefern und Bereitstellen einer digitalen
Eingangsbaugruppe (DI) für das Automatisierungssystem
SIMATIC S7-1500 oder gleichwertig.
Die Baugruppe dient zur Erfassung von 16 digitalen
Eingangssignalen 24 V DC aus der Feldinstallation (z.
B. Meldungen von Druckschaltern, Endschaltern,
Störmeldungen, Rückmeldungen von Aggregaten usw.).
Die Leistung umfasst:
Digitale Eingangsbaugruppe 16× DI, 24 V DC für SIMATIC
S7-1500 (z. B. Baugruppentyp "DI 16×24 V DC" oder
gleichwertig)
Ausführung zur Montage auf DIN-Hutschiene im
SPS-Schaltschrank
Galvanische Trennung gemäß Herstellerangaben
Anschluss der Feldsignale über steckbare Klemmen /
Frontstecker gemäß Systemstandard
Integrierte Diagnosefunktionen (z. B. Kanal- und
Baugruppendiagnose) über das Automatisierungssystem
Vollständige Kompatibilität zur projektierten CPU (z.
B. CPU 1511-1 PN / CPU 1513-1 PN) und
Engineering-Software TIA Portal V18
Lieferung als Neugerät, originalverpackt, mit
Herstellerdokumentation
Die Baugruppe ist Bestandteil der zentralen SPS-Einheit
im Steuerschrank und dient zur Aufnahme der für das
Projekt erforderlichen digitalen Eingangssignale.
Menge: 5,000 Stk

**03.15.4 SIMATIC 1500 DO-Baugruppe**
Liefern und Bereitstellen von digitalen
Ausgangsbaugruppen (DO) für das Automatisierungssystem
SIMATIC S7-1500 oder gleichwertig.
Die Baugruppen dienen zur Ansteuerung von
24-V-DC-Schaltlasten, wie z. B. Schütze, Magnetventile,
Freigaben, Meldelampen oder sonstige digitale
Lastkreise.
Die Leistung umfasst:
Digitale Ausgangskarte 16× DO, 24 V DC, für die Montage
im zentralen SPS-Steuerschrank
Elektronische Ausgänge mit Kurzschluss- und
Überlastschutz gemäß Herstellerangaben
Frontsteckertechnik / steckbare Anschlussklemmen gemäß
Systemstandard
Integrierte Diagnosefunktionen (Modul- und
Kanaldetektion, Lastfehler)
Zulässige Lastströme je Kanal gemäß
Herstellerspezifikation (i. d. R. 0,5-2 A, je nach
Modultyp)
Kompatibilität mit der projektierten CPU (z. B. CPU
1511-1 PN oder CPU 1513-1 PN) und Engineering-Software
TIA Portal V18
Lieferung als Neugerät mit vollständiger
Herstellerdokumentation
Geeignet für folgende Lastarten:
Schützspulen (DC)
Magnetventile
Relaisspulen
Status- und Signalleuchten
sonstige 24-V-DC-Verbraucher
Die Baugruppen bilden die zentrale Ausgabestufe zur
Ansteuerung aller im Projekt erforderlichen Feldlasten.
Menge: 4,000 Stk

**03.15.5 SIMATIC 1500 AI-Baugruppe**
Liefern und Bereitstellen von Analogeingangsbaugruppen
(AI) für das Automatisierungssystem SIMATIC S7-1500
oder gleichwertig.
Die AI-Baugruppen dienen zur Aufnahme und Auswertung
analoger Prozesssignale aus der Feldinstallation, wie
z. B. Druck-, Durchfluss-, Temperatur- oder
Füllstandssensoren.
Die Leistung umfasst:
Analogeingangsbaugruppe 8× AI, universell U/I (z. B.
Spannung 0-10 V, Strom 4-20 mA, je nach Sensortyp)
Typische Siemens-Ausführung: AI 8×U/I 2-Draht, geeignet
für aktive und passive Sensoren
Integrierte Kanal- und Moduldiagnose (z. B. Drahtbruch,
Kurzschluss)
Galvanische Trennung gemäß Herstellerspezifikation
Montage auf DIN-Tragschiene im SPS-Schaltschrank
Frontsteckertechnik / steckbare Klemmen gemäß
Systemstandard
Vollständige Kompatibilität zur projektierten CPU (z.
B. CPU 1511-1 PN / CPU 1513-1 PN)
Engineering in TIA Portal V18 oder höher
Lieferung als Neugerät, originalverpackt, inkl.
Herstellerdokumentation
Die AI-Karten dienen zur Verarbeitung aller im Projekt
notwendigen analogen Messwerte der Anlage.
6ES7 531-7KF02-0AB0
SIMATIC S7-1500 AI 8×U/I, 2-Draht, High Feature
Menge: 3,000 Stk

**03.15.6 SIMATIC 1500 AO-Baugruppe**
Liefern und Bereitstellen von Analogausgangsbaugruppen
(AO) für das Automatisierungssystem SIMATIC S7-1500
oder gleichwertig.
Die AO-Baugruppen dienen zur Ausgabe analoger Stell-
und Sollwertsignale an Feldgeräte wie
Frequenzumrichter, Stellventile, Regelklappen,
Dosierpumpen und weitere analoge Verbraucher.
Die Leistung umfasst:
Analogausgangsbaugruppe 4× AO, universell U/I, geeignet
für Spannungssignale (typ. 0-10 V) und Stromsignale
(typ. 4-20 mA)
Elektronisch überwachte Ausgänge mit Integrierter
Kanal- und Moduldiagnose
Galvanische Trennung nach Herstellerspezifikation
Frontsteckertechnik / steckbare Klemmen gemäß
Systemstandard
Montage auf DIN-Tragschiene im SPS-Schaltschrank
Vollständige Kompatibilität mit der vorgesehenen CPU
(z. B. CPU 1511-1 PN / CPU 1513-1 PN)
Parametrierbarkeit und Engineering mit TIA Portal V18
oder höher
Lieferung als Neugerät, originalverpackt, mit
Herstellerdokumentation
Geeignet für:
Regelventile (0-10 V / 4-20 mA)
FU-Sollwerte (0-10 V oder 4-20 mA)
Stellglieder und Dosierpumpen
andere analoge Stellsignale
Die Baugruppe dient der Ausgabe aller für die
Automatisierung benötigten analogen Sollwertsignale.
6ES7 532-5HF00-0AB0
SIMATIC S7-1500 AO 4×U/I, High Feature
Menge: 5,000 Stk

**03.15.7 SIMATIC Zubehör I/O-Baugruppen**
Liefern und Bereitstellen eines vollständigen
Zubehörsets für SIMATIC-S7-1500-Ein- und
Ausgangsbaugruppen, abgestimmt auf das vorhandene
Mengengerüst von insgesamt 17 digitalen und analogen
Modulen.
Das Zubehörset umfasst:
1. Frontstecker für S7-1500-Baugruppen
40-polige steckbare Frontstecker, passend für
DI-/DO-/AI-/AO-Module
z. B. Siemens 6ES7592-1AP00-0AA0 oder gleichwertig
für alle 16 Module
2. Beschriftungsstreifen / Kanalmarkierungen
Beschriftungseinlagen für Frontstecker
Kanalnummern, Modultitel, Funktionskennzeichnung gemäß
Projekt
gedruckte und montierte Ausführung
für alle 17 Module
3. Abschlusskappen / Seitenteile
Abschlussstücke für Modulabschluss links/rechts
Schutz gegen unbeabsichtigte Berührung und zur
Einhaltung der Herstellerabstände
projektspezifisch zugeordnet
4. Weiteres Montagezubehör
Einlagen für Geräteschilder
Klemmenbezeichnungen
Dokumentation der Kanalzuordnung
Zubehör zur Zugentlastung (falls erforderlich)
Das Zubehör ist vollständig kompatibel mit allen im
Projekt eingesetzten SIMATIC S7-1500-DI-, DO-, AI- und
AO-Modulen und gewährleistet die vollständige
Anschluss- und Identifikationsfähigkeit der
SPS-Peripherie.
Zubehörart  Menge
Frontstecker 40-polig  17 Stk.
Beschriftungsstreifen / Labelstreifen  17 Sätze
Geräteschilder  17 Stk.
Markierungssätze  17 Sätze
Abschlusskappen / Seitenteile  4 Stk.
Zugentlastungen / Kabelhalter  4 Stk.
Menge: 1,000 psch

**03.15.8 SIMATIC SCALANCE XC208**
SIMATIC SCALANCE
Liefern, Montieren, Konfigurieren und betriebsfertiges
Anschließen eines industriellen Ethernet-Switches,
Fabrikat Siemens, Typ SCALANCE, Bestellnummer
6GK5208-0BA00-2AC2, zur Vernetzung der
Automatisierungskomponenten im Schaltschrank.
Der Switch dient zur sicheren und zuverlässigen
Ethernet-/PROFINET-Kommunikation zwischen SPS,
HMI-Panel, Kommunikationsbaugruppen und weiteren
Netzwerkteilnehmern.
Technisch wesentliche Merkmale
Industrieller Managed Ethernet-Switch für den
Schaltschrank
8 × RJ45-Ports, 10/100 Mbit/s
Unterstützung von PROFINET-RT
Robuste, industrielle Ausführung für den Dauerbetrieb
Montage auf DIN-Tragschiene
Versorgungsspannung 24 V DC
Diagnose- und Statusanzeigen über LED
Geeignet für den Einsatz in industriellen Netzwerken
gemäß Siemens-Automatisierungsstandard
Leistungsumfang
Lieferung des Ethernet-Switches als Neugerät,
originalverpackt
Mechanische Montage auf DIN-Tragschiene im
Schaltschrank
Elektrischer Anschluss an die 24-V-DC-Versorgung
Anschluss der Ethernet-/PROFINET-Leitungen
Grundkonfiguration des Switches, u. a.:
IP-Adressierung / Netzwerkeinstellungen
Port-Parametrierung gemäß Projektanforderung
Einbindung in das Automatisierungsnetzwerk
Kennzeichnung und Dokumentation der Netzwerkanschlüsse
Funktionsprüfung der Netzwerkkommunikation
Menge: 2,000 Stk

#### Abschnitt 03.16 DE Allmosen - Leitsystem Software

**03.16.1 TIA V18**
Liefern, Bereitstellen und Einrichten einer vollständig
vorkonfigurierten virtuellen Entwicklungsumgebung zur
Programmierung, Inbetriebnahme und Dokumentation der
Steuerungs- und Visualisierungstechnik einer
Druckerhöhungsstation. Die Bereitstellung erfolgt als
Virtual Machine (VM) in einem gängigen
Virtualisierungsformat (VMware), betriebsbereit
vorkonfiguriert.
Die Leistung umfasst insbesondere:
Lieferung und Installation eines Betriebssystems
Microsoft Windows 11 Pro (64-bit), inkl. gültiger
Lizenz.
Bereitstellung und Installation der
Siemens-Automatisierungssoftware TIA Portal Version
V18, einschließlich aller erforderlichen Komponenten
zur Projektierung und Programmierung der im Projekt
eingesetzten Automatisierungstechnik.
Bereitstellung der für das Projekt notwendigen
Software-Lizenzpakete, insbesondere:
STEP 7 Professional V18
WinCC Comfort/Advanced V18
Lizenz für die Visualisierung am verwendeten
Bediengerät (z. B. SIMATIC HMI Comfort Panel)
weitere projektrelevante Siemens-Add-ons, sofern für
die Umsetzung erforderlich
Installation aller benötigten Treiberpakete,
HMI-Kommunikationsbibliotheken,
Profinet-Konfigurationswerkzeuge, GSD- und
Gerätekataloge für die Projektierung der
Druckerhöhungsstation.
Einrichtung einer strukturierten Projektordner- und
Datenumgebung gemäß gängiger SPS-Engineering-Standards.
Einbindung der Siemens-Aktualisierungs- und
Support-Datenbanken (Automation License Manager,
TIA-Portal-Kompatibilitätsbibliotheken, Hardware
Support Packages).
Grundlegende Optimierung der VM-Ressourcen (CPU-Kerne,
RAM, Festplattenlayout) für einen effizienten
Engineering-Betrieb.
Übergabe inkl. Prüfen der technischen
Funktionsfähigkeit, Lizenzübertragung sowie
Bereitstellung der Zugangsdaten.
Erstellung einer kurzen Systemdokumentation
(VM-Spezifikation, Lizenzübersicht, Softwarestand,
verwendete Hardwarebibliotheken).
Die virtuelle Maschine muss vollständig einsatzbereit
geliefert werden, sodass unmittelbar nach Übergabe die
Programmierung der SPS-Steuerung, die Parametrierung
der Kommunikation sowie die Erstellung der
Visualisierung für das eingesetzte Siemens Comfort
Panel durchgeführt werden kann.
Menge: 1,000 Stk

**03.16.2 MS Office Excel 2024**
Liefern, Bereitstellen und Installieren einer
Softwarelizenz für Microsoft Excel 2024 zur
gewerblichen Nutzung. Die Lizenz wird vollständig
aktiviert, vorinstalliert und betriebsbereit auf der
zuvor beschriebenen virtuellen Maschine (VM) mit
Windows 11 und TIA Portal V18 ausgeliefert.
Die Leistung umfasst:
Bereitstellung einer Microsoft Excel 2024 Einzellizenz
(Stand-alone oder Bestandteil eines Office-Pakets,
entsprechend der angebotenen Lizenzform).
Lieferung eines gültigen Produktschlüssels bzw.
Aktivierungscodes sowie rechtssichere Lizenzzuordnung.
Installation und vollständige Aktivierung der
Excel-Software direkt auf der zu liefernden virtuellen
Maschine.
Anpassung der VM-Konfiguration zur Sicherstellung der
vollständigen Funktionsfähigkeit (Registry, Updates,
Benutzerprofile).
Bereitstellung der zum Lieferzeitpunkt aktuellen
Installationsdateien, Funktionsupdates und Patches.
Integration der Excel-Installation in die bestehende
VM-Systemumgebung (Startmenü, Office-Verknüpfungen,
Dateitypen).
Übergabe inkl. Funktionsprüfung der Installation auf
der VM.
Dokumentation der Lizenzdaten, Versionsstände,
Aktivierungsstatus, sowie Übergabe der Nachweise zur
Verwendung gemäß Microsoft-Lizenzbedingungen (EULA).
Sicherstellung der Kompatibilität mit dem eingesetzten
Betriebssystem Windows 11 Pro (64-bit).
Die Installation muss komplett betriebsbereit übergeben
werden, sodass Excel 2024 unmittelbar ohne zusätzliche
Maßnahmen innerhalb der Entwicklungs-VM verwendet
werden kann.
Menge: 1,000 Stk

#### Abschnitt 03.17 DE Allmosen - Leitsystem Programmierung

**03.17.1 Programmierung Panel - DE**
Programmierung, Erstellung und Inbetriebnahme der
HMI-Visualisierung für zwei SIMATIC HMI Comfort-Panel
(zuvor genannt) zur Steuerung und Überwachung einer
Druckerhöhungsstation.
Die Leistung umfasst die vollständige Entwicklung der
Bedienoberfläche, Datenanbindung an die SPS,
Prozessbilder, Meldungssysteme und Diagnosefunktionen
in TIA Portal (Version gemäß Projektstandard).
1. Projektierung & Aufbau der Visualisierung
Erstellung eines HMI-Projektgerüstes inkl. Startbild,
Navigation, Benutzerstruktur
Gestaltung der Prozessübersichten der
Druckerhöhungsstation
Hauptprozessbild mit Pumpenstatus, Soll- und Istwerten,
Automatik-/Handbetrieb, Motorschutzzuständen.
Unterbilder für:
Pumpenstatus einzeln
Schaltgruppen
Drucksensoren / Durchflusssensoren
Tank-/Behälterinformationen
Ventile, Armaturen, Rückstauklappen
Betriebsartenwahl (Hand - 0 - Auto)
2. Bedienfunktionen
Start/Stopp der Pumpen
Auswahl Betriebsarten
Quittieren von Störungen
Sollwertvorgabe (z. B. Drucksollwert)
Umschaltung Automatik/Manuell pro Aggregat
Parametrierbare Grenzwerte (z. B. Trockenlaufschutz,
Pressostat-Grenzen)
3. Meldesystem & Alarmverwaltung
Einrichtung einer Alarm- und Störmeldeliste mit
Prioritäten
Gruppieren von Pumpenstörungen, Druckstörungen,
Versorgungsspannung, Temperaturstörungen
Quittierungslogik inkl. Rückmeldung zur SPS
Alarmhistorie mit Zeitstempel
Betriebszustandsanzeige (Betrieb, Störung, Wartung)
4. Werteaufzeichnung & Diagnose
Einrichtung von Trendkurven (Druck, Durchfluss,
Laufzeiten, Zyklen)
Störhistorie und Meldelogs
SPS-Diagnoseanzeige (Profinet-Kommunikation,
Modul-/Kanaldiagnose)
Service- und Wartungsseiten (Betriebsstundenzähler,
Pumpenstarts, Filterstatus, Druckbehälter)
5. Kommunikation
Parametrierung der PROFINET-Kommunikation zwischen
Comfort-Panel und SPS (z. B. CPU 1511 / CPU 1513C)
Anlegen der Variablen aus der SPS (Symbolimport,
Adressvergabe)
Datenstrukturen zur Pumpensteuerung (z. B. UDTs für
Pumpeneinheiten)
6. Benutzerverwaltung
Rollenbasiertes Zugangskonzept: Bediener,
Instandhaltung, Administrator
Passwortverwaltung, Benutzergruppen
Zugriffsrechte auf Alarmquittierungen,
Parameteränderungen und Sollwertvorgaben
7. Inbetriebnahme & Prüfung
Funktionstest aller Visualisierungsobjekte
Kommunikationstest SPS  HMI
Test von Hand-/Auto-Umschaltungen
Test aller Störmeldungen, Grenzwerte, Quittierungen
Parametrierung vor Ort oder remote
Übergabe inkl. Projektdokumentation
Die Visualisierung muss vollständig bedienfertig,
fehlersicher und übersichtlich strukturiert übergeben
werden.
zusätzliche Erweiterung auf zweites Bedienpanel im
Maschinenraum
Als Kalkulationgrundlage dient die Funktionsbeschreibung.
Menge: 1,000 psch

**03.17.2 Programmierung SPS - DE**
Programmierung, Erstellung, Parametrierung und
Inbetriebnahme der SIMATIC-SPS zur Automatisierung
einer Druckerhöhungsstation.
Das SPS-Programm wird anhand vorliegender
Verfahrensbeschreibung  im Siemens TIA Portal (Version
gemäß Projektstandard, z. B. V18) entwickelt und
umfasst sämtliche für den Anlagenbetrieb erforderlichen
Steuer-, Regel-, Diagnose- und Sicherheitsfunktionen.
Die Leistung umfasst insbesondere:
1. Struktur & Grundprogrammierung
Aufbau einer modularen Software-Struktur nach gängigen
Normen (z. B. Funktionsbausteine, UDT-Strukturen,
Betriebsmittelkennzeichnung)
Erstellung der Zyklusroutinen, Organisationsbausteine
und Technologieobjekte
Implementierung von Pumpensteuerungs-Bausteinen (Start,
Stop, Verriegelungen, Betriebsarten, Hand/Auto)
Erstellen von UDTs für Pumpen, Sensorik und Meldungen
2. Automatikfunktionen
Steuerung der Pumpen inkl.:
Start-/Stop-Logik
Automatikbetrieb / Handbetrieb / Inselbetrieb
Pumpenwechselbetrieb / Reihenfolge
Trockenlaufschutz
Mindestdrucküberwachung
Priorisierungen und Reservepumpen
Regelung des Betriebsdrucks mittels PID-Regler (falls
vorgesehen)
Umschaltung zwischen Einzelpumpenbetrieb /
Wechselbetrieb / Parallelbetrieb
3. Störung, Diagnose & Meldesystem
Aufbau eines vollständigen Fehler- und Störmeldesystems
Erfassung typischer Alarmen wie:
Motortemperatur
Motorschutz ausgelöst
Frequenzumrichterstörung
Mindest-/Höchstdruck
Sensorfehler
Diagnoseseiten inkl.
Kanaldiagnose
Moduldiagnose
Profinet-Diagnose
4. Kommunikation
Parametrierung der PN-Kommunikation (z. B. zu
Frequenzumrichter, HMI-Panel, Energiemessgerät)
Einbindung des Comfort Panels (Symbolimport,
Variablenmapping)
Austausch von Betriebsdaten, Sollwerten und Alarmen
5. Sensorik & Aktorik
Einbindung sämtlicher Feldsignale:
Drucksensoren (Analogwerte)
Temperaturüberwachungen
Schaltmeldungen
Pumpenfreigaben
Rückmeldungen der Schütze
FU-Betriebswerte über Profinet
6. Betriebsarten & Sicherheit
Hand/0/Automatik je Pumpe
Verriegelungen der Pumpen bei Störung
Sicherheitslogik für Trockenlaufschutz
Rückstellmechanismen und Störquittierung
7. Inbetriebnahme & Test
Offline- und Online-Simulation
Parametrierung aller Softwarebausteine
Prüfung der Signalverarbeitung
Funktionstest aller Pumpen- und Ventilsequenzen
Test Automatik/Manuell/ Inselbetrieb
Test der Grenzwerte
Tests in Verbindung mit dem Comfort Panel
Dokumentation der Softwarestände
8. Dokumentation
Ausdruck / PDF: Baugruppenstruktur, Variablenliste,
Bausteinübersicht
Kommentare in allen Funktionsbausteinen
Backup des Projektes auf Memory Card / VM
Die SPS-Software wird vollständig betriebsbereit,
inbetriebnahmegeprüft und dokumentiert übergeben.
Als Kalkulationgrundlage dient die
Verfahrensbeschreibung
Menge: 1,000 psch

#### Abschnitt 03.18 DE Allmosen - SINAUT Hardware

**03.18.1 SIMATIC CPU 1513C**
Liefern und Bereitstellen einer SIMATIC S7-1500
Kompakt-CPU vom Typ CPU 1513C-1 PN oder gleichwertig.
Die CPU dient als zentrale Steuerungseinheit zur
Verarbeitung von Automatisierungs- und Prozessdaten und
verfügt über integrierte digitale und analoge
Ein-/Ausgänge.
Die Leistung umfasst insbesondere:
1. Hardwareeigenschaften
CPU-Typ: SIMATIC S7-1500 CPU 1513C-1 PN
MLFB: z. B. 6ES7 513-1CL03-0AB0 (je nach E-Stand)
Bauform als Kompakt-CPU mit integrierten E/A
geeignet zur Montage auf DIN-Tragschiene
2. Integrierte Ein-/Ausgänge
Digitale Eingänge: 16× DI, 24 V DC
Digitale Ausgänge: 16× DO, 24 V DC
Analoge Eingänge: 5× AI (U/I/RTD, je nach E-Stand)
Analoge Ausgänge: 2× AO (U/I)
(Konkrete Kanalkonfiguration abhängig vom E-Stand und
CPU-Variante, typisch 1513C-1 PN.)
3. Kommunikation
1× PROFINET-Schnittstelle (PN)
Programmierung
HMI-Kommunikation
IO-Controller
Unterstützung von PROFINET IRT
integrierte Diagnose über Webserver
4. Leistung & Speicher
höhere Rechenleistung der 1500-Mittelklasse
ausreichend Speicher für mittlere bis große Programme
Unterstützung von Technologieobjekten, PID-Regler,
Motion-Funktionen
erweiterbarer Speicher über SIMATIC Memory Card
5. Funktionen & Software
kompatibel mit TIA Portal V18 und höher
integrierte Diagnosefunktionen und Statusanzeigen
integrierter Schutzmechanismus (Schutzlevel,
Passwortschutz)
Unterstützung von OPC UA (abhängig von Firmwarestand)
6. Lieferung
Lieferung als Neugerät, originalverpackt
inkl. Frontstecker, Seitenabdeckungen, Dokumentation
Die CPU 1513C-1 PN bildet die zentrale
Steuerungsplattform für Anwendungen mit erhöhten
Leistungsanforderungen und kompakter Bauform, ohne
zusätzliche E/A-Module für Grundfunktionen zu
benötigen.
Menge: 1,000 Stk

**03.18.2 SIMATIC TIM-Baugruppe**
Liefern und Bereitstellen einer TeleControl Interface
Module (TIM)-Baugruppe für das Automatisierungssystem
SIMATIC S7-1500 oder gleichwertig.
Die TIM-Baugruppe ermöglicht die
SINAUT-Fernwirkkommunikation zwischen der Station (RTU)
und einer übergeordneten Leitstelle über IP-basierte
Netzwerke.
Die Leistung umfasst:
1. Hardware
TIM-Baugruppe für SIMATIC S7-1500, z. B.:
TIM 1531 IRC, MLFB 6GK7 531-7KX00-0AB0 (oder
gleichwertig)
Modul für IP-basierte Fernwirktechnik mit integrierter
Routing- und Kommunikationslogik
Geeignet für SINAUT-Übertragung über Ethernet, VPN,
Mobilfunkrouter oder industrielle Weitverkehrsnetze
Montage auf der S7-1500-Rückwandbus-Schiene
2. SINAUT-Funktionen
Unterstützung der SINAUT ST7-Protokollfamilie
Telegrammübertragung mit Zeitstempel
Übertragung von Prozesswerten, Meldungen, Quittierungen
Quittungs- und Wiederholmechanismus (Store & Forward)
Alive-/Watchdog-Mechanismen
Ereignisspeicherung bei Kommunikationsunterbrechungen
3. Kommunikation
1× PROFINET/Ethernet-Port
Unterstützung redundanter Datenwege
VPN- und Firewall-Funktionen (modellabhängig)
Diagnose über Webinterface und TIA Portal
4. Engineering / Parametrierung
Parametrierbar über TIA Portal in Verbindung mit
Telecontrol-Bibliotheken
Einstellung von:
Station ID
Verbindungskanälen
Zeitbasis / Pufferung
Telegrammstruktur
Übertragung der Parameter in die CPU für SINAUT-Betrieb
Voll integrierte Diagnose im TIA-Gerätemanagement
5. Lieferung
Lieferung als Neugerät, originalverpackt
inkl. Frontstecker, Abschlusskappe, Dokumentation
Firmwarestand gemäß aktuellem Siemens-SINAUT-Release
Die TIM-Baugruppe bildet die zentrale
Kommunikationseinheit für SINAUT-Fernwirktechnik an der
Kompakt-CPU CPU 1513C-1 PN und wird vollständig in die
S7-1500-Station integriert.
Menge: 1,000 Stk

**03.18.3 SIMATIC SCALANCE S**
SIMATIC SCALANCE S
Liefern, Montieren, Konfigurieren und betriebsfertiges
Anschließen eines industriellen Security- und
LAN-Routers, Fabrikat Siemens, Typ SCALANCE S615,
Bestellnummer 6GK5615-0AA00-2AA2, zur sicheren
Anbindung und Segmentierung von Automatisierungs- und
Leitsystemnetzwerken.
Der Router dient der sicheren Kopplung von
Automatisierungszellen (z. B. SPS, HMI,
Fernwirkstationen) an übergeordnete Netzwerke sowie der
Absicherung der Kommunikation durch integrierte
Security-Funktionen.
Technisch wesentliche Merkmale
Industrial Security Router / Firewall (SCALANCE
S-Serie)
LAN-Router mit Stateful Firewall
2 × Ethernet-Ports (RJ45) zur Trennung von
Automatisierungs- und IT-Netz
Unterstützung von NAT/NAPT, Routing und
Netzwerksegmentierung
Industrietaugliche Ausführung für den Dauerbetrieb
Hutschienenmontage im Schaltschrank
Versorgungsspannung 24 V DC
Diagnose- und Statusanzeigen über LEDs
Geeignet für industrielle Netze gemäß
Siemens-Automatisierungs- und Security-Konzept
Leistungsumfang
Lieferung des SCALANCE S615 als Neugerät,
originalverpackt, inkl. Herstellerdokumentation
Mechanische Montage auf DIN-Tragschiene im
Schaltschrank
Elektrischer Anschluss an die 24-V-DC-Versorgung
Anschluss der Ethernet-Leitungen
(LAN-/Automatisierungsnetz)
Grundkonfiguration des Routers, u. a.:
IP-Adressierung und Netzparameter
Routing- und NAT-Einstellungen
Grundlegende Firewall-Regeln gemäß Projektanforderung
Segmentierung der Netzbereiche (z. B.
Automatisierungsnetz / Leitebene)
Einbindung in das projektspezifische Netzwerk- und
Security-Konzept
Kennzeichnung der Anschlüsse und Dokumentation der
Netzparameter
Funktionsprüfung der Netzwerk- und
Sicherheitsfunktionen.
Menge: 1,000 Stk

#### Abschnitt 03.19 DE Allmosen - SINAUT Programmierung

**03.19.1 Programmierung SPS - SINAUT**
Programmierung, Parametrierung und Inbetriebnahme der
SINAUT-Fernwirkkommunikation an einer SIMATIC-CPU mit
SINAUT-TIM-Baugruppe zur Übertragung der Zustände,
Meldungen und Prozessdaten der Druckerhöhungsstation an
das zentrale PCS 7-Leitsystem im Wasserwerk Tettau.
Die Leistung umfasst alle Arbeiten zur
Fernwirkprojektierung im SINAUT-ST7-Protokoll sowie zur
vollständigen Datenanbindung an die Leitstelle.
1. Aufbau der SINAUT-Fernwirkstruktur
Erstellen der RTU-Konfiguration im TIA Portal bzw.
TeleControl/SINAUT-Engineering
Vergabe von Station-ID, Verbindungskonfiguration,
Zeitbasis und Übertragungsparametern
Aufbau der Kommunikationsverbindungen zum
PCS-7-Fernwirkserver im Wasserwerk Tettau
Parametrierung von Watchdog-/Alive-Signalen und
Verbindungssicherheit
2. Definition der zu übertragenden Datenpunkte
Auswahl, Strukturierung und Parametrierung aller
relevanten Datenpunkte der Druckerhöhungsstation,
u.a.:
Betriebszustände der Pumpen
Störmeldungen (Motor, FU, Trockenlauf, Druckfehler,
Versorgung)
Analogwerte (Druck, ggf. Temperatur, Durchfluss)
Betriebsstunden und Pumpenstarts
Automatik/Hand/0-Zustände/Inselbetrieb
Steuerbefehle aus dem Leitsystem
Erstellung von Telegrammbausteinen, Meldelisten und
Datentabellen
Zeitstempelung der Daten
3. SINAUT-Telegrammprojektierung
Aufbau der SINAUT-Telegramme
Priorisierung von Meldungen
Quittierungslogik
Einrichten von Meldungs- und Wertetransfers
Implementieren der Ereignispufferung bei
Kommunikationsunterbrechungen
4. Test & Inbetriebnahme
Simulation der Verbindungen zur PCS-7-Leitstelle
Test des vollständigen Datenaustauschs (Soll-/Istwerte,
Meldungen, Störungen)
Kommunikationstest mit der TIM-Baugruppe (z. B. TIM
1531 IRC)
Test der Zeitstempelübernahme
End-to-End-Test mit dem Wasserwerk Tettau
Dokumentation aller übertragenen Variablen und
Telegramme
5. Dokumentation
Übersicht aller übertragenen Datenpunkte
Parametrierprotokoll der SINAUT-Verbindungen
Backup des finalen RTU-Projektes
Übergabedateien für PCS-7-Engineering.
Die Fernwirkprogrammierung muss vollständig
betriebsbereit, leitstellenkompatibel und gemäß den
Anforderungen des Wasserwerks Tettau übergeben werden.
Menge: 1,000 psch

**03.19.2 Programmierung PCS7 - Wasserwerk Tettau**
Programmierung, Parametrierung und Inbetriebnahme der
PCS 7-Gegenstelle im Wasserwerk Tettau zur Aufnahme,
Verarbeitung und Darstellung der über SINAUT
übertragenen Messwerte, Meldungen und Zustände der
Druckerhöhungsstation.
Die Leistung umfasst alle Tätigkeiten zur vollständigen
Integration in das bestehende Prozessleitsystem Siemens
PCS 7 sowie die finale Übergabe des fertig
funktionsfähigen Fernwirksystems.
1. PCS 7 Engineering
Einrichten bzw. Erweitern des PCS 7-Projekts für die
Gegenstelle
Anlegen der Fernwirkdatenpunkte, Zuordnungstabellen und
Meldelisten
Parametrierung der SINAUT-Kommunikationsschnittstelle
im OS-Server / AS-Kommunikation
Erstellen der Datenaustauschstrukturen (Variablen,
Datentypen, Telegrammzuordnung)
Implementieren der Quittierlogik und Alarmprioritäten
Einrichten der Zeitstempelverarbeitung und
Puffermechanismen
2. Visualisierung im PCS 7-Leitsystem
Aufbau oder Erweiterung der Prozessbilder zur Anzeige
der Daten der Druckerhöhungsstation
Darstellung aller Betriebszustände: Pumpen, Druckwerte,
Störmeldungen, Betriebsarten, Automatikstatus
Integration der Analoganzeigen, Trendkurven und
Meldefenster
Parametrierung des Meldesystems gemäß PCS 7-Richtlinien
Erstellen von Status- und Diagnosebildern zur
SINAUT-Kommunikation
3. Test, Inbetriebnahme und End-to-End-Abnahme
Kommunikationstest zwischen PCS 7  SINAUT-RTU
Prüfen aller übertragenen Werte, Zustände und Meldungen
Test der Quittier- und Alarmrückmeldungen
Synchronisation der Zeitstempel
Funktionsprüfung der Visualisierung, Meldearchivierung
und Historie
Endabnahme im Wasserwerk zusammen mit dem Betreiber
4. Dokumentation
Übergabe aller Datenpunktlisten
Netzlisten / Kommunikationsparameter
Aktualisierte PCS 7-Dokumentationsdateien
Export der OS-Konfiguration und Backup des endgültigen
PCS-Projektes
5. Fahrkosten und Nebenkosten
Alle für die Ausführung notwendigen Aufwendungen sind
in der Position enthalten:
Anfahrt zum Wasserwerk Tettau
Reisekosten (PKW / Kilometerpauschalen)
Arbeits- und Reisezeiten
Material- und Kommunikationskosten
sämtliche Nebenkosten zur betriebsfertigen Übergabe
6. Ergebnis
Die Gegenstelle wird vollständig funktionsfähig,
betreibergerecht visualisiert und in das PCS
7-Leitsystem integriert übergeben. Das Fernwirksystem
ist nach Übergabe ohne weitere Leistungen
einsatzbereit.
Menge: 1,000 psch
